# Franz-Marc-Schule Geretsried
Angebotsaufforderung (GAEB DA XML 3.3, DA83)
Projekt: 713 FMS GER
Währung: EUR
Erstellt mit: CaliforniaX by G&W Software AG, CaliforniaX V25.1.03, 15.06.2026

## Deckblatt
Angebot / Leistungsverzeichnis
Abbrucharbeiten / 302

| Bauvorhaben: | Franz-Marc-Schule Geretsried - Sanierung Turnhalle / Robert-Schumann-Weg 5 \| 82538 Geretsried |
| --- | --- |
| Bauherr: | Landkreis Bad Tölz-Wolfratshausen / Prof.-Max-Lange-Platz 1 \| 83646 Bad Tölz |
| Angebotsabgabe: / / Angebotseröffnung: | Elektronisch über Vergabeplattform / / 02.07.2026, 10:00 Uhr, |
| Beginn der Leistung: | 37. KW 2026 |
| Ende der Leistung: | 46. KW 2026 |

| Angebotssumme: | Summe Netto: | € |
| --- | --- | --- |
|  | 19% MwSt. | € |
|  | Summe Brutto: | € |

| geprüfte Angebotssumme: | Summe Netto: | € |
| --- | --- | --- |
|  | 19% MwSt. | € |
|  | Summe Brutto: | € |

## 304 Abbrucharbeiten
Datum: 15.06.2026

*Hinweis: Baubeschreibung*
1  Allgemeines
Der Landkreis Bad Tölz-Wolfratshausen beabsichtigt die Einfachturnhalle der Franz-Marc-Schule Geretsried (Sonderpädagogisches Förderzentrum Geretsried), Robert Schumann Weg 5 in 82538 Geretsried grundlegend zu sanieren.
Das zu sanierende Gebäude wurde Mitte der 70er Jahre als Stahlbeton-Skelettbau mit Trapezblechelemente als Decken erstellt. Die Innenwände wurden teils massiv und teils als leichte Trockenbauwände errichtet. An der Fassade wurden massive Brüstungen erstellt, welche gedämmt und mit vorgehängten Fertigteil-Fassadenelementen verblendet wurden.
Das Gebäude entspricht weitestgehend dem Bauzustand bei Errichtung.

2  Bauablauf
Der Schulbetrieb im angrenzenden, bereits kernsanierten Schulgebäude (Bauabschnitt 1 und 2), wird während des gesamten Sanierungszeitraums der Turnhalle weitergeführt.

Die Sanierung erfolgt in drei zwei Schritten:

Im ersten Schrott erfolgt die Errichtung einer provisorischen Baustellenzufahrt, die Verlegung einer neuen Kanalanbindung von einem bereits neu erstellten Revisionsschacht auf dem Gelände bis zur Außenkante des Turnhallengebäudes. Diese Maßnahmen finden in den Sommerferien 2026 statt.

Im zweiten Schritt wird der Baukörper vollständig entkernt, einschließlich Dachabdichtung und Dämmung, sowie der vorgeblendeten Stahlbeton-Fassaden- elemente.

Im dritten Schritt werden Teile der Bestandsbodenplatte erneuert inkl. Verlegung neuer Schmutzwasserrohre unter der neuen Bodenplatte. Sodann erhält die Fassade eine Dämmung und die Fenster werden erneuert. Im Anschluss erfolgt ein vollständiger Neuausbau der Gebäudes einschließlich der kompletten Haustechnik mit Anschluss an die Schnittstellen des ersten und zweiten Bauabschnitts. Die neuen Räume beherbergen neben der Turnhalle selbst insbesondere auch neue Sanitärräume, einen Brennraum für keramische Arbeiten der Schule, einen Technikbereich und ein Lager.

Die Nutzung der Turnhalle wird im Sanierungszeitraum auf andere Sportstätten der Stadt Geretsried ausgelagert.

3  Baustellensituation/Örtliche Verhältnisse
Das Gebäude ist über den Robert Schumann Weg erreichbar. Die Baustelleneinrichtung kann während des 3. Bauabschnitts im Bereich des Pausenhofes vor der Turnhalle in Abstimmung mit der Bauleitung eingerichtet werden. Außerhalb dieser Flächen können keine Flächen zur Verfügung gestellt werden. Das Gebäude ist nur über die BE-Fläche anfahrbar. Eine direkte LKW-Zufahrt ist nur eingeschränkt über die provisorische Baustellenzufahrt möglich. Das Gebäude ist nur von einer Seite anfahrbar. Sämtliches Material und Werkzeuge sind entsprechend zu vertragen.

Arbeiten samstags sind nach Abstimmung mit der Bauleitung möglich.

Weitere Hinweise
- Die Anschlüsse für Strom und Wasser werden bauseits durch das Gewerk Baumeister bereitgestellt.
- Eine bauseitige Transporthilfe steht nicht zur Verfügung. Der AN hat den Transport seiner Leistungen eigenständig zu organisieren.

*Hinweis: Zusätzliche Technische Vertragsbedingungen (ZTV) - Allgemeiner Teil, lang*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mirarbeiter und Besucher des Gebäudedes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: ZTV - Besonderer Teil - Abbrucharbeiten*
Zusätzliche Technische Vertragsbedingungen - Besonderer Teil - Abbrucharbeiten

1. Allgemein
Gegenstand dieses Leistungsverzeichnisses sind die Demontage, der Abtransport und die Entsorgung von Bauteilen im Bestand für den 1. Bauabschnitt.

Als zusätzliche Kalkulationsgrundlage liegen dem Leistungsverzeichnis zwei Berichte über Schadstoffuntersuchungen des TÜV Süd vom 08.05.2012, vom 27.06.2019 und vom 11.02.2021 in der Anlage bei, welche auch den Positionsbeschreibungen zugrunde liegen.

Der Rückbau haustechnischer Installationen mit Ausnahme des Gewerks Elektro erfolgt als eigener Titel im LV. Elektrische Leitungen und Einbauteile werden durch das Gewerk Elektro parallel zurückgebaut. Der AN hat die Abläufe seiner Leistungserbringung mit dem Gewerk Elektro abzustimmen und zu koordinieren.

2.1 Geltungsbereich und Ausführungsgrundlage

Diese Vorbemerkungen gelten für Abbrucharbeiten im Zusammenhang mit Teil- /Entkernungen oder mit Bauarbeiten zur Wiederinstandsetzung der Gebäude oder baulichen Anlagen. Sie gelten sinngemäß auch für Totalabbrüche. Die für das jeweilige Gewerk bestehenden DIN-Bestimmungen und Richtlinien sind sinngemäß anzuwenden. Als weitere Grundlage sind anzuwenden: "Technische Vorschriften für Abbrucharbeiten", zu beziehen bei: Deutscher Abbruchverband e.V., Oberländer Ufer 180 - 182, 50968 Köln, soweit sie sachlich zutreffend sind, sowie die TRGS 519 - Asbest, die TRGS 524 bzw. DGUV 101-004 und die DGUV 201-012.

Sofern in den Leistungspositionen die Vorgänge "Abbrechen, Demontage, Entfernen, Transport, Aufladen und Abfuhr" nicht gesondert beschrieben sind, gelten diese Vorgänge unter Zugrundelegung der allgemeinen anerkannten Regeln der Technik, der gesetzlichen und behördlichen Bestimmungen und Ausführungsbestimmungen nach den DIN-Normen der ATV-VOB Teil C als beschrieben.

2.2 Entsorgung

Das anfallende Abbruchmaterial geht ins Eigentum des Auftragnehmers über und ist von ihm zu entsorgen, sofern im Leistungsverzeichnis nichts anderes angegeben ist. Der Nachweis über den Verbleib aller zu entsorgenden Stoffe ist lückenlos nachzuweisen. Ebenso ist ein Nachweis über spezielle Zulassungen beauftragter Dritter (z. B. Transportunternehmen, Deponiebetreiber) vorzulegen. Die einschlägigen Vorschriften über die Entsorgung von Sondermüll und Sonderabfall sowie Reststoffverwertung und örtlich festgelegte Maßnahmen für Recycling sind streng einzuhalten. Das Eingraben oder Verbrennen auf der Baustelle ist grundsätzlich untersagt. Das direkte Abwerfen von Bauschutt ist nicht gestattet. Schutt-Container sind zur Vermeidung von Staub mit Planen dicht abzudecken; bei Bedarf ist ein Netzmittel zu verwenden.
Bei Änderung der Entsorgungswege besteht kein zusätzlicher Vergütungsanspruch.

Folgende Kosten sind bei allen Abbruch- und Rückbauarbeiten einzukalkulieren:
- -Sämtliche Transporte und Zwischenlagerungen, Förder-, Ladevorgänge, Be- und Entladen auf und abseits der Baustelle
- alle Gebühren
- Einholen von Genehmigungen, gem. BImSchG
- Führen der Entsorgungsnachweisverfahren,
- Gestellung von Begleit - / Übernahmescheinen, Transportlogistik,
- Wiegekosten geeichter Waagen
- Deponiekosten

2.3 Ausführung

Der Auftragnehmer hat sich vor Arbeitsausführung über die genaue Lage von Hindernissen, wie Leitungen, Kabel, Kanäle, Vermarkungen u. dgl. zu informieren und ggf. eine Aufgrabungserlaubnis der Rechtsträger einzuholen. Der Auftraggeber sorgt für die Freischaltung der abzubrechenden Bauteile bezüglich vorhandener Leitungen für Strom, Wasser, Gas und anderer Medien.

Der Auftragnehmer hat vor Baubeginn die Einhaltung dieser Maßnahmen zu kontrollieren und Mängel oder Behinderungen unverzüglich anzuzeigen. Die Abbrucharbeiten sind mit größter Sorgfalt durchzuführen.

Das statische Gefüge darf hierbei zu keiner Zeit beeinträchtigt werden. Zeigen sich trotz sorgfältigem Abbruch Risse, Setzungen etc., so ist unverzüglich der Auftraggeber zu benachrichtigen. Für den weiteren Verlauf der Arbeiten sind mit dem Auftraggeber umgehend gesondert Vereinbarungen zu treffen. Gut erhaltene oder erhaltungswürdige Bauteile sind vor Beginn der Abbrucharbeiten mit dem Auftraggeber bei einer Baubegehung festzulegen. Diese Bauteile sind sorgfältig vor Beschädigung zu schützen, im Falle einer im Zuge der Arbeiten notwendigen Entfernung sind solche Bauteile vorsichtig zu demontieren, abzubrechen oder anderweitig zu entfernen. Diese Bauteile sind zu sichern und fachgerecht zur späteren Wiederverwendung nach Angabe des Auftraggebers zwischenzulagern. Grundsätzlich gilt für alle Abbrucharbeiten "Erhalten geht vor Zerstören".

Bei Abbrucharbeiten, bei denen auch Putzflächen oder Teile von diesen entfernt werden, sind die Putzanschlüsse zu den entsprechenden Bauteilen, Durchbrüchen etc. durch sauberes Beschneiden der Ränder herzustellen.

Werden bei den Arbeiten kontaminierte oder asbesthaltige Materialien angetroffen, so ist der Auftraggeber unverzüglich zu verständigen. Diese Verpflichtung gilt auch im Zweifelsfall.

In bewohnten Gebieten und aufgrund des Schulbetriebes dürfen nur schallarme Kompressoren (Schrauben- oder Rotationskompressoren) eingesetzt werden.

Die Wahl technologischer Vorgänge bleibt, wenn nicht anders beschrieben, dem Auftragnehmer überlassen. Dabei sind die Arbeiten so auszuführen, dass Beeinträchtigungen anderer Arbeiten, Belästigungen durch Lärm und Staub auf das unvermeidbare Maß reduziert werden. Es dürfen nur lärmgeschützte Maschinen und Geräte gemäß den aktuellen Bestimmungen eingesetzt werden.
Aufgrund der direkten Verbindung zum Bestand mit Schulbetrieb dürfen nur Abbruchmethoden gewählt werden, die keine Erschütterungen im Bestand zur Folge haben. Entsprechender Aufwand ist in den Einheitspreise zu berücksichtigen.

Innerhalb des Gebäudes sind aus Arbeitsschutzgründen nur elektrisch betriebene Bagger, Lader und Dumper zulässig.

Erforderliche Schutzmaßnahmen für Altbausubstanz, Nachbargrundstücke, Umwelt und Verkehr sind vom Bieter in Abhängigkeit von der von ihm vorgesehenen technologischen Lösung bei Angebotsabgabe darzulegen, sofern sie nicht mit den angebotenen Preisen abgegolten sind.

Beim Abbruch von Mineralfaserdämmstoffen sind Stäube zu vermeiden. Für eine ausreichende Bindung durch Feuchtigkeit oder durch andere geeignete Maßnahmen ist zu sorgen. Ein Einsatz von Feuchtigkeit ist nur insoweit möglich, als keine Feuchtigkeit im Gebäude entsteht oder ins Gebäude gelangt, welche die weiter in Betrieb befindlichen haustechnischen Anlagen (Heizung, Trinkwasser, Stromversorgung, ELT-Verteiler, EVD-Verteiler) gefährden oder schädigen könnten.

Wird bei abzubrechenden Bauteilen festgestellt oder vermutet, dass es sich um tragende Konstruktionen handelt, ist der Bauleiter des Auftraggebers vor Ausführung der Abbrucharbeiten zu verständigen, der die Beiziehung eines Statikers veranlassen kann.

Auch im Zweifelsfall ist der Bauleiter zu verständigen. Während der Abbrucharbeiten muss ständig eine bautechnisch ausgebildete und deutschsprechende Fachkraft als Vorarbeiter zugegen sein.
Bei allen Abbrucharbeiten sind die entsprechenden Vorschriften der Berufsgenossenschaften und Baubehörden einzuhalten.

Das Lagern von Druckgasflaschen in Kellerräumen, Treppenhäusern, Durchgängen und Durchfahrten ist untersagt. Ein Feuerlöscher, tragbar, der Klasse C nach DIN EN 2 - oder vergleichbar einsetzbar - muss bei Arbeiten mit brennbaren Gasen vorhanden sein.

Dem Auftragnehmer obliegt die Verkehrssicherungspflicht insoweit, dass durch Abbrucharbeiten geschaffene Gefahrenquellen Dritte nicht gefährden können.

In Absprache mit der Bauleitung sind die technischen Bedingungen und Zeitabläufe der betroffenen Roh- und Ausbaugewerke zu beachten. Arbeitsstätten sind dem Nachfolgegewerk besenrein zur Verfügung zu stellen. Der Auftragnehmer ist verpflichtet, die erforderlichen Maßnahmen zum Schutz vor Winterschäden zu treffen. Dazu gehört auch die ggf. erforderliche Kontrolle der Baustelle, insbesondere der Schutz der Meßeinrichtungen unabhängig von deren Rechtsträgerschaft.

Das Reinigen der Flächen von Beton/Stein und Zementschlamm von Vertikalen und Horizontalen Bauteilen nach Abschluss der Beton Bohr- und Sägearbeiten ist in die Einheitspreise mit einzukalkulieren. Gleiches gilt für das Säubern der Baustellenzufahrt im Bereich öffentlicher Verkehrsflächen und Gehwege.

2.4 Preisinhalte

In die Preise sind einzurechnen:
- witterungsbedingte Erschwernisse, mit denen bei Abgabe des Angebots während der Ausführungszeit normalerweise gerechnet werden muss
- Verbrauch von Energie und Gasen; welche nicht in Form der bauseits im Bestand vorhandenen Stromanschlüsse bereit gestellt werden.
- Staubschutz für Füllen und Transport von Containern u. dgl.
- Sicherungsmaßnahmen für arbeitszeitlich oder technologisch bedingte Unterbrechung der eigenen Arbeiten
- Sicherungsmaßnahmen gegen unbefugtes Betreten des Arbeitsbereiches
- Brandschutztechnische Maßnahmen beim Brennschneiden
- arbeitstäglicher Verschluss des Objekts, in dem Abbrucharbeiten durchgeführt werden oder das abzubrechen ist.

2.5 Abrechnungshinweise/Vergütung

Für das Übermessen oder den Abzug von Bauteilen gelten grundsätzlich die in der VOB/C für die einzelnen Gewerke getroffenen Festlegungen.

Werden Pauschalpreise für m² Gebäudefläche, m² Raumfläche oder m³ umbauter Raum vereinbart, so gelten die Begriffe und Berechnungsgrundlagen der DIN 277-1 - Grundflächen und Rauminhalte von Bauwerken im Hochbau.

Bei Abbrucharbeiten ist das Beschädigen der angrenzenden Flächen auf das geringstmögliche Maß zu begrenzen. Durch Abbrechen entstandene vermeidbare größere Anschlussflächen werden nicht besonders aufgemessen und nicht vergütet.

Bei Betonabbrucharbeiten bei denen Betonschneidearbeiten erforderlich sind, werden nur die erforderlichen Betonschnitte zum lösen der Bauteile vergütet, soweit nicht bereits in der jeweiligen Position beinhaltet. Betonschnitte zum verkleinern der zu lösenden Bauteile bzw. gelösten Bauteile werden sind Nebenleistungen, die nicht gesondert vergütet werden.

Die Technischen Vorschriften für Abbrucharbeiten gelten auch für die Abrechnung, falls in den DIN-Vorschriften keine andere Regelung enthalten ist.

2.6 Besondere Angaben zur Bauausführung

Die verbleibende Stahlbetonskelettkonstruktion in Fertigteilbauweise ist mit allergrößter Vorsicht zu behandeln. Verbleibende und zu schützende Einbauten/technische Einrichtungen sind vor Beginn jeglicher Abbrucharbeiten gegen gesonderte Vergütung gemäß nachfolgenden LV-Positionen zu schützen.
Zur Vermeidung von Staubentwicklung dürfen keine feuchten Verfahren eingesetzt werden, die eine Schädigung des bereits sanierten BA 1 und BA 2 (Schulgebäude) zur folge haben könnten. Der AN hat alternative Verfahren zur Vermeidung von Staubentwicklung anzuwenden oder Geräte und Maschinen zu verwenden, mit denen bei Trockenverfahren der Staub vor einer Freisetzung abgesaugt bzw. bei Nassverfahren Wasser und Schlamm abgesaugt werden können.

2.7 Besondere Angaben zur Baustelle

Lärmfreie Zeiten:
- alle Tage: 22:00 bis 6:00 Uhr
- Sonn- und Feiertags: ganztags

2.8 Zufahrt / Anfahrtsmöglichkeit Gebäude
Die Anfahrt an das Gebäude für Abbrucharbeiten ist nur einseitig auf der Baustelleneinrichtungsfläche am Gebäude möglich. Sämtliche daraus resultierenden Erschwernisse für den Transport von Geräten und Abbruch-/ Material zu/von den weiter entfernten Gebäude- und Fassadenteile sind in die nachfolgenden Positionen einzukalkulieren und mit diesen abgegolten.

Maximale Höhe Gebäudezufahrt: 2,3 m
Maximale Breite Gebäudezufahrt: 2,2 m
Zuwegung Gebäude: nur Erdgeschoss
Zubringwege im Gebäude: max. 35 m

*Hinweis: Rückbaukonzept, Nachweisführung, Kalkulation*
Rückbaukonzept
Sämtliche im Zuge der Entkernungs- und Rückbauarbeiten anfallenden Abfälle sind gemäß den Vorgaben des Kreislaufwirtschaftsgesetzes (KrWG), der Gewerbeabfallverordnung (GewAbfV) sowie den einschlägigen abfallrechtlichen Bestimmungen getrennt zu erfassen, zu lagern und einer ordnungsgemäßen Verwertung bzw. Beseitigung zuzuführen.
Ziel ist die weitestgehende Vermeidung von Mischabfällen durch eine konsequente Fraktionierung der anfallenden Materialien. Der Auftragnehmer hat die Rückbauarbeiten so zu organisieren, dass die einzelnen Stoffströme bereits beim Ausbau sortenrein getrennt werden.
Eine Vermischung verwertbarer Fraktionen mit anderen Abfällen ist unzulässig, soweit dies technisch möglich und wirtschaftlich zumutbar ist.
Ziel ist darüber hinaus die Herstellung von Recycling-Baustoffen der Materialklasse RC-1 gemäß Ersatzbaustoffverordnung. Holz, Metalle, Kunststoffe, Glas, Gips, Dämmstoffe sowie schadstoffhaltige Baustoffe sind getrennt zu erfassen und dürfen nicht mit den mineralischen Fraktionen vermischt werden.Der Auftragnehmer hat sämtliche mineralischen Baustoffe (Beton, Stahlbeton, Mauerwerk, Ziegel, Fliesen, Keramik, Estrich und vergleichbare mineralische Fraktionen) getrennt von nichtmineralischen Stoffen auszubauen und einer Aufbereitung zuzuführen.
Insbesondere folgende Fraktionen sind getrennt nach einzelnen Abfallschüsseln zu entsorgen:
Holz
- Sporthallenboden aus Holz
- Holzunterkonstruktionen
- Turnbänke, Sprungkästen und sonstige Holzsportgeräte
- Holzverkleidungen
- Türen und Zargen aus Holz
- Einbaumöbel und Schränke
AVV: 17 02 01 – Holz

Glas
- Fensterverglasungen
- Türverglasungen
- Brandschutzverglasungen (nach Freigabe bzw. Schadstoffprüfung)
- Spiegel aus Sanitärbereichen
AVV: 17 02 02 – Glas

Kunststoffe
- Kunststoffsportböden
- PVC-Beläge
- Kunststoffverkleidungen
- Rohrleitungen aus Kunststoff
- Turnmatten und Weichbodenmatten (soweit nicht gesondert verwertbar)
AVV: 17 02 03 – Kunststoff

Metalle
- Heizkörper
- Rohrleitungen
- Lüftungskanäle
- Stahlträger
- Sportgeräte aus Metall
- Spinde und Metallschränke
- Geländer und Befestigungselemente
AVV:
- 17 04 05 – Eisen und Stahl
- 17 04 02 – Aluminium
- 17 04 07 – Gemischte Metalle (nur soweit sortenreine Trennung nicht möglich ist)

Mineralische Baustoffe
- Beton
- Mauerwerk
- Estrich
- Fliesen
- Keramische Bauteile
- Waschbecken und Sanitärkeramik
AVV:
- 17 01 01 – Beton
- 17 01 02 – Ziegel
- 17 01 03 – Fliesen und Keramik
- 17 01 07 – Gemische aus Beton, Ziegeln, Fliesen und Keramik (nur soweit sortenreine Trennung nicht möglich ist)
Die anfallenden mineralischen Abfälle und Bauschutt sind gemäß den aktuell gültigen Vorschriften, insbesondere Mantelverordnung, Eckpunktepapier Bayern / Verfüll-Leitfaden, Kreislaufwirtschaftsgesetz, Ersatzbaustoffverordnung (EBV), Deponieverordnung und Gewerbeabfallverordnung, entweder der Wiederverwendung als Ersatzbaustoffe nach EBV oder einem fachgerechten Einbau z.B. in Gruben nach LAGA/Verfüll-Leitfaden bzw. bei Erfordernis einer fachgerechten Deponierung zuzuführen. Die Entscheidung darüber obliegt dem Auftragnehmer entsprechend der rückgebauten Baustoffe und den sich daraus ergebenden Wiederverwendungsmöglichkeiten bzw. Vorgaben zur Abfallentsorgung.

Gipshaltige Baustoffe
- Gipskartonplatten
- Gipswandbauplatten
- Gipsdecken
AVV: 17 08 02 – Baustoffe auf Gipsbasis
Gipshaltige Materialien sind getrennt von mineralischen Fraktionen zu erfassen.

Dämmstoffe
- Mineralwolle
- Glaswolle
- Steinwolle
- Sonstige Dämmstoffe
AVV: entsprechend Analyse und Einstufung
Die getrennte Erfassung hat unabhängig von anderen Baustoffen zu erfolgen.

Elektro- und Elektronikkomponenten
- Beleuchtungskörper
- Schaltschränke
- Steuerungsanlagen
- Lautsprecheranlagen
- Notbeleuchtung
- Elektroinstallationen
AVV: gemäß ElektroG und AVV-Einstufung der jeweiligen Bauteile

Sanitärinstallationen
- WC-Anlagen
- Urinale
- Waschbecken
- Armaturen
- Rohrleitungen
Die Materialien sind nach Möglichkeit in Keramik-, Metall- und Kunststofffraktionen zu zerlegen und den jeweiligen Stoffströmen zuzuführen.

Schadstoffhaltige Baustoffe
Der Ausschreibung beigefügte Schadstofferkundungen, sowie im Nachgang vor Ausführung vorhandene, sind zu berücksichtigen.
Insbesondere sind folgende Materialien getrennt auszubauen und gesondert zu entsorgen:
- asbesthaltige Baustoffe
- PCB-haltige Baustoffe
- teerhaltige Materialien
- KMF gemäß Gefahrstoffverordnung
- schadstoffbelastete Brandschutzkonstruktionen
- schadstoffbelastete Beschichtungen und Dichtstoffe
Eine Vermischung mit nicht belasteten Fraktionen ist unzulässig.

Mischabfälle
Der Abfallschlüssel
17 09 04 – Gemischte Bau- und Abbruchabfälle
darf ausschließlich für unvermeidbare Reststoffe verwendet werden, deren weitere Trennung technisch nicht möglich oder wirtschaftlich nicht vertretbar ist.
Der Auftragnehmer hat den Anfall von Mischabfällen auf das unbedingt notwendige Maß zu beschränken und auf Verlangen des Auftraggebers die Getrennthaltung der Stoffströme nachzuweisen

Nachweisführung
Der Auftragnehmer hat für sämtliche Stoffströme Wiegescheine, Übernahmescheine, Entsorgungsnachweise und Verwertungsnachweise zu führen und dem Auftraggeber nach Abschluss der Maßnahme vorzulegen.
Die Mengenermittlung hat getrennt nach Abfallschlüsseln zu erfolgen.

Kalkulation
Die Trennung und Fraktionierung sämtlicher Rück- und Abbrucharbeiten und der daraus anfallenden Bau- und Abbruchabfälle, welche in den nachfolgenden Positionstexten beschrieben sind, hat zwingend gemäß den obigen Ausführungen zu erfolgen. Entsprechender Aufwand ist in die nachfolgenden Positionen einzukalkulieren und mit diesen abgegolten. Darüber hinaus sind sämtliche Lager-, Transport- und Sicherungsaufwendungen für die Entsorgung der jeweiligen Bau- und Abbruchabfälle in die nachfolgenden Positionen einzukalkulieren.

*Hinweis: Grundlagen der Angebotskalkulation und Ortsbesichtigung*
Für eine ordnungsgemäße und vollständige Kalkulation der angebotenen Leistungen ist eine Besichtigung der örtlichen Gegebenheiten durch den Bieter zwingend erforderlich. Der Bieter hat sich vor Angebotsabgabe eigenverantwortlich und umfassend über alle Gegebenheiten und Umstände (z. B. Zufahrtswege, Platzverhältnisse, Zustand des Bestands, etc.) zu informieren, die für die Preisermittlung und die spätere Ausführung der Leistung von Bedeutung sind.

Ein Termin für die Ortsbesichtigung kann mit dem Bauherren:

Landratsamt Bad Tölz Wolfratshausen
vertreten durch Fr. Holzer
Prof.-Max-Lange Platz 1
83646 Bad Tölz

vereinbart werden.

Als Grundlage für die Kalkulation werden dem Bieter die beiliegenden Bestandspläne zur Verfügung gestellt. Diese Unterlagen sind vom Bieter im Rahmen der Ortsbesichtigung auf ihre Übereinstimmung mit den tatsächlichen Verhältnissen zu überprüfen. Es wird keine Gewähr für die Vollständigkeit oder Maßhaltigkeit der Pläne übernommen. Maßgeblich sind ausschließlich die am Bau bei der Besichtigung festgestellten Gegebenheiten.

Es wird ausdrücklich darauf hingewiesen, dass in Teilen des Gebäudes abgehängte Deckenkonstruktionen vorhanden sind. Die Deckenhohlräume sowie Wände oder Vorwände und die darin befindliche Bausubstanz, technischen Installationen (z. B. Leitungsführungen, Lüftungskanäle) und Tragkonstruktionen sind daher im Rahmen der Ortsbesichtigung nur eingeschränkt einsehbar.

Der Bieter hat diesen Umstand bei seiner Kalkulation zu berücksichtigen. Eventuell notwendige Zusatzleistungen oder Erschwernisse, die sich aus der Beschaffenheit des nicht einsehbaren Bereichs ergeben, sind vom Bieter bei der Preisbildung angemessen einzukalkulieren, sofern sie bei Öffnung der Decken und Vorwände nicht eine grundlegend andere als die zu erwartende Beschaffenheit aufweisen. Werden bei der Ausführung unvorhersehbare, die Leistung erheblich beeinflussende Umstände angetroffen, ist der Auftraggeber unverzüglich vor Fortführung der Arbeiten zu informieren.

Etwaige Abweichungen, Unstimmigkeiten oder Bedenken, die bei der Besichtigung festgestellt werden, sind dem Auftraggeber unverzüglich und schriftlich vor Angebotsabgabe mitzuteilen.

Mit der Abgabe des Angebots bestätigt der Bieter, dass er sich umfassend über die örtlichen Gegebenheiten informiert hat und den tatsächlichen Aufwand erfasst zu haben.
Nachträgliche Forderungen oder Mehrkosten, die sich aus Umständen ergeben, die bei einer ordnungsgemäßen Besichtigung erkennbar gewesen wären, sind ausgeschlossen und werden nicht anerkannt.

Mengenabweichungen bis ca. 10% sind für die Kalkulation zu berücksichtigen. Bei erheblichen Mengenüberschreitungen die zur Abrechnung gebracht werden sollen, sind die Einzelpreise laut Urkalkulation vorzulegen und die Mengenabweichungen detailliert und nachprüfbar nachzuweisen. Anderenfalls ist eine zusätzliche Vergütung ausgeschlossen und lediglich die Pauschalposition einmalig abzurechnen.

### 1 Baustelleneinrichtung

*Hinweis: Hinweise Baustelleneinrichtung*
BE-Fläche allgemein
Das Lagern von Material, sowie das Aufstellen von Gerät / Container auf dem Baustellengelände ist nur nach vorheriger schriftlicher Genehmigung durch den AG auf eigens dafür zugewiesenen Flächen möglich. Ein Flächenanspruch besteht ausschließlich für Material- und Aufenthalts/Bauleitungscontainer sowie für eine angemessene kurzzeitige Zwischenlagerung von Baumaterialien bzw. Schuttcontainern. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Duschen, Toilette) zur gemeinsamen Benutzung durch alle Gewerke zur Verfügung gestellt.

BE-Anfahrt
Anfahrts- und Standmöglichkeiten für LKW- und evtl. Autokran gemäß beigefügtem Baustelleneinrichtungsplan. Untergrundbefestigung, Zufahrtsmöglichkeiten, sowie sonstige Randbedingungen obliegen in Eigenverantwortung dem AN.

Baukran
Es wird kein Baukran zur Verfügung gestellt. Alle erforderlichen Kräne/Hebezeuge und Aufzüge obliegen eigenverantwortlichem dem AN und sind in die Einheitspreise der nachfolgenden Positionen einzukalkulieren.

Fassadengerüst
Notwendige Fassadengerüste sind durch den AN eigenverantwortlich gemäß der nachfolgend beschriebenen Positionen zu erstellen. Bauseits werden keine Gerüste zur Verfügung gestellt.

Firmenschilder
Das Anbringen eigener Firmenschilder ist auf der Baustelle nicht zulässig bzw. erst nach vorheriger schriftlicher Freigabe durch den AG. Ein Anspruch darauf besteht nicht.

Allgemeine Erschwernisse
Erschwernisse und Mehraufwand aufgrund des verbleibenden Stahlbetonskeletts einschließlich der Trapezbleche in der Dachebene (die Dachfläche bleibt somit geschlossen), zum Einbringen/Ausbringen von Material und Geräten, sowie zum Abtransport der Abbruchmaterialien, sind in die nachfolgenden Positionen einzukalkulieren und mit diesen abgegolten.

**1.1 Baustelleneinrichtung**
Baustelleneinrichtung für alle durchzuführenden Arbeiten dieses Leistungsverzeichnisses; Einschließlich An- und Abtransport aller Maschinen und Geräte sowie aller benötigten Baustelleneinrichtungsteile und deren Vorhaltung während der gesamten Bauzeit.
Zudem sind weiter enthalten:
- Frachten und Transportkosten, Auslöse, Montageaufsicht, unproduktive Nebenlöhne sowie alle sonstigen Nebenkosten.
- vorschriftsmäßige Absicherung und Unterhalt der Arbeitsbereiche / Einrichtungen während der gesamten Bauzeit.
- Baustellenbeleuchtung einrichten und während der gesamten Bauzeit vorhalten.
- alle notwendigen Arbeits- und Schutzgerüste, für die im nachfolgenden Leistungsbeschrieb enthaltenen Abbrucharbeiten mit dafür entsprechender Arbeitshöhe, soweit nicht nachfolgend in den einzelnen Positionen bzw. im Titel Gerüstbauarbeiten beschrieben, einschließlich deren arbeitstäglicher Kontrolle.
- Vorrichtungen, Hebezeuge, Gerüste, Bühnen, etc. zum Ein- und Ausbringen von Geräten, Materialien, und Konstruktionen in das Gebäude, zum Ausbringen des Abbruchmaterials, sowie zum Verteilen in allen Geschossen vor Ort.
- Bauseits wird kein Kran während der Ausführungszeit zur Verfügung gestellt. Eine bauseitige Kranstellung erfolgt erst mit Baubeginn des Gewerks Baumeister im Anschluss an die Abbrucharbeiten.
- Anfahrts- und Standmöglichkeiten für LKW- und evtl. Autokran gemäß beigefügtem Baustelleneinrichtungsplan. Untergrundbefestigung, Zufahrsmöglichkeiten, sowie sonstige Randbedingungen obliegen in Eigenverantwortung dem AN Abbrucharbeiten.
- Lager- und Aufenthaltscontainer, soweit erforderlich; Max. 20 Fuß Magazincontainer aufgrund beschränkter BE-Fläche. Container müssen stapelbar sein.
- Waschräume, soweit zusätzlich zu den bauseits gestellten Toiletten und Waschräumen erforderlich (ein WC-Container/ Wasch/Duschraum wird bauseits zur gemeinsamen Benutzung durch alle Gewerke zur Verfügung gestellt).

- Erstellung und Übergabe aller notwendigen Unterlagen für den bauseitigen Sicherheits- und Gesundheitskoordinator.

Eine Verschiebung von Ausführungs-, Zwischen- und Endfertigstellungsterminen berechtigt nicht zur Nachforderung bezüglich der Baustelleneinrichtung durch den Auftragnehmer. Lager- und Baustelleneinrichtungsplätze sind so anzulegen, dass die  Folge- und Nebengewerke in ihrer Leistungserbringung nicht behindert sind, ansonsten sind Materialien, Silos, Container und Schuttmulden (gewerkeeigene) bei Bedarf kurzfristig durch den Auftragnehmer umzusetzen.
Lager- und Montageflächen stehen nur sehr eingeschränkt zur Verfügung und sind mit der Bauüberwachung abzustimmen.
Wegerechtliche Absicherungen und Absperrungen sind vom AN selbst zu veranlassen und zu beantragen. Anfallende Gebühren sind mit dieser Position abgegolten.
Die Baustelleneinrichtung wird nur einmal vergütet.
Menge: 1,000 psch

**1.2 Bauzeitenplan**
als Balkenterminplan mit allen Arbeitsschritten, nach Kalenderwochen gegliedert, mit Angaben zur personellen Besetzung und maschinellen Ausstattung während der entsprechenden Arbeitsschritte.
Der Bauzeitenplan muss den gesamten Leistungsumfang des
Leistungsverzeichnisses beinhalten, inkl. kontinuierlicher Fortschreibung während des vertraglichen Ausführungszeitraums.

Die Erstellung des Bauzeitenplans hat spätestens vier Wochen nach Auftragserteilung zu erfolgen.
Menge: 1,000 psch

**1.3 Erstellen einer Dokumentation**
Erstellung und Übergabe der Dokumentation gemäß
"Zusätzlichen Technischen Vertragsbedingungen, 7.
Dokumentation"
Insbesondere beinhaltet dies:
- Inhaltsverzeichnis mit Unterteilung in Kapitel/Ordner
- Fachunternehmererklärung
- Fachbauleitererklärung
- Errichtererklärungen
- Übereinstimmungserklärungen für alle Produkte mit Zulassung gemäß Muster des Herstellers bzw. der Zulassungsunterlagen
- Verwendbarkeitsnachweise (allgemeines bauaufsichtliches Prüfzeugnis, allgemeine bauaufsichtliche Zulassung; Bauartgenehmigungen, Zulassung im Einzelfall, europäische technische Zulassung (ETA), etc.)
- Leistungserklärungen (DoP) für Bauteile und Konstruktionen mit CE-Kennzeichnung gemäß entsprechender harmonisierter Norm oder europäischer technischer Bewertung
- Errichterbescheinigungen über nicht wesentliche Abweichungen, sowie zugehörige Unterlagen des Herstellers
- Produkt- und Sicherheitsdatenblätter
- Montage-/Einbauanleitungen
- Reinigungs- und Pflegehinweise
- Planunterlagen auf Basis der Werkplanung, in der sämtliche Bauteile, Konstruktionen und Bauarten eindeutig und lagegenau eingezeichnet sind, für welche Verwendbarkeitsnachweise und Zulassungen insbesondere in brandschutztechnischer Hinsicht gefordert sind. Maßstab 1:50.

Die Unterlagen sind einfach digital auf USB-Stick oder Download-Link abzugeben.
Menge: 1,000 St

### 2 Sicherungsmaßnahmen

**2.1 Seitenschutz**
Seitenschutz nach DIN EN 12811-1 / DIN 4420 "Arbeits- und Schutzgerüste" bzw. Absturzsicherungen nach DGUV 38 an Absturzkanten, Öffnungen und an Verkehrswegen der Baustelle zur Sicherung gegen Absturz von Personen Liefern, herstellen, vorhalten, abbauen und zur freien Verwendung abfahren bzw. entsorgen.
Ausführung einschließlich Mittelholm und Bodenbrett.
Grundeinsatzzeit: 4 Wochen

Abrechnung nach m lichte Absturzkante.
Menge: 30,000 m

**2.2 Seitenschutz vorhalten**
Verlängerte Vorhaltung des Seitenschutzes über Grundeinsatz von 4 Wochen hinaus.
Abrechnung: m x Woche
Abrechnung nach tatsächlicher Standzeit.
Menge: 300,000 mWo

**2.3 Durchtrittschutz, 0 bis 0,1 m²**
Durchtrittsichere, unverschiebliche Abdeckungen auf Deckenöffnugen, Schächten, Aussparungen und Bodenvertiefungen auf Anordnung der Bauleitung liefern, herstellen, während der gesamten Bauphase vorhalten, demontieren und zur freien Verwendung abfahren/entsorgen.
Größe bis 0,1 m2

Abrechnung nach m² lichte Öffnungsgröße
Menge: 2,000 St

**2.4 Durchtrittschutz, 0,1 bis 0,25 m²**
Durchtrittsichere, unverschiebliche Abdeckungen wie vor beschrieben, jedoch
Größe über 0,1 bis 0,25 m2
Menge: 2,000 St

**2.5 Durchtrittschutz, 0,25 bis 0,5 m²**
Durchtrittsichere, unverschiebliche Abdeckungen wie vor beschrieben, jedoch
Größe über 0,25 bis 0,5 m2
Menge: 1,000 St

**2.6 Durchtrittschutz, 0,5 bis 1,5 m²**
Durchtrittsichere, unverschiebliche Abdeckungen wie vor beschrieben, jedoch
Größe über 0,5 bis 1,5 m2
Menge: 16,000 St

**2.7 Durchtrittschutz, über 1,5 m²**
Durchtrittsichere, unverschiebliche Abdeckungen auf Deckenöffnugen, Schächten, Aussparungen und Bodenvertiefungen auf Anordnung der Bauleitung liefern, herstellen, während der gesamten Bauphase vorhalten, demontieren und zur freien Verwendung abfahren/entsorgen.
Einschließlich ggf. erforderlicher Kanthölzer als Tragkonstruktion
Größe: über 1,5 m2
Öffnungsbreite: bis ca. 2,5 m

Abrechnung nach m² lichte Öffnungsgröße
Menge: 5,000 m2

### 3 Gerüstbauarbeiten

*Hinweis: Ausführungs-/Kalkulationshinweise Gerüstarbeiten*
Das nachfolgend beschriebene Gerüst ist ausschließlich zur Ausführung der Abbrucharbeiten dieses Leistungsverzeichnisses vorgesehen.

Alle Auf-/Ab-/Umbauarbeiten des Fassaden-Standgerüstes/ sonstiger Gerüstkonstruktionen nach Erfordernis für sämtliche Abbrucharbeiten dieses Leistungsverzeichnisses sind in die nachfolgenden Positionen einzukalkulieren und mit diesen abgegolten. Es werden keine Umbauarbeiten, welche allein für die Leistungserbringung des AN erforderlich sind, zusätzlich vergütet.

Abbau des Fassadengerüstes in Abstimmung mit der Bauleitung unmittelbar nach Abschluss der Abbrucharbeiten.

Die nachfolgenden Positionen stellen die aus planerischer Sicht aktuell notwendigen Leistungen dar. Soweit einzelne Leistungen/Positionen in Abhängigkeit der durch den AN gewählten Abbruchmethoden /-abfolgen nicht erforderlich werden, erfolgt auch keine Vergütung.

Die Anfahrt an das Gebäude für Auf- / um- und Abbauarbeiten ist nur einseitig auf der Baustelleneinrichtungsfläche am Gebäude möglich. Sämtliche daraus resultierenden Erschwernisse für die Einrüstung der weiter entfernten Fassadenteile sind in die nachfolgenden Positionen einzukalkulieren und mit diesen abgegolten.

**3.1 Statische Berechnung**
Statische Berechnung gemäß DIN 4420 Teil 1 bzw. der Zulassung des seitens des AN gewählten Gerüstes, einschließlich Sicherungsmaßnahmen für Zwischenbauzustände inkl. erforderlicher Ausführungszeichnungen für alle nach beschriebenen Abbruchleistungen.

Eine Vergütung erfolgt nur bei Abweichung von der Regelausführung bzw. gegebener Erfordernis und nach Vorlage der Berechnung in nachvollziehbarer schriftlicher Form.
Menge: 1,000 psch

**3.2 Verankerungsprotokoll**
Verankerungsprotokoll für nachfolgend beschriebene Gerüste und Gerüstteile gemäß DIN 4420 bzw. der Zulassung des seitens des AN gewählten Gerüstes erstellen.

Eine Vergütung erfolgt nur bei gegebener Erfordernis und nach Vorlage der Protokolle.
Menge: 1,000 psch

**3.3 Fassaden-Standgerüst**
Arbeits- und Schutzgerüstes, als System-Stahlgerüst
nach DIN EN 12811-1 und DIN EN 12810-1 oder sonstige Konstruktionen für sämtliche in nachfolgenden Leistungsbeschreibungen enthaltenen Abbrucharbeiten, die ein Fassadengerüst/ Bühnen/ Lastentürme/ sonstige Hilfskonstruktionen benötigen, einschließlich sämtlicher notwendiger Konsolausleger in allen erforderlichen Breiten, allen erforderlichen Sicherungsarbeiten und Hilfskonstruktionen für sämtliche Zwischenbauzustände.

Verankerung nach Wahl des AN, einschl. Ein- und Ausbau der Verankerung.

z.B. Flächenorientiertes Standgerüst,
inkl. dreiseitigem Seitenschutz an der Gerüstaußenseite und den Stirnseiten, innenliegenden Leitergängen,
Befestigungsuntergrund: Stahlbeton,
Lastklasse: nach Wahl AN gemäß technischer Erfordernis aufgrund der gewählten Abbruchmethoden sowie zur Aufnahme der abgebrochenen Bauteile.
Breitenklasse: nach Wahl AN gemäß technischer Erfordernis aufgrund der gewählten Abbruchmethoden

Erschwernisse für Gerüstaufstellung über unbefestigtem Untergrund und/oder im Gefälle sowie über den vorhandenen Lichtschächten (siehe Grundriss KG) sind miteinzukalkulieren.
Der hieraus resultierende Mehraufwand ist mit dieser Position abgegolten.
Menge: 1300,000 m2

**3.4 Vorhaltung Fassaden-Standgerüst**
Vorhaltung des Hauptgerüstes bis Fertigstellung der Abbrucharbeiten
Abrechnung in m2 x Woche nach tatsächlicher Standzeit.
Menge: 7800,000 m2Wo

**3.5 Zulage freistehendes Gerüst**
Zulage zu vor beschriebenem Fassadengerüst/ sonstigen Konstruktionen für Ausbildung als freistehendes Gerüst ohne bzw. mit nur teilweiser Verankerung am Bauwerk, als flächenorientierte Gerüstabstützung/-aussteifung nach Wahl des Auftragnehmers (z.B. Stützenfelder, Aufstandsflächenverbreiterung mit Schrägabstützung, etc.).
Das Fassadengerüst kann nur im Bereich der verbleibenden Stahlbetonstützen bzw. den verbleibenden Tragplatten der Fassaden- und Attikaelemente am Gebäude verankert werden, da große Teile der Fassade vollständig bzw. teilweise abgebrochen werden. Vor den Stützen sind immer die vorgehängten Fassadenelemente vorgestellt. Entsprechende Erschwernis bei der Verankerung ist zu berücksichtigen.

OK Attika Dach über EG Vorbau: ca. 3,5 m
OK Attika Dach über Halle: ca. 7,0 m

max. Breite Gerüstaufstandsfläche Fassade entlang Achse H / 5.2-10: 2,0 m! Der ggf. entstehende Mehraufwand zur Gerüstabstützung ist mit dieser Position abgegolten.

Eine Vergütung erfolgt nur bei tatsächlicher Erfordernis einer freistehenden Ausführung in Abhängigkeit der vom AN gewählten Abbruchmethoden.
Menge: 1300,000 m2

**3.6 Vorhaltung Zulage freistehendes Gerüst**
Vorhaltung der vor beschriebenen Zulage zur Ausbildung eines freistehenden Gerüstes
Abrechnung in m2 x Woche nach tatsächlicher Standzeit.
Menge: 7800,000 m2Wo

**3.7 Dachfanggerüst**
Ergänzung des Fassadengerüstes als Dachfanggerüst mit Fangvorrichtung einschließlich Netz passend zu den vor beschriebenen Positionen, gemäß DIN 4120 Teil 1 und nach den Vorschriften der Berufsgenossenschaften.
Auf- und Abbau des Seitenschutzes ist ggf. zeitversetzt zur Gerüststellung durchzuführen. Der hieraus resultierende Arbeits- und Materialaufwand ist in den Einheitspreis der Position einzukalkulieren.

Dachneigung: ca. 0°
Menge: 175,000 m

**3.8 Vorhaltung Dachfanggerüst**
Vorhaltezeit des Dachfanggerüstes
Abrechnung in m x Woche nach tatsächlicher Standzeit.
Menge: 1050,000 mWo

**3.9 Gerüstüberbrückungen**
Gerüstüberbrückungen aus Gitterrohrtägern über
Eingängen, Einbringöffnungen, geschossweisen
Gebäudeauskragungen etc., innerhalb der Standzeit am
stehenden Gerüst mittels geeigneter Träger, fachgerecht
 in die Gerüstkonstruktion einbauen. Ausführung nach
Angabe der Bauleitung.
Lichte Höhe über Standfläche: 2 bis 4 m
Lichte Überbrückungslängen: bis ca. 8 Meter
Abrechnung nach m ausgeführtem Überbrückungsträger der
gesamten Gerüstbreite, d.h. 2 Stück Überbrückungsträger
 je 1 m werden als 1 m Überbrückung abgerechnet.
Menge: 20,000 m

**3.10 Vorhaltung Gerüstüberbrückungen**
Vorhaltezeit der Gerüstüberbrückungen
Abrechnung in m x Woche nach tatsächlicher Standzeit.
Menge: 120,000 mWo

**3.11 Gerüstauskragung**
Gerüstauskragung in Längsrichtung der Fassade zur Überbauung des Notausgangs Süd am Schulgebäude.
Auskragungslänge: ca. 3,0 m,
Auskragungsbreite: gemäß Standgerüst
Gerüstbelag als Stahlbelag,
Seitenschutz, Ausleger und Belag passend zu Stahlgerüst.

Ausführung nach Wahl des AN als ganzes Gerüstfeld mit 3 Metern Länge. Die vorhandene Stahlbestütze im überbrückten Bereich (siehe grüne Marlierung in nachfolgender Skizze) kann zur Lastabtragung und Verankerung herangezogen werden soweit eine lichte Durchganghöhe von > 2,25 m gewährleistet ist.

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Menge: 6,000 m

**3.12 Gebrauchsüberlassung Gerüstauskragung 3,0 m**
Vorhaltung der Gerüstauskragung.
Abrechnung in m x Woche nach tatsächlicher Standzeit.
Menge: 36,000 mWo

**3.13 Treppenturm, vorgebaut**
Treppenturm, vorgebaut vor Fassadengerüst, incl.
Doppelhandlauf und Stirngeländer; Gebrauchsüberlassung.
Höhe obere Gerüstlage: ca. 6,5 m
Menge: 8,000 m

**3.14 Vorhaltung Treppenturm, vorgebaut**
Vorhaltezeit des Treppenturms, vorgebaut.
Abrechnung in m x Woche nach tatsächlicher Standzeit.
Menge: 48,000 mWo

**3.15 Wandseitiger Absturzschutz**
Wandseitiger Seitenschutzes (3-teilig) am Fassadengerüst bzw. Konsolauslegern als Absturzsicherung.
Der Seitenschutz ist selbstständig in eigener Verantwortung des AN nach jeweiliger Abbrucherfordernis zu erstellen. Die Vergütung erfolgt einmalig nach m² Gerüstfläche für die gesamte Zeit der Abbruchmaßnahmen.

Sämtliche De- und Remontagen des wandseiten Seitenschutzes, die im Zuge der Abbrucharbeiten erforderlich werden, sind mit dieser Position abgegolten.

Die Vergütung erfolgt nur für Gerüstflächen, die mind. einmalig einen wandseitigen Absturzschutz erhalten haben.
Menge: 1300,000 m2

**3.16 Vorhaltung Absturzschutz**
Vorhaltezeit des Seitenschutzes.
Abrechnung in m x Woche nach tatsächlicher Standzeit.
Menge: 7800,000 mWo

**3.17 Gerüstbekleidung Schutznetz 0,5x0,5 mm, 140g/m2**
Gerüstbekleidung aus Kunststoff - Gittergewirke als Schutznetz vor Staub, Regen und Sonne. Die Befestigung der Gitterfolie am Gerüst ist entsprechend den Anforderungen für die vor Ort gültige Windzone auszuführen. Montage nach Aufforderung durch die Bauleitung.
Maschenweite: ca. 0,5x0,5 mm
Reißfestigkeit: mind. 900 N / 5 cm
Staubdicht
Schattierwert: ca. 50% oder höher
Winddurchlässigkeit: mind. ca. 40 %
Gewicht: ca. 140g/m²
Farbton: weißlich

Ausführung nur soweit durch die gewählte Abbruchmethode als Schutz der genutzten Schulbereich in Abstimmung mit Bauherrn und Bauleitung notwendig.
Menge: 200,000 m2

**3.18 Vorhaltung Schutznetz 0,5x0,5 mm, 140g/m²**
Vorhaltezeit der Schutznetz-Gerüstbekleidung.
Abrechnung in m2 x Woche nach tatsächlicher Standzeit.
Menge: 1000,000 m2Wo

**3.19 Schutzdach**
Ausladendes Schutzdach in der ersten Gerüstebene gemäß DIN 4120-Teil 1 in Verbindung mit DIN EN 12811, mit Bohlenbelag und Rieselschutzfolie abgedeckt.
Ausladung: mind. 1,5 m
Nur nach Anweisung der Bauleitung.

Ausführung auch als Zwischensicherung nur für bestimmte Zeiträume zum Schutz der genutzten Schulbereiche und anderer Gewerke. Der Mehraufwand für Auf- und Abbau unabhängig von den übrigen Gerüstarbeiten ist mit dieser Position abgegolten.
Menge: 6,000 m

**3.20 Vorhaltung Schutzdach**
Vorhaltezeit des Schutzdaches.
Abrechnung in m2 x Woche nach tatsächlicher Standzeit.
Menge: 36,000 mWo

### 4 Abbrucharbeiten Dachabdichtung

*Hinweis: Ausführungs-/Kalkulationshinweise Asbestsanierung*
Sämtliche nachfolgend beschriebenen Arbeiten sind zwingend gemäß den einschlägigen Richtlinien und Vorgaben der TRGS 519 auszuführen. Die Maßnahmen sind zu einem sinnvollen Zeitpunkt vor, während oder nach der Entkernung des Innenbereichs auszuführen, so dass die Arbeiten im Gebäude nicht durch die Witterungseinflüsse bei fehlender Dachhaut beeinträchtigt werden.

Es wird davon ausgegangen, dass die Asbestsanierung in einem Zug oder in mehreren Abschnitten nacheinander in beliebiger Reihenfolge nach Wahl des AN erfolgt. Die Art und Weise der Abfolge obliegt der Entscheidung des AN. Die BE für alle Arbeitsbereiche wird einmalig vergütet.

Erst nach Abschluss des Rückbaus aller asbestbelasteten Bauteile auf dem Dach wird die Fassaden- und Dachfläche des Gebäudes für die weiteren Arbeiten durch den AN und Drittgewerke freigegeben.

**4.1 Meldung Asbest-Arbeiten Dachabdichtung**
Meldung mit Arbeitsplan und Gefährdungsanalyse beim zuständigen Gewerbeaufsichtsamt für sämtliche meldepflichtigen Arbeiten im Zuge der Abbruchmaßnahmen Dachabdichtung.
Menge: 1,000 St

**4.2 Baustelleneinrichtung Asbest Dach Turnhalle**
Spezielle Baustelleneinrichtung gemäß TRGS 519 für nach beschriebene maßnahmespezifische Rückbauarbeiten zur Asbest-Sanierung im Zuge der Abbruchmaßnahmen von Dachabdichtungen und Dämmungen auf dem Dach der Turnhalle.

Betroffen sind folgende Flächen:
Gesamte Dachfläche des Turnhallengebäudes inkl. Vorbau und Laubengang

Einrichten außerhalb des Gebäudes nach Wahl des AN, Vorhalten und Räumen aller für den Abbruch asbesthaltiger Baustoffe erforderlichen Gerätschaften, Werkzeuge und Maschinen, soweit nicht von anderen Positionen in diesem LV abgedeckt.

Die Abbrucharbeiten der bituminösen Abdichtungsbahnen und Dampfsperren, inkl. der dazwischen befindlichen EPS-Dämmung auf der Dachfläche sind in einer durchgehenden Maßnahme, d.h. mit einer entsprechenden Baustelleneinrichtung auszuführen.

Mit dieser Position sind sämtliche für diese speziellen Arbeiten erforderlichen Baustelleneinrichtungen abgegolten, einschließlich
- sämtlicher notwendiger Geräte für emissionsarmen Rückbau von asbesthaltigen Dichtungsbahnen gemäß "emissionsarme Verfahren für Tätigkeiten mit geringer Exposition gemäß Nr. 2.9 TRGS 519, BT 63, wie z.B. Flachdachfugenschneider zur Dachbahnenauftrennung, elektrische Werkzeuge zur Dachbahnenauftrennung, etc.
- alle Materialien, Einrichtungen und Schutzmaßnahmen/-ausrüstungen für die ausführenden Mitarbeiter
- Big-Packs, Container stellen und abholen, etc. für die sichere Aufbewahrung und den Abtransport des gefährlichen Abfalls
- notwendige Geräte und Materialien für die Reinigung der bearbeiteten Fläche
- Aufzüge und Hebezeuge für Materialtransport auf das Dach und vom Dach herunter

Grundfläche Dach (Grundfläche in horizontaler Projektion, ohne Attikaaufkantung):
- Turnhalle: ca. 455 m²
- Vorbau Turnhalle / Laubengang: ca. 275 m²

Höhe Dach Turnhalle ca. 7,00 m über GOK
Höhe Dach Vorbau Turnhalle / Laubengang: ca. 3,25 m über GOK
Menge: 1,000 psch

**4.3 Kies entsorgen, ca. 40 mm**
Lose Kieschüttung, stark veralgt, vermoost, verdreckt und stellenweise bewachsen, vom Dach absaugen, abfahren und entsorgen, inkl. Entsorgungsgebühr.
Auf einer Fläche von ca. 50 m² haben auch Gräser und kleine Stauden angesiedelt.
Einschließlich Moos, Bewuchs und sonstiger Vegetation.
Korngröße: 16/32 mm
Schichtdicke: ca. 40 bis 50 mm

Dachneigung ca. 0 Grad
Grundfläche Dach gesamt ohne Attika: 830 m², davon:
- Turnhalle: ca. 440 m²
- Vorbau Turnhalle / Laubengang: ca. 390 m²

Höhe Dach Turnhalle ca. 7,00 m über GOK
Höhe Dach Vorbau Turnhalle / Laubengang: ca. 3,25 m über GOK

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Menge: 1,000 psch

**4.4 Abbruch Blitzschutzanlage**
Vorhandene Blitzschutzanlage auf Dachfläche aus verzinktem Stahl bzw. Aluminium als Handabbruch rückstandsfrei abbrechen, trennen, laden und auf eine vom AN zu bestimmende Deponie abtransportieren und entsorgen.

Die Vergütung der Entsorgungsgebühr erfolgt mit separater Position.

In den Einheitspreis ist der Abbau der Unterkonstruktion und sämtlicher Befestigungselemente einzukalkulieren.
Ausführung am bestehenden Flachdach.
Dachneigung ca. 0 Grad
Gebäudekote ca. + 3,25 und 7,0 m.
Länge der Anlage ca. 50 m
Menge: 1,000 psch

**4.5 Aufnehmen bituminöse Abdichtunsbahn, asbesthaltig, Dach Turnhalle**
Abdichtungsbahn vollständig fachgerecht rückbauen unter Einhaltung der entsprechenden Vorschriften der TRGS 519, bzw. BT 63 inkl. abfahren und entsorgen.

Die Vergütung der Entsorgungsgebühr erfolgt mit separater Position.

Ausführung: Emmisionsarmer Rückbau gemäß emissionsarme Verfahren für Tätigkeiten mit geringer Exposition gemäß Nr. 2.9 TRGS 519, BT 63, der vorhandenen Abdichtungsbahnen inkl. Dämmung (asbesthaltig).

Ausführung einschließlich Attikaaufkantung, ca. 15 cm Höhe

Material /Schicht: Abdichtungsbahn bituminös/Heißbitumen, Dicke ca. 20 mm zzgl. Verdickung im Überlappungsbereich der Bahnen

Untergrund: EPS-Dämmung auf Trapezblech (asbesthaltig beschichtet)
Örtlichkeit: Dach Turnhalle, Höhe ca. 7,00 m über GOK

Schadstoffe: Asbest in Abdichtungsbahnen, Chrysotil > 0,3%
Siehe 4300171-MaP-33, 4300171-MaP-32, 4300171-MaP-31, 4300171-MaP-30, Siehe 4300171-MaP-40, 4300171-MaP-41, 4300171-MaP-43, 4300171-MaP-44, 4300171-MaP-45
 Orientierende Gebäudeschadstoffuntersuchung im Turnhallengebäude in der Franz-Marc-Schule in Geretsried, 4300171, TÜV-SÜD, vom 12.05.2026

Grundfläche Dach (Grundfläche in horizontaler Projektion Außenkante Attika, ohne Attikaaufkantung) gesamt: ca. 855 m², davon:
- Turnhalle: ca. 455 m²
- Vorbau Turnhalle / Laubengang: ca. 400 m²

Höhe Dach Turnhalle ca. 7,00 m über GOK
Höhe Dach Vorbau Turnhalle / Laubengang: ca. 3,25 m über GOK

Die Vergütung der entsprechenden Baustelleneinrichtung und Schutzausrüstung erfolgt in separater Position.

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Menge: 1,000 psch

**4.6 Abbruch Dachdämmung, 8 cm**
Dachdämmung als Handabbruch rückstandsfrei abbrechen, trennen, laden und auf eine vom AN zu bestimmenden Deponie abtransportieren und entsorgen.

Die Vergütung der Entsorgungsgebühr erfolgt mit separater Position.

Ausführung: Emmisionsarmer Rückbau gemäß emissionsarme Verfahren für Tätigkeiten mit geringer Exposition gemäß Nr. 2.9 TRGS 519, BT 63, der vorhandene Abdichtungsbahnen inkl. Dämmung (asbesthaltig).
Die bituminöse und asbesthaltige Beschichtung des Trapezbleches ist dabei nicht zu beschädigen, da Trapezblech inkl. Beschichtung im Bestand verbleiben und nicht rückgebaut werden!

In den Einheitspreis ist der Abbau der Randaufkantung und sämtlicher Befestigungselemente einzukalkulieren.
Material: Expandiertes Polystyrol mit asbesthaltiger Birumenanhaftung
Gesamtdicke: ca. 8 cm
Örtlichkeit: Flachdach und Attiken
Dachneigung ca. 0 Grad
Grundfläche Dach gesamt ohne Attika: 830 m², davon:
- Turnhalle: ca. 440 m²
- Vorbau Turnhalle / Laubengang: ca. 390 m²

Höhe Dach Turnhalle ca. 7,00 m über GOK
Höhe Dach Vorbau Turnhalle / Laubengang: ca. 3,25 m über GOK
Menge: 1,000 psch

**4.7 Aufnehmen bituminöse Dampfsperre, asbesthaltig, Dach Turnhalle**
*** Bedarfsposition mit GB
Abdichtungsbahn vollständig fachgerecht rückbauen unter Einhaltung der entsprechenden Vorschriften der TRGS 519, bzw. BT 63 inkl. abfahren und entsorgen.

Die Vergütung der Entsorgungsgebühr erfolgt mit separater Position.

Ausführung: Emmisionsarmer Rückbau gemäß emissionsarme Verfahren für Tätigkeiten mit geringer Exposition gemäß Nr. 2.9 TRGS 519, BT 63, der vorhandene Abdichtungsbahnen inkl. Dämmung (asbesthaltig).
Die bituminöse und asbesthaltige Beschichtung des Trapezbleches ist dabei nicht zu beschädigen, da Trapezblech inkl. Beschichtung im Bestand verbleiben und nicht rückgebaut werden!

Ausführung einschließlich Attikaaufkantung, ca. 30cm Höhe

Material /Schicht: Abdichtungsbahn/Dampfsperre bituminös, Dicke ca. 7 mm zzgl. Verdickung im Überlappungsbereich der Bahnen

Untergrund: Trapezblech, asbesthaltig beschichtet
Örtlichkeit: Dach Turnhalle, Höhe ca. 7,00 m über GOK

Schadstoffe: Asbest in Abdichtungsbahnen, Chrysotil > 0,3%
Siehe 4300171-MaP-33, 4300171-MaP-32, 4300171-MaP-31, 4300171-MaP-30, Siehe 4300171-MaP-40, 4300171-MaP-41, 4300171-MaP-43, 4300171-MaP-44, 4300171-MaP-45
 Orientierende Gebäudeschadstoffuntersuchung im Turnhallengebäude in der Franz-Marc-Schule in Geretsried, 4300171, TÜV-SÜD, vom 12.05.2026

Grundfläche Dach (Grundfläche in horizontaler Projektion Außenkante Attika, ohne Attikaaufkantung) gesamt: ca. 855 m², davon:
- Turnhalle: ca. 455 m²
- Vorbau Turnhalle / Laubengang: ca. 400 m²

Höhe Dach Turnhalle ca. 7,00 m über GOK
Höhe Dach Vorbau Turnhalle / Laubengang: ca. 3,25 m über GOK

Die Vergütung der entsprechenden Baustelleneinrichtung und Schutzausrüstung erfolgt in separater Position.

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
Die Position kommt nur zur Ausführung, soweit der Zustand der Dampfsperre dies erfordert. Andernfalls bleibt die Dampfsperre im Bestand erhalten.
Menge: 1,000 psch

**4.8 Aufnehmen Attikaabdeckung, 24 cm**
Vorhandene Attikaabdeckung inkl. Unterkonstruktion fachgerecht abbauen, rennen, abfahren und entsorgen. In den Einheitspreis ist der Abbau sämtlicher Befestigungselemente einzukalkulieren.

Die Vergütung der Entsorgungsgebühr für die Holz-UK erfolgt mit separater Position.

Material: Aluminium Strangpressprofile inkl. Holzunterkonstruktion.
Breite: ca, 25 bis 30 cm
Örtlichkeit: Attiken
Dachneigung ca. 0 Grad
Gebäudekote ca. + 7,30 m.

Länge Attikaabdeckung: ca. 75 m
Menge: 1,000 psch

**4.9 Abbruch Lüftungsauslass/-einfassung, 52x100 cm**
Lüftungsauslass inkl. Einfassung als Handabbruch rückstandsfrei abbrechen, trennen, laden, abtransportieren und entsorgen.

Die Vergütung der Entsorgungsgebühr erfolgt mit separater Position.

In den Einheitspreis ist der Abbau sämtlicher Befestigungselemente einzukalkulieren.
Material: Ablufthabe aus verzinktem Stahlblech
Durchmesser: ca. 50 cm
Höhe: ca. 100 cm

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Menge: 1,000 St

**4.10 Abbruch Dacheinlauf, DN 100**
Dacheinlauf inkl. Kiesfang als Handabbruch rückstandsfrei abbrechen, trennen, laden, abtransportieren und entsorgen.

Die Vergütung der Entsorgungsgebühr erfolgt mit separater Position.

In den Einheitspreis ist der Abbau sämtlicher Befestigungselemente einzukalkulieren.

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Menge: 5,000 St

**4.11 Abbruch Strangentlüfter, DN 70 -125**
Strangentlüfter inkl. Einfassung als Handabbruch rückstandsfrei abbrechen, trennen, laden, abtransportieren und entsorgen.

Die Vergütung der Entsorgungsgebühr erfolgt mit separater Position.

In den Einheitspreis ist der Abbau sämtlicher Befestigungselemente einzukalkulieren.
Material: Metall und bituminöse Abdichtungsbahnen
Durchmesser: bis ca. 12,5 cm
Höhe: ca. 75 cm

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Menge: 2,000 St

**4.12 Abbruch Lichtkuppel, 100x100 cm**
Lichtkuppel inkl. Einfassung als Handabbruch rückstandsfrei abbrechen, trennen, laden, abtransportieren und entsorgen.

Die Vergütung der Entsorgungsgebühr erfolgt mit separater Position.

In den Einheitspreis ist der Abbau sämtlicher Befestigungselemente einzukalkulieren.
Material: Kunststoff, Metall und bituminöse Abdichtungsbahnen
Abmessung LxBxH: ca. 100x100x50 cm

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Menge: 16,000 St

**4.13 Abbruch Dachausstieg, 100x100 cm**
Dchausstieg inkl. Einfassung als Handabbruch rückstandsfrei abbrechen, trennen, laden, abtransportieren und entsorgen.

Die Vergütung der Entsorgungsgebühr erfolgt mit separater Position.

In den Einheitspreis ist der Abbau sämtlicher Befestigungselemente einzukalkulieren.
Material: Holz, Metall, Kunststoff und bituminöse Abdichtungsbahnen
Abmessung LxBxH: ca. 80x80x50 cm

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Menge: 1,000 St

**4.14 Baustelleneinrichtung Bitumenreste Abdichtungsbahn Attika**
Spezielle Baustelleneinrichtung gemäß TRGS 519 für nach beschriebene maßnahmespezifische Rückbauarbeiten zur Asbest-Sanierung im Zuge der Abbruchmaßnahmen von Dachabdichtungen und Dämmungen auf dem Dach der Turnhalle.

Betroffen sind folgende Flächen:
Attiken der Turnhalle und des Vorbaus Turnhalle inkl. Laubengang

Einrichten außerhalb des Gebäudes nach Wahl des AN, Vorhalten und Räumen aller für den Abbruch asbesthaltiger Baustoffe erforderlichen Gerätschaften, Werkzeuge und Maschinen, soweit nicht von anderen Positionen in diesem LV abgedeckt.

Die Abbrucharbeiten der Rückstände aller bituminösen Abdichtungsbahnen an den Attiken der Dachflächen sind in einer durchgehenden Maßnahme, d.h. mit einer entsprechenden Baustelleneinrichtung auszuführen.

Mit dieser Position sind sämtliche für diese speziellen Arbeiten erforderlichen Baustelleneinrichtungen abgegolten, einschließlich
- sämtlicher notwendiger Geräte für emissionsarmes abfräsen der asbestbelasteten Attikaoberflächen
- alle Materialien, Einrichtungen und Schutzmaßnahmen/-ausrüstungen für die ausführenden Mitarbeiter
- Big-Packs, Container stellen und abholen, etc. für die sichere Aufbewahrung und den Abtransport des gefährlichen Abfalls
- notwendige Geräte und Materialien für die Reinigung der bearbeiteten Fläche
- Aufzüge und Hebezeuge für Materialtransport auf das Dach und vom Dach herunter

Aufkantungshöhe Attika: ca. 30 cm
Breite Attikakopf: ca. 10 cm
Länge Attika Turnhallendach: ca. 90 m
Länge Attika Vorbau Turnhalle / Laubengang: ca. 65 m
Höhe Dach Vorbau Turnhalle / Laubengang: ca. 3,25 m über GOK
Menge: 1,000 psch

**4.15 Abfräsen Bitumenreste Abdichtungsbahn Attika, Abbruch, 55 m**
An den abzubrechenden Attiken der Dächer verbliebene Rückstände der unteren Abdichtungsbahn (Dampfbremse) vollständig fachgerecht rückbauen unter Einhaltung der entsprechenden Vorschriften der TRGS 519, inkl. abfahren und entsorgen.

Die Vergütung der Entsorgungsgebühr erfolgt mit separater Position.

Ausführung: Vollständiges Abfräsen des verbliebenen Bitumenreste (asbesthaltig).
Untergrund: Stahlbeton
Aufkantungshöhe Attika: ca. 30 cm
Breite Attikakopf: ca. 10 cm
Abbruchlänge Attika Turnhallendach: ca. 34 m

Schadstoffe: Asbest im Plattenkleber, Chrysotil > 0,3%

Einschließlich:
 -Reinigung der bearbeiteten und angrenzenden Oberflächen (Attika )durch Absaugen mit geeigneten Staubsaugern (mindestens der Staubklasse H); anschließend Feuchtreinigungsverfahren
- Bindung aller Restfasern in der Arbeitsbereichen nach Abschluss der Asbest-Sanierungsarbeiten gemäß den Vorgaben TRGS 519

Die Vergütung der entsprechenden Baustelleneinrichtung und Schutzausrüstung erfolgt in separater Position.
Menge: 1,000 psch

### 5 Abbruch Bodenbeläge, asbesthaltig

*Hinweis: Ausführungs-/Kalkulationshinweise Asbestsanierung*
Sämtliche nachfolgend beschriebenen Arbeiten sind zwingend gemäß den einschlägigen Richtlinien und Vorgaben der TRGS 519 auszuführen. Die Maßnahmen sind als vorgezogene Leistungen im Innenbereich auszuführen, vor Abbruch und Rückbau sonstiger Beläge und Bauteile. Eine Ausnahme bilden Bauteile und Einrichtungsgegenstände welche entfernt werden müssen, um überhaupt die Asbest belasteten Bauteile rückbauen zu können oder um die betroffenen Räume in einen Zustand zu versetzten, der eine Reinigung und Restfaserbindung überhaupt ermöglicht bzw. die Kontaminierung von bisher unbelasteten Bauteilen/Baustoffen, welche auch rückzubauen sind, verhindert wird.

Es wird davon ausgegangen, dass die Asbestsanierung in einem Zug oder in mehreren Abschnitten nacheinander in beliebiger Reihenfolge nach Wahl des AN erfolgt. Somit kann die erforderliche Baustelleneinrichtung entsprechend innerhalb des Gebäudes umgesetzt und die Arbeiten nacheinander ausgeführt werden. Die Art und Weise der Abfolge obliegt der Entscheidung des AN. Die BE für alle Arbeitsbereiche wird einmalig vergütet.

Erst nach Abschluss des Rückbaus aller asbestbelasteten Bauteile und Freimessung der Sanierungsbereiche wird das Gebäude für die weiteren Arbeiten durch den AN und Drittgewerke freigegeben.

Im Nachgang der Rückbau-/Sanierungsmaßnahmen ist eine Freigabemessung der Arbeitsbereiche zwingend erforderlich. Soweit die Anzahl der vorgefundenen Fasern die zulässigen Höchstwerte für Arbeitsbereiche überschreitet, sind die jeweiligen Arbeitsbereiche auf Kosten des Auftragnehmers nochmals nachzureinigen, inkl. Übernahme der Kosten für die Wiederholungsmessungen, bis zur Einhaltung der Grenzwerte.

**5.1 Meldung Asbest-Arbeiten Innenräume**
Meldung mit Arbeitsplan und Gefährdungsanalyse beim zuständigen Gewerbeaufsichtsamt für sämtliche meldepflichtigen Arbeiten im Zuge Abbruchmaßnahmen Bodenbelag und ggf. IT-Dichtungen in Flanschen von Heißdampfleitungen und Warmwasserleitungen.
Menge: 1,000 St

**5.2 Baustelleneinrichtung Asbest Bodenbelagkleber Turnhalle/Geräteräume**
Spezielle Baustelleneinrichtung gemäß TRGS 519 für nach beschriebene maßnahmespezifische Rückbauarbeiten zur Asbest-Sanierung im Zuge der Abbruchmaßnahmen Bodenbeläge in der Turnhalle und den zugehörigen Geräteräumen.

Betroffen sind folgende Räume bzw. Flächen

- gesamte Turnhalle
- Geräteräume der Turnhalle

Einrichten, Vorhalten und Räumen aller für den Abbruch asbesthaltiger Baustoffe erforderlichen Gerätschaften, Werkzeuge und Maschinen, soweit nicht von anderen Positionen in diesem LV abgedeckt.

Die Abbrucharbeiten der Bodenbeläge in den zwei genannten Bereichen sind in einer Maßnahme, d.h. mit einer entsprechenden Baustelleneinrichtung auszuführen.

Mit dieser Position sind insbesondere abgegolten:
- Einrichten eines Schwarz-Weiß-Bereiches mit 4 Kammer Schleuse, Materialschleuse, inkl. Umbau/Umsetzen nach Erfordernis
- Unterdruckhaltegeräte für den gerichteten Luftwechsel inkl. umstellen nach Erfordernis
- Errichten von abgedichteten Staubwänden zur Trennung Schwarz-Weiß-Bereich
- Verschluss aller angrenzenden Türen und Öffnungen zur Trennung Schwarz-Weiß-Bereich bzw. Sicherstellung der Luftdichtigkeit zur Erreichung des notwendigen Unterdrucks
- Industriesauger, Staubklasse H
-  Persönliche Schutzausrüstung (Einwegschutzkleidung und Masken) für die ausführenden Mitarbeiter)
- Big-Packs, Container stellen und abholen, etc. für die sichere Aufbewahrung und den Abtransport des gefährlichen Abfalls
- Beleuchtung der Baustelle

Flächen:
Grundfläche Turnhalle: ca. 410 m²
Grundfläche Geräteräume: ca. 90 m²
Raumhöhe: ca. 3,05 m (Geräteräume) bis 6,65 m (Turnhalle)
Menge: 1,000 psch

**5.3 Aufnehmen von Bodenbelägen - Linoleum/PVC**
Bodenbeläge aus Linoleum oder PVC inkl. Kleber, Eckprofilen, Verfugungen, und Sockelleisten, etc., vollständig fachgerecht rückbauen unter Einhaltung der entsprechenden Vorschriften der TRGS 519, inkl. abfahren und entsorgen.

Die Vergütung der Entsorgungsgebühr erfolgt mit separater Position.

Ausführung: Aufnehmen der Bodenbeläge und anschließend vollständiges Abfräsen des Bodenbelagklebers (asbesthaltig).
Untergrund: Holzwerkstoffplatten, Holzbretter
Örtlichkeit: Erdgeschoss, Turnhalle und Geräteräume

Fläche Turnhalle: ca. 410 m²
Fläche Geräteräume: ca. 90 m²
Gesamtfläche: ca. 500 m²

Schadstoffe: Asbest im Fliesenkleber, Chrysotil > 0,3%
Siehe 4300171-MaP-1 Orientierende Gebäudeschadstoffuntersuchung im Turnhallengebäude in der Franz-Marc-Schule in Geretsried, 4300171, TÜV-SÜD, vom 12.05.2026

Die Vergütung der entsprechenden Baustelleneinrichtung und Schutzausrüstung erfolgt in separater Position.
Menge: 1,000 psch

**5.4 Feinreinigung Sanierungsbereich Turnhalle / Geräteräume**
Reinigung der Arbeitsbereiche nach Abschluss der Asbest-Sanierungsarbeiten  gemäß den Vorgaben TRGS 519, als Voraussetzung zur erfolgreichen Freimessung durch einen ein entsprechend zertifiziertes Büro/Sachkundigen.
Dies beinhaltet insbesondere:
- Absaugen der Oberflächen (Boden, Wände und Decken) mit geeigneten Staubsaugern (mindestens der Staubklasse H); anschließend
- Feuchtreinigungsverfahren

Fläche Turnhalle: ca. 410 m²
Fläche Geräteräume: ca. 90 m²
Gesamtfläche: ca. 500 m²
Raumhöhe: ca. 3,05 m (Geräteräume) bis 6,65 m (Turnhalle)
Menge: 1,000 psch

**5.5 Restfaserbindung Sanierungsbereich Turnhalle / Geräteräume**
Bindung aller Restfasern in der Arbeitsbereichen nach Abschluss der Asbest-Sanierungsarbeiten gemäß den Vorgaben TRGS 519, als Voraussetzung zur erfolgreichen Freigabemessung durch ein entsprechend akkreditiertes Prüflabor.
Dies beinhaltet insbesondere Behandlung aller Oberflächen (Boden, Wände und Decken) mit Restfaserbindemittel.

Fläche Turnhalle: ca. 410 m²
Fläche Geräteräume: ca. 90 m²
Gesamtfläche: ca. 500 m²
Raumhöhe: ca. 3,05 m (Geräteräume) bis 6,65 m (Turnhalle)
Menge: 1,000 psch

**5.6 Faserkonzentrationsmessung Asbest-/KMF-Sanierung Turnhalle / Geräteräume**
Messung der Konzentration anorganischer faserförmiger Partikel in allen Räumlichkeiten, in denen Asbestsanierungsarbeiten und KMF-Sanierungsarbeiten durchgeführt wurden (Schwarzbereich), durch ein unabhängiges durch die DAkkS nach DINEN ISO/IEC 17025 akkreditiertes Prüflabor/Messinstitut gemäß VDI Richtlinie 3492 Blatt 2.

Auszuführen insbesondere in allen Asbest-Sanierungsbereichen gemäß den vor beschriebenen Positionen im Titel "Abbruch Bodenbeläge asbesthaltig", d.h.:

Fläche Turnhalle: ca. 410 m²
Fläche Geräteräume: ca. 90 m²
Gesamtfläche: ca. 500 m²
Menge: 1,000 psch

### 6 Abbrucharbeiten Böden / Fliesen / Estrich

*Hinweis: Kalkulationshinweis Aufnahme Fliesenbeläge*
Das Aufnahmen von Wand- und Bodenbelägen aus Fliesen wird nur separat vergütet, soweit Estrich oder Wände im Bestand verbleiben. Soweit Estrich oder Wände rückgebaut werden, ist der Rückbau von Fliesenbelägen in die jeweiligen Rückbaupositionen Estrich oder Wände einzukalkulieren.

**6.1 Aufnehmen von Wandbelägen - Fliesen, Massivwände**
aus Steinzeug bzw. keramischen Platten im Zuge an im Bestand verbleibenden Fliesenuntergründen (Wand), einschl. Fliesenmörtel, Eckprofilen, Verfugungen etc., inkl. abfahren und entsorgen, einschließlich Entsorgungsgebühr.
Fliesengrösse: bis ca. 25 x 25 cm
Untergrund: KS-Mauerwerk/Stahlbeton
Örtlichkeit: Erdgeschoss
Menge: 45,000 m2

**6.2 Aufnehmen von Bodenbelägen - PVC**
vom Untergrund aufnehmen, einschl. Sockelleisten, Randfriesen, Trennschienen o.ä. Einbauteilen im Bodenbereich, sowie laden und entsorgen, einschl. Entsorgungsgebühr.

Material: PVC-Belag
Material Sockelleisten: PVC
Belagsdicke:  bis ca. 3,0 mm
Anzahl Lagen: 1 Stück
Verlegeuntergrund: Zementestrich
Verlegeart: vollflächig geklebt
Örtlichkeit: Erdgeschoss
Menge: 79,000 m2

**6.3 Abbruch Estrich, ca 75 mm,**
Rückbauen, trennen, laden, abfahren und entsorgen.

Die Vergütung der Entsorgungsgebühr erfolgt mit separater Position.

Schichtaufbau von oben:
Fliesen
Zementestrich, Dicke ca. 70 bis max. 80 mm, im Mittel ca. 75 mm, schwimmend verlegt
Abdichtungsbahn, bitumenhaltig
einschließlich Bitumenanhaftung am Estrich durch die bituminöse Trenn- und Abdichtungslage
(EPS-Dämmung, mit separater Position vergütet)
(Kunststoffabdichtung, mit separater Position vergütet)

Örtlichkeit: EG, Waschräume / Duschen

Abfallrechtliche Zuordnung: Z1.1 / B

Material / Abfallschlüssel
Beton, Fliesen, Keramik
AVV 170107 mit Anhaftung/Verunreinigung/Fremdanteilen in geringen Mengen

Notwendige Trennschnitte oder anderweitige Maßnahmen zum Zerkleinern des Estrichs nach Wahl des AN. Diese Leistungen sind in den Einheitspreis mit einzukalkulieren und mit diesem abgegolten.

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Menge: 40,000 m2

**6.4 Abbruch Estrich, ca. 70 mm**
Rückbauen, trennen, zwischenlagern für Haufwerksbeprobung, laden, abfahren und entsorgen.

Die Vergütung der Entsorgungsgebühr erfolgt mit separater Position.

Schichtaufbau von oben:
Fliesen oder Beschichtung / (PVC, mit separater Position vergütet)
Zementestrich, Dicke ca. 65 bis max. < 75 mm, im Mittel ca. 70 mm, schwimmend verlegt, einschließlich Anhaftung am Estrich durch bituminöse Trennlage
Papiertrennlage, bitumenhaltig
(EPS-Dämmung, mit separater Position vergütet)
(Kunststoffabdichtung, mit separater Position vergütet)

Örtlichkeit: EG, Flur, Lager

Abfallrechtliche Zuordnung: Z1.1 / B

Material / Abfallschlüssel
Beton, Fliesen, Keramik
AVV 170107 ohne Anhaftung/Verunreinigung/Fremdanteile
AVV 170107 mit Anhaftung/Verunreinigung/Fremdanteilen in geringen Mengen

Notwendige Trennschnitte oder anderweitige Maßnahmen zum Zerkleinern des Estrichs nach Wahl des AN. Diese Leistungen sind in den Einheitspreis mit einzukalkulieren und mit diesem abgegolten.

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Menge: 73,000 m2

**6.5 Abbruch Estrich, ca. 50 mm**
Rückbauen, trennen, zwischenlagern für Haufwerksbeprobung, laden, abfahren und entsorgen.

Die Vergütung der Entsorgungsgebühr erfolgt mit separater Position.

Schichtaufbau von oben:
(PVC, mit separater Position vergütet)
Zementestrich, Dicke ca. 45 bis max. < 55 mm, im Mittel ca. 50 mm, schwimmend verlegt
ggf. Papiertrennlage, bitumenhaltig
ggf. einschließlich Anhaftung am Estrich durch die bituminöse Papier-Trennlage
(EPS-Dämmung, mit separater Position vergütet)
(Kunststoffabdichtung, mit separater Position vergütet)

Örtlichkeit: EG, Umkleiden, Regieraum, Lagerraum

Abfallrechtliche Zuordnung: Z1.1 / B

Material / Abfallschlüssel
Beton, Fliesen, Keramik
AVV 170107 ohne Anhaftung/Verunreinigung/Fremdanteile
AVV 170107 mit Anhaftung/Verunreinigung/Fremdanteilen in geringen Mengen

Notwendige Trennschnitte oder anderweitige Maßnahmen zum Zerkleinern des Estrichs nach Wahl des AN. Diese Leistungen sind in den Einheitspreis mit einzukalkulieren und mit diesem abgegolten.

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Menge: 97,000 m2

**6.6 Abbruch EPS-Dämmung unter Estrich, 30 bis 40 mm**
Rückbauen, trennen, laden, abfahren und entsorgen von Dämmung unter Estrich.

Die Vergütung der Entsorgungsgebühr erfolgt mit separater Position.

Material: Expandiertes Polystyrol, Dicke ca. 30 bis 40 mm
einschließlich Bitumenanhaftung am Polystyrol durch bituminöse Trenn- und Abdichtungslagen

Örtlichkeit: Erdgeschoss auf Bodenplatte
Menge: 210,000 m2

**6.7 Abbruch Abdichtungsbahn, Kunststoff, 1 mm**
Abdichtungslage unter Estrich-Dämmschicht auf Bodenplatte aufnehmen, trennen, laden, abfahren und entsorgen, einschließlich Randaufkantung an den aufgehenden Bauteilen bis ca. 8 cm Höhe.

Die Vergütung der Entsorgungsgebühr erfolgt mit separater Position.

Material: Kunststoffbahn, lose verlegt bzw. mit transparentem Kleber unterseitig beschichtet, Dicke ca. 1 mm
Örtlichkeit: EG, auf Bodenplatte

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Menge: 710,000 m2

### 7 Abbruch Trockenbau

*Hinweis: Ausführungs-/Kalkulationshinweise Abbrucharbeiten Trockenbau*
Die nachfolgenden Positionen stellen die aus planerischer Sicht aktuell notwendigen Leistungen dar. Soweit einzelne Leistungen/Positionen in Abhängigkeit der durch den AN gewählten Abbruchmethoden /-abfolgen nicht erforderlich werden, erfolgt auch keine Vergütung.

*Hinweis: Ausführungs-/Kalkulationshinweise Abbrucharbeiten alte Mineralwolle*
Die Abbrucharbeiten alter Mineralwolle müssen gemäß TRGS 521 erfolgen.

Die Arbeitsbereiche sind daher mit geeigneten Mitteln von anderen Bereichen zu trennen und es ist dafür Sorge zu tragen, dass nur Personen Zugang zur den Arbeitsbereichen haben, die direkt mit den Abbrucharbeiten der alten Mineralwolle beschäftigt sind. Darüber hinaus ist bei Erfordernis eine gerichtete Luftführung für die Arbeitsbereiche einzurichten.

Seitens des Bauherrn wird im Nachgang der Abbruchmaßnahmen eine Freimessung der Arbeitsbereiche ausgeführt. Soweit die Anzahl der vorgefundenen Fasern die zulässigen Höchstwerte für Arbeitsbereiche überschreitet, sind die jeweiligen Arbeitsbereiche auf Kosten des Auftragnehmers nochmals nachzureinigen, inkl. Übernahme der Kosten für die bauseitigen Wiederholungsmessungen, bis zur Einhaltung der Grenzwerte.

**7.1 Koordination TÜV Süd, Freimessung**
Koordination der Freimessung der Räumlichkeiten nach Abbrucharbeiten von alter Mineralwolle mit dem TÜV Süd, der bauseitig für die Freimessung beauftragt wurde.
Menge: 1,000 psch

**7.2 Reinigung Arbeitsbereich alte Mineralwolle**
Reinigung der Arbeitsbereiche nach Abbrucharbeiten alter Mineralwolle gemäß den Vorgaben TRGS 521, als Voraussetzung zur bauseitigen Freimessung der Arbeitsbereich durch den TÜV Süd.
Dies beinhaltet insbesondere:
- Feuchtreinigungsverfahren, oder
- Absaugen der Oberflächen mit geeigneten Staubsaugern (mindestens der Staubklasse M), oder
- alternativ Abdecken von Oberflächen/Gegenständen die schwer zu reinigen sein, ink. liefern, rückbauen und entsorgen der Abdeckmaterialien

Nettogeschossfläche nach Abbruch aller Abhangdecken im gesamten Turnhallengebäude: ca. 500 m²
Raumhöhe: ca. 3,05 m (Vorbau) bis 6,65 m (Turnhalle)
Menge: 1,000 psch

**7.3 Abbruch Holz-Unterdecke Laubengang, A IV**
Demontieren, trennen, laden, abfahren und entsorgen der vorhandenen Holz-Abhangdecke an der Untersicht des Laubengangs im Außenbereich, einschließlich Unterkonstruktion und Randleisten.

Die Vergütung der Entsorgungsgebühr erfolgt mit separater Position.

Abbruchumfang: Komplettabbruch
Material: Vollholzbretter, profliliert, beschichtet, Altholzkategorie A IV, vermutlich PCB-haltig
Material Unterkonstruktion: Holz und Metallprofile, beschichtet
Montagehöhe abgehängte Decke: ca. 3,0 Meter ü. FFB
Abhanghöhe: bis ca. 0,60 Meter

Fläche Holz-Unterdecke: ca. 80 m²

Örtlichkeit: Erdgeschoss
Menge: 1,000 psch

**7.4 Abbruch Alu-Paneeldecke**
Demontieren, trennen, laden, abfahren und entsorgen der vorhandenen Aluminium-Paneeldecke mit offener Fuge, einschließlich Randleisten, Unterkonstruktion und Abhängern. Die Paneele sind auf die von der Rohdecke abgehängten Tragschienen aufgeklemmt.

Die Vergütung der Entsorgungsgebühr erfolgt mit separater Position.

Auf den Tragprofilen ist eine zusätzliche Mineralwolldämmung (alte Mineralwolle) aufgelegt. Die Vergütung für Abbruch und Entsorgung derselben erfolgt in separater Position.

Abbruchumfang: Totalabbruch
Montagehöhe abgehängte Decke: ca.2,45 Meter ü. FFB
Abhanghöhe: ca. 0,65 Meter

Fläche Alu-Paneeldecke: ca. 170 m²

Örtlichkeit: Vorbau ohne Geräteräume

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Menge: 1,000 psch

**7.5 Abbruch Holz-Unterdecke Turnhalle, A II**
Demontieren, trennen, laden, abfahren und entsorgen der vorhandenen Holz-Abhangdecke an der Untersicht des Laubengangs im Außenbereich, einschließlich Unterkonstruktion.

Die Vergütung der Entsorgungsgebühr erfolgt mit separater Position.

Abbruchumfang: Komplettabbruch
Material: Vollholzbretter, profliliert, beschichtet, Altholzkategorie A II
Material Unterkonstruktion: Holz und Metallprofile, beschichtet
Montagehöhe abgehängte Decke: ca. 5,50 Meter ü. FFB
Abhanghöhe: bis ca. 1,15 Meter

Fläche Holz-Unterdecke Turnhalle: ca. 410 m²

Notwendige Bühnen, Innengerüste oder Hebezeuge für die Demontage sind mit dieser Position abgegolten.

Örtlichkeit: Turnhalle
Menge: 1,000 psch

**7.6 Abbruch alte Mineralfasermatten, 20 mm**
Abbrechen, abfahren und fachgerecht entsorgen der in vor beschriebener Position auf der Alu-Paneeldecke zusätzlich aufgelegten Mineralwollplatten, gemäß den Vorgaben der TRGS 521.

Die Vergütung der Entsorgungsgebühr erfolgt mit separater Position.

Material: alte Mineralwolle gemäß TRGS 521
Dicke Mineralwollplatte: ca. 20 bis 40 mm
Expositionskategorie: 2

Fläche Holz-Unterdecke Laubengang: ca. 80 m²
Fläche Alu-Paneeldecke: ca. 170 m²
Fläche Holz-Unterdecke Turnhalle: ca. 410 m²
Gesamtfläche Mineralwoll-Auflage: ca. 660 m²

Örtlichkeit: Alu-Paneel-Abhangdecke Vorbau und Holz-Abhangtdecke Turnhalle + Laubengang
Menge: 1,000 psch

**7.7 Abbruch Holz-Sportboden Turnhalle, A II**
Demontieren, trennen, laden, abfahren und entsorgen des vorhandenen Holzsportbodens im Turnhallenbereich, inkl. Unterkonstruktion und sämtlicher Befestigungsmittel, sowie Bodenabdeckungen aus Metall und Kunststoff mit zugehörigen Deckeln.

Die Vergütung der Entsorgungsgebühr erfolgt mit separater Position.

Abbruchumfang: Komplettabbruch
Material: Holzwerkstoff als Plattenware, Vollholzbretter, sowie Kanthölzer als Schwingbodenaufbau und Unterkonstruktion, beschichtet, Altholzkategorie A I und II
Material Unterkonstruktion: Holz und Metallprofile, beschichtet
Aufbauhöhe Sportboden: ca. 13,5  bis 14,0 cm

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
Fläche Holz-Sportboden Turnhalle und Geräteräume: ca. 500 m²

Örtlichkeit: Turnhalle und Geräteräume
Menge: 1,000 psch

**7.8 WC-Trennwände inkl. Türen, A III**
Demontieren, trennen, laden, abfahren und entsorgen der vorhandenen WC-Trennwände, einschließlich Türen, Unterkonstruktion und Befestigungsmittel.

Die Vergütung der Entsorgungsgebühr erfolgt mit separater Position.

Material: Holzwerkstoff, CPL/HPL-beschichtet
Höhe: ca. 2,0 m

Ansichtfläche Trennwände gesamt: ca. 12,0 m²
Menge: 1,000 psch

### 8 Abbruch Mauerwerk innen

*Hinweis: Ausführungs-/Kalkulationshinweise Abbruch Mauerwerk/Stahlbeton*
Gerüste/Sicherungen:
Notwendige Sicherungsmaßnahmen, Gerüste, Ab- und Unterstützungen für Zwischenbauzustände sind, soweit nicht in gesonderten Positionen beschrieben, in sämtlichen nachfolgend beschrieben Abbruchpositionen einzukalkulieren und mit diesen abschließend abgegolten.

Schadstoffuntersuchung:
Aufgrund der orientierenden Schadstoffuntersuchung durch den TÜV Süd wurden in den Putzen und Farben keine Asbestfasern nachgewiesen.

Abbruchmethode:
Die jeweilige Abbruchmethode steht dem Auftragnehmer frei. Dabei ist bei allen nachfolgenden Positionen zu beachten, dass die komplette Stahlbeton-Skelettkonstruktion des Gebäudes erhalten bleibt, d.h. die gesamte Bodenplatte (mit Ausnahme von Teilabbrüchen der Bodenplatte innerhalb des Vorbaus sowie für Entwässerungsleitungen), die Trapezbleche der Dachkonstruktion und überwiegend die Tragschichten der Fassadenfertigteile und der Attiken. Der Einsatz von größeren Geräten zum Abbruch ist somit gar nicht bzw. nur punktuell eingeschränkt für ausgewählte Bauteile möglich. Dieser Umstand ist bei allen nachfolgenden Positionen einzukalkulieren und mit diesen abgegolten.
Eine separate Vergütung notwendiger Betonsägearbeiten erfolgt nur für die, eine Abbruchfläche / einen Abbruchkörper umschreibende, Trennkante zum verbleibenden Bestand. Ggf. erforderliche Trennschnitte zum Zerkleinern der Abbruchflächen/-körper sind in die jeweilige Abbruch-Position einzukalkulierenden und mit dieser abgegolten!

**8.1 Komplettabbruch Mauerwerk, KS, 11,5-24 cm**
Komplettabbruch als Handabbruch oder maschineller Abbruch nach Wahl des AN von Mauerwerk, einschließlich ein- oder beidseitigem Putz sowie Fliesen, abschnitts- und taktweise gemäß Abbruchplan / Abbruchanweisung abbrechen in allen vorkommenden Maßen und Geometrien (auch Klein- und Einzelmengen) sortieren, laden, abfahren und entsorgen.

Die Vergütung der Entsorgungsgebühr erfolgt mit separater Position.

Am Mauerwerk anhaftende Bauteile wie Putz, etc. werden mit gemessen und in die Kubatur eingerechnet.
Material: Kalksandstein, teilweise verputzt bzw. gefliest
Mauerstärke Rohziegel: ca. 11,5 bis 24 cm
Mauerstärke verputzt: ca. 15 - 27 cm
Örtlichkeit: Vorbau

Abfallschlüssel: 170102, 170103

Die Abbruchstellen können aufgrund des verbleibenden Trapezbleches des Daches nicht direkt mit dem Kran angefahren werden. Entsprechender Mehraufwand ist mit dieser Position abgegolten.

Abrechnung nach Kubikmeter.
Menge: 235,000 m3

**8.2 Teilabbruch Mauerwerk, KS, 24 cm**
Teilabbruch als Handabbruch oder maschineller Abbruch nach Wahl des AN von Mauerwerk, einschließlich ein- oder beidseitigem Putz abschnitts- und taktweise gemäß Abbruchplan / Abbruchanweisung abbrechen in allen vorkommenden Maßen und Geometrien (auch Klein- und Einzelmengen) sortieren, laden, abfahren und entsorgen.

Erforderliche Trennschnitte zum lösen des abzubrechenden Mauerwerks vom verbleibenden Bestand werden mit separater Position vergütet.

Trennschnitte bzw. Maßnahmen zum zerkleinern der Abbruchflächen sind einzukalkulieren und werden nicht gesondert vergütet.

Die Vergütung der Entsorgungsgebühr erfolgt mit separater Position.

Am Mauerwerk anhaftende Bauteile wie Putz, etc. werden mit gemessen und in die Kubatur eingerechnet.
Material: Kalksandstein, teilweise verputzt
Mauerstärke Rohziegel: bis ca. 24 cm
Mauerstärke verputzt: bis ca. 27 cm
Örtlichkeit: Turnhalle und Vorbau

Abfallschlüssel: 170102

Die Abbruchstellen können aufgrund des verbleibenden Trapezbleches des Daches nicht direkt mit dem Kran angefahren werden. Entsprechender Mehraufwand ist mit dieser Position abgegolten.

Abrechnung nach Kubikmeter.
Menge: 6,000 m3

**8.3 Zulage Mauersperrbahn**
Zulage für vor beschriebenen Komplett- und Teilabbruch Mauerwerk für Abbruch und Entsorgung Mauersperrbahn auf Bodenplatte/Decke unter Mauerwerk.

Breite 11,5 bis 24 cm

Gesamtlänge: ca. 40 m
Menge: 1,000 psch

**8.4 Zulage Abbruch Mauerwerk, Feuerlöscher-Einstellschrank**
Zulage zu vor beschriebenem Abbruch Mauerwerk für ausbauen, trennen, sortieren, abfahren und entsorgen, inkl. Entsorgungsgebühr für einen Unterputz. Feuerlöscher-Einstellschrank mit Handauslöser für Feueralarm.

Höhe Einstellschrank: ca. 90 cm
Breite Einstellschrank: ca. 40 cm
Tiefe Einstellschrank: ca. 20 cm

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Menge: 2,000 St

**8.5 Teilabbruch Stahlbeton Bodenplatte, d=15 cm**
Teilabbruch als Handabbruch von Stahlbeton mit exakt fluchtender und glatter Abbruchkante zum verbleibenden Baukörper, auch in Klein- und Einzelmengen, abschnitts- und taktweise gemäß Abbruchplan / Abbruchanweisung vollständig und rückstandsfrei abbrechen, in allen vorkommenden Maßen und Geometrien, sortieren, laden, abfahren und entsorgen.

Die Vergütung der Entsorgungsgebühr erfolgt mit separater Position.

Bauteil: Bodenplatte
Dicke Bodenplatte: ca. 15 cm
Material: Stahlbeton
Örtlichkeit: Bodenplatte Vorbau in Teilbereichen

Abfallschlüssel: 170101

Notwendige Betonsägearbeiten zum Lösen des Abbruchkörpers vom verbleibenden Bauwerk werden mit separater Position vergütet im Titel Beton- und Mauerwerksägearbeiten. Sägearbeiten zum Zerkleinern der Abbruchkörper sind einzukalkulieren und mit dieser Position abgegolten.

Die Abbruchstellen können aufgrund der verbleibenden Geschossdecken bzw. des Daches nicht direkt mit dem Kran angefahren werden. Entsprechender Mehraufwand ist mit dieser Position abgegolten.
Menge: 20,000 m3

**8.6 Teilabbruch Stahlbeton Handabbruch**
Teilabbruch als Handabbruch von Stahlbeton mit Bohrhammer und Meißel, einschließlich ein- oder beidseitigem Putz abschnitts- und taktweise gemäß Abbruchplan / Abbruchanweisung vollständig und rückstandsfrei abbrechen, in allen vorkommenden Maßen und Geometrien, sortieren, laden, abfahren und entsorgen.

Die Vergütung der Entsorgungsgebühr erfolgt mit separater Position.

Am Beton anhaftende Bauteile wie Putz, etc. werden mit gemessen und sind in die Kubatur eingerechnet.
Bauteile: Außen- und Innenmauern/-stützen, sowie Geschossdecken
Bauteildicken: ca. 10 bis 30 cm
Örtlichkeit: Erdgeschoss und Fassadeteile

Abfallschlüssel: 170101 oder 170107

Notwendige Betonsäge- und Bohrarbeiten werden mit separater Position vergütet im Titel Beton- und Mauerwerksägearbeiten bzw. Kernbohrarbeiten.

Die Abbruchstellen können aufgrund der verbleibenden Geschossdecken bzw. des Daches nicht direkt mit dem Kran angefahren werden. Entsprechender Mehraufwand ist mit dieser Position abgegolten.
Menge: 0,500 m3

**8.7 Wandöffnung Stahlbetonaußenwand, 237 x 275 cm, d=10 cm**
Herstellen einer Wandöffnung in einer Stahlbetonwand als Teilabbruch, mit exakt fluchtender und glatter Leibung/Abbruchkante. Ausführung als Handabbruch von Stahlbeton mit Bohrhammer und Meißel, einschließlich ein- oder beidseitigem Putz abschnitts- und taktweise gemäß Abbruchplan / Abbruchanweisung vollständig und rückstandsfrei abbrechen, in allen vorkommenden Maßen und Geometrien, sortieren, laden, abfahren und entsorgen.

Die Vergütung der Entsorgungsgebühr erfolgt mit separater Position.

Am Beton anhaftende Bauteile wie Putz, etc. werden mit gemessen und sind in die Kubatur eingerechnet.
Bauteil: Außenwand
Wandoffnungsbreite: ca. 237,0 cm
Wandoffnungshöhe: ca. 275,0 cm
Bauteildicke: ca. 10 cm
Örtlichkeit: Erdgeschoss Turnhallenrückseite

Abfallschlüssel: 170101

Notwendige Betonsägearbeiten zum Lösen des Abbruchkörpers vom verbleibenden Bauwerk werden mit separater Position vergütet im Titel Beton- und Mauerwerksägearbeiten. Sägearbeiten zum Zerkleinern der Abbruchkörper sind einzukalkulieren und mit dieser Position abgegolten.

Die Abbruchstellen können aufgrund des verbleibenden Daches nicht direkt mit dem Kran angefahren werden. Entsprechender Mehraufwand ist mit dieser Position abgegolten.
Menge: 4,000 St

**8.8 Wandöffnung Stahlbetonaußenwand, 233,5 x 244 cm, d=10 cm**
Herstellen einer Wandöffnung in einer Stahlbetonwand als Teilabbruch, mit exakt fluchtender und glatter Leibung/Abbruchkante. Ausführung als Handabbruch von Stahlbeton mit Bohrhammer und Meißel, einschließlich ein- oder beidseitigem Putz abschnitts- und taktweise gemäß Abbruchplan / Abbruchanweisung vollständig und rückstandsfrei abbrechen, in allen vorkommenden Maßen und Geometrien, sortieren, laden, abfahren und entsorgen.

Die Vergütung der Entsorgungsgebühr erfolgt mit separater Position.

Am Beton anhaftende Bauteile wie Putz, etc. werden mit gemessen und sind in die Kubatur eingerechnet.
Bauteil: Außenwand
Wandoffnungsbreite: ca. 233,5 cm
Wandoffnungshöhe: ca. 244,0 cm
Bauteildicke: ca. 10 cm
Örtlichkeit: Erdgeschoss Vorbau

Abfallschlüssel: 170101

Notwendige Betonsägearbeiten zum Lösen des Abbruchkörpers vom verbleibenden Bauwerk werden mit separater Position vergütet im Titel Beton- und Mauerwerksägearbeiten. Sägearbeiten zum Zerkleinern der Abbruchkörper sind einzukalkulieren und mit dieser Position abgegolten.

Die Abbruchstellen können aufgrund des verbleibenden Daches nicht direkt mit dem Kran angefahren werden. Entsprechender Mehraufwand ist mit dieser Position abgegolten.
Menge: 1,000 St

**8.9 Wandöffnung Stahlbetonaußenwand, 101 x 204 cm, d=10 cm**
Herstellen einer Wandöffnung in einer Stahlbetonwand als Teilabbruch, mit exakt fluchtender und glatter Leibung/Abbruchkante. Ausführung als Handabbruch von Stahlbeton mit Bohrhammer und Meißel, einschließlich ein- oder beidseitigem Putz abschnitts- und taktweise gemäß Abbruchplan / Abbruchanweisung vollständig und rückstandsfrei abbrechen, in allen vorkommenden Maßen und Geometrien, sortieren, laden, abfahren und entsorgen.

Die Vergütung der Entsorgungsgebühr erfolgt mit separater Position.

Am Beton anhaftende Bauteile wie Putz, etc. werden mit gemessen und sind in die Kubatur eingerechnet.
Bauteil: Außenwand
Wandoffnungsbreite: ca. 101,0 cm
Wandoffnungshöhe: ca. 204,0 cm
Bauteildicke: ca. 10 cm
Örtlichkeit: Erdgeschoss Vorbau

Abfallschlüssel: 170101

Notwendige Betonsägearbeiten zum Lösen des Abbruchkörpers vom verbleibenden Bauwerk werden mit separater Position vergütet im Titel Beton- und Mauerwerksägearbeiten. Sägearbeiten zum Zerkleinern der Abbruchkörper sind einzukalkulieren und mit dieser Position abgegolten.

Die Abbruchstellen können aufgrund des verbleibenden Daches nicht direkt mit dem Kran angefahren werden. Entsprechender Mehraufwand ist mit dieser Position abgegolten.
Menge: 1,000 St

**8.10 Wandöffnung Stahlbetonaußenwand, 126 x 204 cm, d=10 cm**
Herstellen einer Wandöffnung in einer Stahlbetonwand als Teilabbruch, mit exakt fluchtender und glatter Leibung/Abbruchkante. Ausführung als Handabbruch von Stahlbeton mit Bohrhammer und Meißel, einschließlich ein- oder beidseitigem Putz abschnitts- und taktweise gemäß Abbruchplan / Abbruchanweisung vollständig und rückstandsfrei abbrechen, in allen vorkommenden Maßen und Geometrien, sortieren, laden, abfahren und entsorgen.

Die Vergütung der Entsorgungsgebühr erfolgt mit separater Position.

Am Beton anhaftende Bauteile wie Putz, etc. werden mit gemessen und sind in die Kubatur eingerechnet.
Bauteil: Außenwand
Wandoffnungsbreite: ca. 126,0 cm
Wandoffnungshöhe: ca. 204,0 cm
Bauteildicke: ca. 10 cm
Örtlichkeit: Erdgeschoss Vorbau

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
Abfallschlüssel: 170101

Notwendige Betonsägearbeiten zum Lösen des Abbruchkörpers vom verbleibenden Bauwerk werden mit separater Position vergütet im Titel Beton- und Mauerwerksägearbeiten. Sägearbeiten zum Zerkleinern der Abbruchkörper sind einzukalkulieren und mit dieser Position abgegolten.

Die Abbruchstellen können aufgrund des verbleibenden Daches nicht direkt mit dem Kran angefahren werden. Entsprechender Mehraufwand ist mit dieser Position abgegolten.
Menge: 2,000 St

**8.11 Abbruch Wandk Stahlbetonaußenwand, 270 x 13 cm, d=10 cm**
Abbruch der Wandkrone einer Stahlbetonwand als Teilabbruch, mit exakt fluchtender und glatter Leibung/Abbruchkante. Ausführung als Handabbruch, einschließlich ein- oder beidseitigem Putz abschnitts- und taktweise gemäß Abbruchplan / Abbruchanweisung vollständig und rückstandsfrei abbrechen, in allen vorkommenden Maßen und Geometrien, sortieren, laden, abfahren und entsorgen.

Die Vergütung der Entsorgungsgebühr erfolgt mit separater Position.

Am Beton anhaftende Bauteile wie Putz, etc. werden mit gemessen und sind in die Kubatur eingerechnet.
Bauteil: Außenwand
Abbruchbreite: ca. 270,0 cm
Abbruchhöhe: ca. 13,0 cm
Bauteildicke: ca. 10 cm
Örtlichkeit: Erdgeschoss Vorbau

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
Abfallschlüssel: 170101

Notwendige Betonsägearbeiten zum Lösen des Abbruchkörpers vom verbleibenden Bauwerk werden mit separater Position vergütet im Titel Beton- und Mauerwerksägearbeiten. Sägearbeiten zum Zerkleinern der Abbruchkörper sind einzukalkulieren und mit dieser Position abgegolten.

Die Abbruchstellen können aufgrund des verbleibenden Daches nicht direkt mit dem Kran angefahren werden. Entsprechender Mehraufwand ist mit dieser Position abgegolten.
Menge: 2,000 St

### 9 Abbruchfassadenbekleidung

*Hinweis: Ausführungs-/Kalkulationshinweise Abbruch Fassadenbekleidung*
1. Sicherungsmaßnahmen/Gerüste
Lagesicherung und Fixierung der abzubrechenden Fertigteile gegen unkontrolliertes Kippen bzw. Lösen nach Wahl des AN, ohne dass die verbleibende Gebäudekonstruktion beschädigt wird. In sämtlichen Positionen sind alle notwendigen Gerüste, Abstützungen, Sicherungsmaßnahmen, soweit nicht bereits im Titel Gerüstarbeiten beinhaltet, einzukalkulieren und mit der jeweiligen Positionsvergütung abschließend abgegolten.

2. Abbruchumfang
Im Abbruchumfang der nachfolgenden Positionen sind jeweils Rückbau und Entsorgung sämtlicher Befestigungsmittel, Dichtungsfolien, Anschlussfugen, etc. beinhaltet und mit der jeweiligen Positionsvergütung abschließend abgegolten.

3. Betonsägearbeiten
Abbruch der nachfolgend beschriebenen Fassadenplatten nach Wahl des AN. Soweit Betonsägearbeiten zum zerkleinern der Platten ausgeführt werden sollen, sind diese in die jeweiligen Positionen einzukalkulieren und mit diesen abgegolten. Gleiches gilt für Trennschnitte zum Trennen von abzubrechenden Vorsatzschichten von den verbleibenden Tragschichten.

**9.1 Rückbau Fassadenfugen**
Fassadenfugen inkl. Hinterfüllmaterial rückbauen, abfahren und entsorgen, einschl. Entsorgungsgebühr
Fugenflanken mit Cuttermesser beidseitig direkt am Untergrund schneiden
Ausrichtung: vertikal und horizontal
Fugenbreite: ca. 2-3 cm
Fugentiefe: ca. 2-3 cm
Untergrund: Betonfertigteile
Gesamtlänge über alle nachfolgend beschriebenen Fassadenplatten: ca. 250 m
Menge: 1,000 psch

**9.2 Rückbau Vorsatzschale Turnhalle, Achse R + H**
Stahlbetonfertigteil, sog. Vorsatzschale, als Komplettabbruch der Attika-Fassadenplatte in den Achsen R + H, inkl. beidseitger ca. 54 cm breiter Eckausbildungen an den Achsen 9 und 13, sowie einem Notüberlauf
Vorsichtig rückbauen, trennen, abfahren und entsorgen.

Die Vergütung der Entsorgungsgebühr erfolgt mit separater Position.

Material: Stahlbeton-Fertigteil als vorgestellte Vorsatzschale der Fassade
Stahlbeton-Vorsatzschicht, Gesamtlänge (ohne Öffnungen): ca. 34,16 m
Stahlbeton-Vorsatzschicht, Gesamthöhe (ohne Öffnungen): ca. 7,08 m
Gesamtansichtsfläche inkl Eckausbildung: ca. 242,0 m²,

Befestigung der "Vorsatzschale gemäß beigefügtem Montageplan Turnhalle Bestand. Die Befestigungen sind ebenfalls bis Vorderkante Kalksandsteinmauerwerk rückzubauen mit einem flächenbündigen Trennschnitt an der Wandoberfläche.

Die Abbruchmethode ist so zu wählen, das die verbleibende Kalksandsteinmauer in der Turnhalle (ca. 30 cm Abstand zur Vorsatzschlae) deren Verankerungen am Gebäude nicht beschädigt bzw. in Ihrer Lage verändert werden.

Der unter der Vorsatzschale befindliche zurückgesetzte Sockelbereich bleibt erhalten und ist durch Betonsägen von der Vorsatzschale zu trennen. Die Betonssägearbeiten werden mit separater Position vergütet.

Abbruchskizze:
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
Ausführung im Bereich Achse R + H
Menge: 1,000 psch

**9.3 Rückbau Fassadenpl.-Vorsatzschicht, Turnhalle, EG**
Betonfertigteil, als Teilabbruch der Fassadenplatte EG an der Turnhallenrückseite; vorsichtig rückbauen, trennen, abfahren und entsorgen.

Die Vergütung der Entsorgungsgebühr erfolgt mit separater Position.

Aufbau abzubrechende Schichten von außen nach innen:
Stahlbeton-Vorsatzschicht, Gesamtlänge: ca. 27,3 m
Stahlbeton-Vorsatzschicht, Gesamthöhe: ca. 3,51 m
Gesamtansichtsfläche ohne Öffnungen: ca. 32,0 m²

Polystyrol/PUR in mehreren Lagen Dicke gesamt: ca. 4 cm
Trennlage aus Kunststofffolie

Verbleibendes Bauteil:
Tragschicht: Dicke ca. 10 bis 12 cm

Befestigung der "Vorsatzschicht" an verbleibender "Tragschicht" mit Deha Manschettenanker, je Vorsatzschicht z.T. mehrfach mittig, sowie Welldraht in U-Form ca. alle 30 bis 50 cm.

Die Tragschicht des Fassaden-Fertigteils bleibt erhalten. Diese ist mit Stahlwinkeln in Halfenschienen der Stützen befestigt.
Die Abbruchmethode ist so zu wählen, das die verbleibende Tragschicht bzw. deren Verankerungen am Gebäude nicht beschädigt bzw. in Ihrer Lage verändert werden.

Alle Einbauteile und Anhaftungen in der verbleibenden Tragschicht sind oberflächenbündig zu entfernen, insbesondere Manschettenanker, Welldraht und Dämmungsreste

Es ist von Anhaftungen/Verklebungen des Polystyrol/PUR am Beton und von Beton am Polystyrol/PUR auszugehen.

Siehe bauzeitlichen Montageplan Turnhalle Nr. 84

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
Ausführung an Turnhallerückseite
Menge: 1,000 psch

**9.4 Rückbau Vorsatzschicht Attika, Dach Turnhalle, Achse 10 + 13**
Stahlbetonfertigteil, sog. Vorsatzschicht inkl. Dämmung, als Teilabbruch der Attika-Fassadenplatte am Dach der Turnhalle in den Achsen 10 + 13
Vorsichtig rückbauen, trennen, abfahren und entsorgen.

Die Vergütung der Entsorgungsgebühr erfolgt mit separater Position.

Aufbau abzubrechende Schichten von außen nach innen:
Stahlbeton-Vorsatzschicht, Gesamtlänge: ca. 54,60 m
Stahlbeton-Vorsatzschicht, Gesamthöhe: ca. 1,5 m
Gesamtansichtsfläche ohne Öffnungen: ca. 82,0 m²

Dicke Vorsatzschicht: ca. 6,0 bis 7,0 cm
Polystyrol/PUR in mehreren Lagen Dicke gesamt: ca. 4 cm
Trennlage aus Kunststofffolie

Verbleibendes Bauteil:
Tragschicht: Dicke ca. 10 bis 12 cm

Befestigung der "Vorsatzschicht" an verbleibender "Tragschicht" mit Deha Manschettenanker, je Vorsatzschicht z.T. mehrfach mittig, sowie Welldraht in U-Form ca. alle 30 bis 50 cm.

Die Tragschicht des Attika-Fertigteils bleibt erhalten. Diese ist mit Stahlwinkeln auf der Decke über OG befestigt.
Die Abbruchmethode ist so zu wählen, das die verbleibende Tragschicht bzw. deren Verankerungen am Gebäude nicht beschädigt bzw. in Ihrer Lage verändert werden.
Die auf der Attika vorhandene Dämmung, und Holzbolenabdeckung, sowie die hochgezogene Dachabdichtung bleiben ebenfalls erhalten.

Alle Einbauteile und Anhaftungen in der verbleibenden Tragschicht sind oberflächenbündig zu entfernen, insbesondere Manschettenanker, Welldraht und Dämmungsreste

Es ist von Anhaftungen/Verklebungen des Polystyrol/PUR am Beton und von Beton am Polystyrol/PUR auszugehen.

Abbruchskizze:
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Foto teilabgebrochene Attika im BA 1

Siehe bauzeitlichen Montageplan Turnhalle Nr. 84

Ausführung im Bereich Dach Turnhalle (Attika)
Menge: 1,000 psch

**9.5 Rückbau Fassadenpl.-Vorsatzschicht, Vorbau, Achse H, EG**
Betonfertigteil, als Teilabbruch der Fassadenplatte EG Vorbau Achse H;
Vorsichtig rückbauen, trennen, abfahren und entsorgen.

Die Vergütung der Entsorgungsgebühr erfolgt mit separater Position.

Aufbau abzubrechende Schichten von außen nach innen:
Stahlbeton-Vorsatzschicht, Gesamtlänge (ohne Öffnungen): ca. 8,83 m
Stahlbeton-Vorsatzschicht, Gesamthöhe (ohne Öffnungen): ca. 2,52 m
Gesamtansichtsfläche ohne Öffnungen: ca. 22,25 m²

Vorsatzschicht Dicke: ca. 6,0 bis 7,0 cm
Polystyrol/PUR in mehreren Lagen Dicke gesamt: ca. 4 cm
Trennlage aus Kunststofffolie

Verbleibendes Bauteil:
Tragschicht: Dicke ca. 10 bis 12 cm

Befestigung der "Vorsatzschicht" an verbleibender "Tragschicht" mit Deha Manschettenanker, je Vorsatzschicht z.T. mehrfach mittig, sowie Welldraht in U-Form ca. alle 30 bis 50 cm.

Die Tragschicht des Fassaden-Fertigteils bleibt erhalten. Diese ist mit Stahlwinkeln in Halfenschienen der Stützen befestigt.
Die Abbruchmethode ist so zu wählen, das die verbleibende Tragschicht bzw. deren Verankerungen am Gebäude nicht beschädigt bzw. in Ihrer Lage verändert werden.

Alle Einbauteile und Anhaftungen in der verbleibenden Tragschicht sind oberflächenbündig zu entfernen, insbesondere Manschettenanker, Welldraht und Dämmungsreste

Es ist von Anhaftungen/Verklebungen des Polystyrol/PUR am Beton und von Beton am Polystyrol/PUR auszugehen.

Siehe bauzeitlichen Montageplan Turnhalle Nr. 84

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
Ausführung an Seitenansicht Vorbau
Menge: 1,000 psch

**9.6 Rückbau Fassadenpl.-Vorsatzschicht, Vorbau, Achse 7, EG**
Betonfertigteil, als Teilabbruch der Fassadenplatte EG Vorbau Achse 7;
Vorsichtig rückbauen, trennen, abfahren und entsorgen.

Die Vergütung der Entsorgungsgebühr erfolgt mit separater Position.

Aufbau abzubrechende Schichten von außen nach innen:
Stahlbeton-Vorsatzschicht, Gesamtlänge (ohne Öffnungen): ca. 27,5 m
Stahlbeton-Vorsatzschicht, Gesamthöhe (ohne Öffnungen): ca. 2,02 m
Gesamtansichtsfläche ohne Öffnungen: ca. 55,6 m²

Vorsatzschicht Dicke: ca. 6,0 bis 7,0 cm
Polystyrol/PUR in mehreren Lagen Dicke gesamt: ca. 4 cm

Verbleibendes Bauteil:
Tragschicht: Dicke ca. 10 bis 12 cm

Befestigung der "Vorsatzschicht" an verbleibender "Tragschicht" mit Deha Manschettenanker, je Vorsatzschicht z.T. mehrfach mittig, sowie Welldraht in U-Form ca. alle 30 bis 50 cm.

Die Tragschicht des Fassaden-Fertigteils bleibt erhalten. Diese ist mit Stahlwinkeln in Halfenschienen der Stützen befestigt.
Die Abbruchmethode ist so zu wählen, das die verbleibende Tragschicht bzw. deren Verankerungen am Gebäude nicht beschädigt bzw. in Ihrer Lage verändert werden.

Alle Einbauteile und Anhaftungen in der verbleibenden Tragschicht sind oberflächenbündig zu entfernen, insbesondere Manschettenanker, Welldraht und Dämmungsreste

Es ist von Anhaftungen/Verklebungen des Polystyrol/PUR am Beton und von Beton am Polystyrol/PUR auszugehen.

Siehe bauzeitlichen Montageplan Turnhalle Nr. 84
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
Ausführung an Vorderansicht Vorbau
Menge: 1,000 psch

**9.7 Rückbau Fassadenpl.-Vorsatzschicht, Vorbau, Achse R, EG**
Betonfertigteil, als Teilabbruch der Fassadenplatte EG Vorbau Achse R;
Vorsichtig rückbauen, trennen, abfahren und entsorgen.

Die Vergütung der Entsorgungsgebühr erfolgt mit separater Position.

Aufbau abzubrechende Schichten von außen nach innen:
Stahlbeton-Vorsatzschicht, Gesamtlänge (ohne Öffnungen): ca. 8,83 m
Stahlbeton-Vorsatzschicht, Gesamthöhe (ohne Öffnungen): ca. 2,52 m
Gesamtansichtsfläche ohne Öffnungen: ca. 22,25 m²

Vorsatzschicht Dicke: ca. 6,0 bis 7,0 cm
Polystyrol/PUR in mehreren Lagen Dicke gesamt: ca. 4 cm
Trennlage aus Kunststofffolie

Verbleibendes Bauteil:
Tragschicht: Dicke ca. 10 bis 12 cm

Befestigung der "Vorsatzschicht" an verbleibender "Tragschicht" mit Deha Manschettenanker, je Vorsatzschicht z.T. mehrfach mittig, sowie Welldraht in U-Form ca. alle 30 bis 50 cm.

Die Tragschicht des Fassaden-Fertigteils bleibt erhalten. Diese ist mit Stahlwinkeln in Halfenschienen der Stützen befestigt.
Die Abbruchmethode ist so zu wählen, das die verbleibende Tragschicht bzw. deren Verankerungen am Gebäude nicht beschädigt bzw. in Ihrer Lage verändert werden.

Alle Einbauteile und Anhaftungen in der verbleibenden Tragschicht sind oberflächenbündig zu entfernen, insbesondere Manschettenanker, Welldraht und Dämmungsreste

Es ist von Anhaftungen/Verklebungen des Polystyrol/PUR am Beton und von Beton am Polystyrol/PUR auszugehen.

Siehe bauzeitlichen Montageplan Turnhalle Nr. 84

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
Ausführung an Seitenansicht Vorbau
Menge: 1,000 psch

**9.8 Rückbau Vorsatzschicht Attika, Dach Vorbau, Achse H + R**
Stahlbetonfertigteil, sog. Vorsatzschicht inkl. Dämmung, als Teilabbruch der Attika-Fassadenplatte am Dach des Vorbaus in den Achsen H und R
Vorsichtig rückbauen, trennen, abfahren und entsorgen.

Die Vergütung der Entsorgungsgebühr erfolgt mit separater Position.

Aufbau abzubrechende Schichten von außen nach innen:
Stahlbeton-Vorsatzschicht, Gesamtlänge: ca. 13,80 m
Stahlbeton-Vorsatzschicht, Gesamthöhe: ca. 1,0 m
Gesamtansichtsfläche ohne Öffnungen: ca. 13,8 m²

Dicke Vorsatzschicht: ca. 6,0 bis 7,0 cm
Polystyrol/PUR in mehreren Lagen Dicke gesamt: ca. 4 cm
Trennlage aus Kunststofffolie

Verbleibendes Bauteil:
Tragschicht: Dicke ca. 10 bis 12 cm

Befestigung der "Vorsatzschicht" an verbleibender "Tragschicht" mit Deha Manschettenanker, je Vorsatzschicht z.T. mehrfach mittig, sowie Welldraht in U-Form ca. alle 30 bis 50 cm.

Die Tragschicht des Attika-Fertigteils bleibt erhalten. Diese ist mit Stahlwinkeln Am Randbalken bzw. den Stützen befestigt.
Die Abbruchmethode ist so zu wählen, das die verbleibende Tragschicht bzw. deren Verankerungen am Gebäude nicht beschädigt bzw. in Ihrer Lage verändert werden.

Alle Einbauteile und Anhaftungen in der verbleibenden Tragschicht sind oberflächenbündig zu entfernen, insbesondere Manschettenanker, Welldraht und Dämmungsreste

Es ist von Anhaftungen/Verklebungen des Polystyrol/PUR am Beton und von Beton am Polystyrol/PUR auszugehen.

Abbruchskizze:
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
Ausführung im Bereich Dach Vorbau (Attika)
Menge: 1,000 psch

### 10 Beton- und Mauerwerksägearbeiten

*Hinweis: Ausführungs-/Kalkulationshinweise Sägearbeiten*
Bei Wänden ist eine Überschneidung nicht zulässig.
Bei Bodenplatten ist eine Überschneidung zulässig.

Eine Vergütung der Trennschnitte erfolgt nur für die, eine jeweilige Abbruchfläche umschreibende, Trennkante zum verbleibenden Bestand. Ggf. erforderliche Trennschnitte zum Zerkleinern der Abbruchkörper sind in die jeweilige Abbruch-Position einzukalkulierenden und mit dieser abgegolten!

**10.1 Trennschnitt Bodenplatte**
Sägen von Stahlbeton mittels Diamantsäge
Material: Stahlbeton-Bodenplatte und Decken
Plattenstärke: im Mittel ca. 150 mm

Kühl- und Spülwasser absaugen und reinigen. Anfallender Schlamm abfahren und entsorgen, inkl. Entsorgungsgebühr.

Stahlflächenschnitte bis 2,0 cm² sind einzukalkulieren und mit dieser Position abgegolten.

Örtlichkeit: Erdgeschoss
Menge: 7,500 m2

**10.2 Zulage Trennschnitt Boden/Decke, wandbündig**
Zulage für vor beschriebene Trennschnitte in Stahlbetonplatten für wandbündige Schnitte
Menge: 3,000 m2

**10.3 Trennschnitt Stahlbeton-Wände**
Sägen von Stahlbeton mittels Diamantsäge
Material: Stahlbeton-Wände
Decken-/Plattenstärke: 100 bis ca. 150 mm

Kühl- und Spülwasser absaugen und reinigen. Anfallender Schlamm abfahren und entsorgen, inkl. Entsorgungsgebühr.

Stahlflächenschnitte bis 2,0 cm² sind einzukalkulieren und mit dieser Position abgegolten.

Örtlichkeit: Erdgeschoss
Menge: 14,000 m2

**10.4 Trennschnitt Mauerwerk, Wand**
Sägen von Mauerwerk mittels Diamantsäge
Material: Ziegel- und Kalksteinmauerwerk
Wandstärke: bis ca. 250 mm
Höhe:  bis ca. 2500 mm

Kühl- und Spülwasser absaugen und reinigen. Anfallender Schlamm abfahren und entsorgen, inkl. Entsorgungsgebühr.

Örtlichkeit:  Erdgeschoss
Menge: 1,500 m2

**10.5 Zulage Trennschnitt Wände, wand-/decken-/bodenbündig**
Zulage für vor beschriebene Trennschnitte in Stahlbetonwänden für wand-, boden- bzw. deckenbündige Schnitte
Menge: 1,000 m2

**10.6 Zulage Ecken nachschneiden, d ≤ 10 cm**
Zulage zu vor beschriebenen Stahlbetonsägearbeiten für das kantige Herstellen der Ecken, wenn Überschneiden nicht zugelassen wird.

Wanddicke: ≤ 10 cm

Abrechnung pro Ecke.
Menge: 40,000 St

**10.7 Zulage Ecken nachschneiden, d > 10 cm ≤ 20 cm**
Zulage zu vor beschriebenen Stahlbetonsägearbeiten für das kantige Herstellen der Ecken, wenn Überschneiden nicht zugelassen wird.

Wanddicke: ≤ 20 cm

Abrechnung pro Ecke.
Menge: 5,000 St

**10.8 Stahlschnittflächen > 2,0 cm²**
Zulage zu vor beschriebenen Stahlbetonsägearbeiten für das Schneiden von Stahl als Längs- und Querschnitte über 2,0 cm².
Menge: 50,000 cm2

### 11 Abbrucharbeiten Bauelemente Holz / Alu-Glas

*Hinweis: Ausführungs-/Kalkulationshinweise Abbruch Fassadenelemente Holz und Alu/Glas*
1. Schadstoffe
Es wurden die Fugenmassen von Fenstern in der Turnhalle untersucht. Dabei wurde kein Asbest nachgewiesen. Siehe beigefügter Schadstoffbericht 4300171-MaP-1 Orientierende Gebäudeschadstoffuntersuchung im Turnhallengebäude in der Franz-Marc-Schule in Geretsried, 4300171, TÜV-SÜD, vom 12.05.2026.

2.Sicherungsmaßnahmen/Gerüste
Lagesicherung und Fixierung der abzubrechenden Fenster und Türen gegen unkontrolliertes Kippen bzw. Lösen nach Wahl des AN, ohne dass die verbleibende Gebäudekonstruktion beschädigt wird. In sämtlichen Positionen sind alle notwendigen Gerüste, Abstützungen, Sicherungsmaßnahmen über diejenigen im Titel Gerüstarbeiten beinhalteten hinaus, also insbesondere innerhalb des Gebäudes, einzukalkulieren und mit der jeweiligen Positionsvergütung abschließend abgegolten.

3. Abbruchumfang
Im Abbruchumfang der nachfolgenden Positionen sind jeweils Rückbau und Entsorgung sämtlicher Befestigungsmittel, Anschlussdämmungen insbesondere bei Rahmenaufdoppelungen, Dichtungsfolien, Anschlussfugen, etc. beinhaltet und mit der jeweiligen Positionsvergütung abschließend abgegolten.

**11.1 Abbruch Holztür mit Oberblende, Stahlzarge, 113 x 300 cm, MW**
Türblatt mit Oberblende, inkl. Zarge, rückbauen, trennen, laden, abfahren und entsorgen.

Die Vergütung der Entsorgungsgebühr erfolgt mit separater Position.

einschl. aller Beschläge, Bänder, Schilder/Rosetten, Türschließer, Schlösser, Türstopper und Befestigungsmittel.
1-flügelige Tür
Material Türblatt/Oberlende: Holzwerkstoff, CPL/HPL-beschichtet
Dicke Türblatt: 40 mm
Material Zarge: Stahlblech, beschichtet, einteilig
Zargenform: Umfassungszarge, eingegossen/eingemörtelt
Breite Rohbauöffnung: bis ca. 101 cm
Höhe Rohbauöffnung: ca. 245 cm
Gewändeanschluss: Mauerwerk/Stahlbeton
Mauerbreite: ca. 11,5 bis 24 cm
Örtlichkeit: Vorbau
Menge: 13,000 St

**11.2 Abbruch Holztür, Stahlzarge, 270 x 245 cm, GK**
Türblatt, inkl. Zarge, rückbauen, trennen, laden, abfahren und entsorgen.

Die Vergütung der Entsorgungsgebühr erfolgt mit separater Position.

einschl. aller Beschläge, Bänder, Schilder/Rosetten, Türschließer, Schlösser, Türstopper und Befestigungsmittel.
2-flügelige Tür
Material Türblatt: Holzwerkstoff, HPL/CPL-beschichtet
Dicke Türblatt: ca. 80 mm
Material Zarge: Stahlblech, beschichtet, einteilig
Zargenform: Blockzarge, eingegossen
Breite Rohbauöffnung: ca. 270 cm
Höhe Rohbauöffnung: ca. 245 cm
Gewändeanschluss: Mauerwerk

Örtlichkeit: Turnhalle

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Menge: 1,000 St

**11.3 Abbruch Geräteraumtor, 270 x 245 cm**
Türblatt, inkl. Zarge, rückbauen, trennen, laden, abfahren und entsorgen.

Die Vergütung der Entsorgungsgebühr erfolgt mit separater Position.

einschl. Führungsschienen, Seilen, Gewichten, Verkleidungen, aller Beschläge, Bänder, Schilder/Rosetten, Schlösser, und Befestigungsmittel.
1-flügeliges Tor
Material Torblatt: Holzwerkstoff, beschichtet
Material Zarge: Holzwerkstoff/Stahlblech, beschichtet
Zargenform: Umfassungszarge, eingegossen
Breite Rohbauöffnung: ca. 230 cm
Höhe Rohbauöffnung: ca. 245 cm
Gewändeanschluss: Mauerwerk/Stahlbeton

Örtlichkeit: Turnhalle

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Menge: 7,000 St

**11.4 Abbruch Oberlicht, 230 x 45 cm**
Oberlicht rückbauen, trennen, laden, abfahren und entsorgen.

Die Vergütung der Entsorgungsgebühr erfolgt mit separater Position.

einschl. Rahmen, Verglasung und Abdeckungen/Verkleidungen und Befestigungsmittel.
Oberlicht, festverglast
Material Rahmen: Holzwerkstoff/Stahlblech, beschichtet
Verglasung: ESG/VSG
Breite Rohbauöffnung: ca. 230 cm
Höhe Rohbauöffnung: ca. 45 cm
Gewändeanschluss: Mauerwerk/Stahlbeton

Örtlichkeit: Umkleide

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Menge: 1,000 St

**11.5 Abbruch Regieraumfenster, 270 x 245 cm, feuerhemmend**
Regieraumfenster rückbauen, trennen, laden, abfahren und entsorgen.

Die Vergütung der Entsorgungsgebühr erfolgt mit separater Position.

einschl. Rahmen, Verglasung und Abdeckungen/Verkleidungen und Befestigungsmittel, sowie gedämmter Trockenbaubrüstung unterhalb des Fensters.
F30-Element, festverglast
Material Rahmen: Alu-/Stahlblech, beschichtet
Verglasung: Brandschutzverglasung, F30
Breite Rohbauöffnung: ca. 270 cm
Höhe Rohbauöffnung Fenster: ca. 140 cm
Höhe Trockenbaubrüstung: ca. 105 cm
Dicke Trockenbaubrüstung: ca. 150 cm
Gewändeanschluss: Mauerwerk/Stahlbeton

Örtlichkeit: Turnhalle

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Menge: 1,000 St

**11.6 Demontage Metall-Glas-Element, 220x245 cm**
Metall-Glaselement einschl. aller Beschläge, Verkleidungen und Befestigungsmittel, demontieren, trennen, laden, abfahren und entsorgen.

Die Vergütung der Entsorgungsgebühr erfolgt mit separater Position.

2-flügelige Tür
Material Türblatt/Rahmen: Aluminiumprofile, beschichtet,
Verglasung ESG/VSG-Verglasung
Breite Rohbauöffnung Bauelement: ca. 220 cm
Höhe Rohbauöffnung Bauelement: ca. 245 cm

Gewändeanschluss: Mauerwerk

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Menge: 1,000 St

**11.7 Demontage Metall-Glas-Element, 270x245 cm**
Metall-Glaselement als gedämmte Außentür einschl. aller Beschläge, Verkleidungen und Befestigungsmittel, demontieren, trennen, laden, abfahren und entsorgen.

Die Vergütung der Entsorgungsgebühr erfolgt mit separater Position.

2-flügelige Tür
Material Türblatt/Rahmen: Aluminiumprofile, beschichtet,
Verglasung ESG/VSG-Verglasung
Breite Rohbauöffnung Bauelement: ca. 270 cm
Höhe Rohbauöffnung Bauelement: ca. 245 cm

Gewändeanschluss: Mauerwerk/Stahlbeton

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Menge: 1,000 St

**11.8 Demontage Metall-Glas-Element, 235x245 cm**
Metall-Glaselement als gedämmte Außentür mit Oberlicht einschl. aller Beschläge, Verkleidungen und Befestigungsmittel, demontieren, trennen, laden, abfahren und entsorgen.

Die Vergütung der Entsorgungsgebühr erfolgt mit separater Position.

2-flügelige Tür mit festverglastem Oberlicht
Material Türblatt/Rahmen: Aluminiumprofile, beschichtet,
Verglasung Drahglas oder ESG/VSG-Verglasung
Breite Rohbauöffnung Bauelement: ca. 235cm
Höhe Rohbauöffnung Bauelement: ca. 245 cm

Gewändeanschluss: Mauerwerk/Stahlbeton

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Menge: 2,000 St

**11.9 Abbruch Außentür, Stahlzarge, 230 x 245 cm, GK**
Türblatt, inkl. Zarge, als gedämmte Außentür rückbauen, trennen, laden, abfahren und entsorgen.

Die Vergütung der Entsorgungsgebühr erfolgt mit separater Position.

einschl. aller Beschläge, Bänder, Schilder/Rosetten, Türschließer, Schlösser, Türstopper und Befestigungsmittel.
2-flügelige Tür
Material Türblatt: Stahlblech,beschichtet
Dicke Türblatt: ca. 60 mm
Material Zarge: Stahlblech, beschichtet, einteilig
Zargenform: Umfassungszarge, eingegossen
Breite Rohbauöffnung: ca. 230 cm
Höhe Rohbauöffnung: ca. 245 cm
Gewändeanschluss: Mauerwerk/Stahlbeton

Örtlichkeit: Turnhalle

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Menge: 1,000 St

**11.10 Demontage Fensterelement Vorbau, 270 x 110 cm**
Fensterelemente inkl. Rahmenverbreiterungen / Rahmenaufdopplungen, sowie Trockenbausturz demontieren, trennen, sortieren, abfahren und entsorgen, einschl. aller Beschläge, aller Anschlussdichtungen/-dämmungen ans Bauwerk, Verkleidungsleisten innen, Anschluss-/Leibungsverblechung an Fassadenelemente außen, Fensterbänke innen und außen und Befestigungsmittel.

Die Vergütung der Entsorgungsgebühr erfolgt mit separater Position.

Bestenhend aus:
- 1 Fensterelement, Kippflügel, ca. 270 x 55 cm
- 1 Trockenbausturz über Abhangdecke, 270 x 55 cm
Material Fenster: Strangpressprofile, Aluminium eloxiert
Verglasung: Isolierverglasung
Material Sturz: Gipskarton, Holzwerkstoffplatten, Mineralwolldämmung
Gewände: Beton, Mauerwerk

Örtlichkeit: Vorbau (Umkleiden/Duschen und Technikraum

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Menge: 8,000 St

**11.11 Demontage Fensterelement Turnhalle, 570 x 220 cm**
Fensterelemente inkl. Rahmenverbreiterungen / Rahmenaufdopplungen, demontieren, trennen, sortieren, abfahren und entsorgen, einschl. aller Beschläge, aller Anschlussdichtungen/-dämmungen ans Bauwerk, Verkleidungsleisten innen, Anschluss-/Leibungsverblechung an Fassadenelemente außen, Fensterbänke innen und außen und Befestigungsmittel.

Die Vergütung der Entsorgungsgebühr erfolgt mit separater Position.

Bestenhend aus:
- 1 Fensterelement, festverglast mit Profilbauglas, ca. 460 x 220 cm
- 1 Fensterelement, festverglaste Brüstung + 1 Kippflügel, 110 x 220 cm
Material Festverglasung: Gußglas in U-Form
Material Fensterelemnt: Strangpressprofile, Aluminium eloxiert mit  Isolierverglasung
Gewände: Beton,

Notwendige Bühnen, Innengerüste oder Hebezeuge für die Demontage sind mit dieser Position abgegolten.

Örtlichkeit: Turnhalle

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Menge: 8,000 St

**11.12 Demontage Fensterelement Turnhalle, 270 x 220 cm**
Fensterelemente inkl. Rahmenverbreiterungen / Rahmenaufdopplungen, demontieren, trennen, sortieren, abfahren und entsorgen, einschl. aller Anschlussdichtungen/-dämmungen ans Bauwerk, Verkleidungsleisten innen, Anschluss-/Leibungsverblechung an Fassadenelemente außen, Fensterbänke innen und außen und Befestigungsmittel.

Die Vergütung der Entsorgungsgebühr erfolgt mit separater Position.

Bestenhend aus:
- 1 Fensterelement, festverglast mit Profilbauglas, ca. 270 x 220 cm
Material Festverglasung: Gußglas in U-Form
Gewände: Beton,

Notwendige Bühnen, Innengerüste oder Hebezeuge für die Demontage sind mit dieser Position abgegolten.

Örtlichkeit: Turnhalle
Menge: 2,000 St

### 12 Rückbau Einrichtung und Sportgeräte

*Hinweis: Kalkulationshinweis Möbel und Sportgeräte*
In den nachfolgenden Positionen ist das Demontieren, Trennen, Abfahren und Entsorgen loser und fest montierter Sportgeräte sowie Möbel/Einrichtungsgegenstände zu kalkulieren

Die Möbel und Sportgeräte sind so zu demontieren bzw. in Materialfraktionen zu zerlegen, dass diese möglichst sortenrein den einzelnen Abfallkategorien/Abfallschlüsseln zugeordnet werden können, wie z.B.
AVV 17 02 01 Holz
AVV 17 02 03 Kunststoff (z.B. Schaumstoff und Kunststoffteile)
AVV 17 04 05 Stahl/Eisen (z.B.Metallgestelle von Sportgeräten)
AVV 20 03 07 Sperrmüll (z.B. Turnmatten, soweit nicht unter 17 02 03 fallend)

**12.1 Entsorgung lose Möbel, Sportgeräte**
Freistehende Möbel und Sportgeräte abtransportieren/demontieren, trennen, abfahren und entsorgen, einschließlich sämtlicher Befestigungsmittel und Zubehör.

Die Vergütung der Entsorgungsgebühr erfolgt mit separater Position.

Örtlichkeit: Umkleiden und Turnhalle

Abrechnung nach Tonnen gemäß Wiegeschein des annehmenden Entsorgungsbetriebs inkl. Fotodoku der abgefahrenen Container.
Menge: 5,000 t

**12.2 Kletterstangen, Metall**
Demontieren, abfahren und entsorgen inkl. Unterkonstruktion und sämtlicher Befestigungsmittel

Gerät: Kletterstange
Material: Metall, beschichtet
Befestigung: über Metallplatten in Wand verschraubt
Abmessung Höhe x Breite: ca. 5,15 x 3,0 m
Durchmesser Stangen: ca. 40 mm
Örtlichkeit: Turnhalle

Der Mehraufwand für eine vorsichtige Demontage durch Lösen/Aufschrauben der Befestigungsmittel, sodass keine Schäden am Montageuntergrund (Mauerwerk) entstehen, ist mit dieser Position abgegolten.

Notwendige Bühnen, Gerüste oder Hebezeuge für die Demontage sind mit dieser Position abgegolten.

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Menge: 2,000 St

**12.3 Sprossenwand, Holz**
Demontieren, abfahren und entsorgen einschließlich Entsorgungsgebühr eines Sportgerätes inkl. Unterkonstruktion und sämtlicher Befestigungsmittel in der Turnhalle, abschnitts- und taktweise gemäß Abbruchplan / Abbruchanweisung

Gerät: Sprossenwand
Material: Holz, beschichtet
Befestitigung: geschraubt
Abmessung Höhe x Breite: ca. 2,40 x 2,0 m
Durchmesser Stangen: ca. 40 mm
Örtlichkeit: Turnhalle

Der Mehraufwand für eine vorsichtige Demontage durch Lösen/Aufschrauben der Befestigungsmittel, sodass keine Schäden am Montageuntergrund (Mauerwerk) entstehen, ist mit dieser Position abgegolten.

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Menge: 4,000 St

**12.4 Seilringe, Holz**
Demontieren, abfahren und entsorgen einschließlich Entsorgungsgebühr eines Sportgerätes inkl. Unterkonstruktion und sämtlicher Befestigungsmittel in der Turnhalle, abschnitts- und taktweise gemäß Abbruchplan / Abbruchanweisung

Gerät: Seilringe und Seile
Material: Holz, beschichtet und Kunststoffseil, Metall-UK
Anzahl Ringe: 4 Stück
Anzahl Seile: 8 Stück
Befestigung: geschraubt
Örtlichkeit: Turnhalle
Montageort: Dachtragwerk
Montagehöhe: ca. 5,6 m
Länge Führungsschiene am Dachtragwerk: ca. 8,0 m

Der Mehraufwand für eine vorsichtige Demontage durch Lösen/Aufschrauben der Befestigungsmittel, so dass keine Schäden am Montageuntergrund (Dachtragwerk) entstehen, ist mit dieser Position abgegolten.

Notwendige Bühnen, Gerüste oder Hebezeuge für die Demontage sind mit dieser Position abgegolten.

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Menge: 1,000 St

**12.5 Basketballkorb groß, ausklappbar**
Demontieren, abfahren und entsorgen inkl. Unterkonstruktion und sämtlicher Befestigungsmittel.

Gerät: Basketballkorb
Material: Holz, beschichtet, und Metall, beschichtet
Befestigung: Ausklappbare Aufhängung, geschraubt
Abmessung Prallfläche BxH: ca. 180 x 120 cm
Örtlichkeit: Turnhalle
Montageort: an Mauerwerkswand
Montagehöhe: ca. 4,0 m

Der Mehraufwand für eine vorsichtige Demontage durch Lösen/Aufschrauben der Befestigungsmittel, sodass keine Schäden am Montageuntergrund (Mauerwerkswand) entstehen, ist mit dieser Position abgegolten.

Notwendige Bühnen, Gerüste oder Hebezeuge für die Demontage sind mit dieser Position abgegolten.

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Menge: 2,000 St

**12.6 Basketballkorb klein, fest montiert**
Demontieren, abfahren und entsorgen inkl. Unterkonstruktion und sämtlicher Befestigungsmittel

Gerät: Basketballkorb
Material: Holz, beschichtet und Metall, beschichtet
Befestigung: fixe Wandmontage, geschraubt an Wand bzw. Stahlstützen, höhenverstellbar
Abmessung Prallfläche BxH: ca. 120 x 90 cm
Örtlichkeit: Turnhalle
Montageort: Außenmauer/Stützen
Montagehöhe: ca. 4,0 m

Der Mehraufwand für eine vorsichtige Demontage durch Lösen/Aufschrauben der Befestigungsmittel, sodass keine Schäden am Montageuntergrund (Außenmauer, Stahlstützen) entstehen, ist mit dieser Position abgegolten.

Notwendige Bühnen, Gerüste oder Hebezeuge für die Demontage sind mit dieser Position abgegolten.

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Menge: 4,000 St

### 13 Entsorgung Asbest belasteter Bauschutt

**13.1 Entsorgungskosten für asbesthaltiges Dämmmaterial, AVV 17 06 01**
Vergütung zu vor beschriebenen Abbrucharbeiten Dachabdichtung und Bodenbeläge für die Entsorgungskosten.

Abfallrechtliche Einordnung:
Bau- und Abbruchabfälle; Dämmmaterial und asbesthaltige Baustoffe

Material / Abfallschlüssel
AVV 17 06 01: Dämmmaterial, das Asbest enthält, z.B. EPS

Fachgerechte Entsorgung sämtlicher asbesthaltiger Abbruchmaterialien in einer entsprechend zertifizierten Deponie/Annahmestelle.

Hinweis: Es wird die entsprechende jeweilige vor beschriebene Grundposition Abbrucharbeiten, sowie diese Position für die Entsorgungskosten vergütet.

Die Vergütung erfolgt gemäß Entsorgungsnachweises nach Gewicht.
Menge: 1,000 t

**13.2 Entsorgungskosten für Dämmmaterial, AVV 170603, gefährlicher Abfall**
Vergütung zu vor beschriebenen Abbrucharbeiten für anfallende Entsorgungskosten, soweit diese nicht bereits in der jeweiligen Abbruchposition beinhaltet sind.

Abfallrechtliche Einordnung:
Bau- und Abbruchabfälle; Dämmmaterial und asbesthaltige Baustoffe

Material: Dämmmaterial, das aus gefährlichen Stoffen besteht oder solches enthällt
Abfallschlüssel: 170603

Hinweis: Es wird die entsprechende jeweilige vor beschriebene Grundposition Abbrucharbeiten, sowie diese Position für die Entsorgungskosten vergütet.

Vergütung nur nach Vorlage entsprechender Fotodoku des Containerinhalts und des Entsorgungsnachweises nach Gewicht.
Menge: 0,800 t

**13.3 Entsorgungskosten für Dämmmaterial, AVV 170604**
Vergütung zu vor beschriebenen Abbrucharbeiten für anfallende Entsorgungskosten, soweit diese nicht bereits in der jeweiligen Abbruchposition beinhaltet sind.

Abfallrechtliche Einordnung:
Bau- und Abbruchabfälle; Dämmmaterial und asbesthaltige Baustoffe

Material: Dämmmaterial mit Ausnahme derjenigen, die unter 170601 und 170603 enthällt
Abfallschlüssel: 170604

Hinweis: Es wird die entsprechende jeweilige vor beschriebene Grundposition Abbrucharbeiten, sowie diese Position für die Entsorgungskosten vergütet.

Vergütung nur nach Vorlage entsprechender Fotodoku des Containerinhalts und des Entsorgungsnachweises nach Gewicht.
Menge: 0,600 t

**13.4 Entsorgungskosten für asbesthaltige Baustoffe, AVV 17 06 05**
Vergütung zu vor beschriebenen Abbrucharbeiten Dachabdichtung und Bodenbeläge für die Entsorgungskosten.

Abfallrechtliche Einordnung:
Bau- und Abbruchabfälle; Dämmmaterial und asbesthaltige Baustoffe

Material / Abfallschlüssel
AVV 17 06 05 asbesthaltige Baustoffe, z.B. bituminöse Abdichtungsbahnen, Heißbitumen, Bodenbeläge, etc.

Fachgerechte Entsorgung sämtlicher asbesthaltiger Abbruchmaterialien in einer entsprechend zertifizierten Deponie/Annahmestelle.

Hinweis: Es wird die entsprechende jeweilige vor beschriebene Grundposition Abbrucharbeiten, sowie diese Position für die Entsorgungskosten vergütet.

Vergütung nur nach Vorlage entsprechender Fotodoku des Containerinhalts und des Entsorgungsnachweises nach Gewicht.
Menge: 26,000 t

### 14 Entsorgung /Wiederverwertung Bauschutt /Bauabfall

**14.1 Entsorgungskosten für Bauschutt, Beton/Stahlbeton, AVV 170101**
Vergütung zu vor beschriebenen Abbrucharbeiten Mauerwerk/Stahlbeton für die Entsorgungskosten.

Abfallrechtliche Einordnung:
mineralischer Bauschutt, als nicht / gering belasteter (nicht gefährlicher) Abfall, ohne Anhaftungen/Verunreinigungen

Abfallrechtliche Zuordnung: Z1.1 / B

Material / Abfallschlüssel
- 170101 Beton/Stahlbeton

Bewertung nach EBV: RC1

Hinweis: Es wird die entsprechende jeweilige vor beschriebene Grundposition Abbrucharbeiten, sowie diese Position für die Entsorgungskosten vergütet.

Vergütung nur nach Vorlage entsprechender Entsorgungsnachweise nach Gewicht.
Menge: 145,000 t

**14.2 Entsorgungskosten für Bauschutt, Ziegel, AVV 170102**
Vergütung zu vor beschriebenen Abbrucharbeiten Mauerwerk/Stahlbeton für die Entsorgungskosten.

Abfallrechtliche Einordnung:
mineralischer Bauschutt, als nicht / gering belasteter (nicht gefährlicher) Abfall, ohne Anhaftungen/Verunreinigungen

Abfallrechtliche Zuordnung: Z1.1 / B

Material / Abfallschlüssel
- 170102 Ziegel

Bewertung nach EBV: RC1

Hinweis: Es wird die entsprechende jeweilige vor beschriebene Grundposition Abbrucharbeiten, sowie diese Position für die Entsorgungskosten vergütet.

Vergütung nur nach Vorlage entsprechender Entsorgungsnachweise nach Gewicht.
Menge: 30,000 t

**14.3 Entsorgungskosten für Bauschutt, Fliesen, Ziegel, Keramik, AVV 170103**
Vergütung zu vor beschriebenen Abbrucharbeiten Mauerwerk/Stahlbeton und Böden / Fliesen / Estrich für die Entsorgungskosten.

Abfallrechtliche Einordnung:
mineralischer Bauschutt, als nicht / gering belasteter (nicht gefährlicher) Abfall, ohne Anhaftungen/Verunreinigungen

Abfallrechtliche Zuordnung: Z1.1 / B

Material / Abfallschlüssel
- 170103 Fliesen, Ziegel, Keramik

Bewertung nach EBV: RC1

Hinweis: Es wird die entsprechende jeweilige vor beschriebene Grundposition Abbrucharbeiten, sowie diese Position für die Entsorgungskosten vergütet.

Vergütung nur nach Vorlage entsprechender Fotodoku des Containerinhalts und des Entsorgungsnachweises nach Gewicht.
Menge: 30,000 t

**14.4 Entsorgungskosten für Bauschutt, ohne Anhaftung/Verunreinigung, AVV 170107**
Vergütung zu vor beschriebenen Abbrucharbeiten Mauerwerk/Stahlbeton und Böden / Fliesen / Estrich für die Entsorgungskosten.

Abfallrechtliche Einordnung:
mineralischer Bauschutt, als nicht / gering belasteter (nicht gefährlicher) Abfall, ohne Anhaftungen/Verunreinigungen

Abfallrechtliche Zuordnung: Z1.1 / B

Material / Abfallschlüssel
- 170103 Fliesen, Ziegel, Keramik

Hinweis: Es wird die entsprechende jeweilige vor beschriebene Grundposition Abbrucharbeiten, sowie diese Position für die Entsorgungskosten vergütet.

Vergütung nur nach Vorlage entsprechender Fotodoku des Containerinhalts und des Entsorgungsnachweises nach Gewicht.
Menge: 90,000 t

**14.5 Zulage Entsorgungskosten für Bauschutt, mit Anhaftung/Verunreinigung**
Zulage zu vor beschriebenen Abbrucharbeiten Mauerwerk/Stahlbeton und Böden / Fliesen / Estrich für die Entsorgungskosten.

Abfallrechtliche Einordnung:
Bauschutt, als mäßig belasteter, jedoch nicht gefährlicher Abfall

Abfallrechtliche Zuordnung: Z1.1 / B

Material / Abfallschlüssel
Beton, Ziegel, Fliesen, Keramik
- 170101 mit Anhaftung/Verunreinigung/Fremdanteilen in geringen Mengen
- 170102 mit Anhaftung/Verunreinigung/Fremdanteilen in geringen Mengen
- 170103 mit Anhaftung/Verunreinigung/Fremdanteilen in geringen Mengen
- 170107 mit Anhaftung/Verunreinigung/Fremdanteilen in geringen Mengen

Hinweis: Es wird die entsprechende jeweilige vor beschriebene Grundposition Abbrucharbeiten, die vor beschriebenen Entsorgungskosten der jeweiligen Abfallschlüssel, sowie diese Zulage vergütet.

Vergütung nur nach Vorlage entsprechender Fotodoku des Containerinhalts und des Entsorgungsnachweises nach Gewicht.
Menge: 70,000 t

**14.6 Entsorgungskosten für Bauschutt, gefährlicher Abfall, AVV 170106, Z1.2 / C1**
Vergütung zu vor beschriebenen Abbrucharbeiten Mauerwerk/Stahlbeton und Böden / Fliesen / Estrich für die Entsorgungskosten.

Abfallrechtliche Einordnung:
mineralischer Bauschutt, als belasteter (gefährlicher) Abfall,

Abfallrechtliche Zuordnung: Laga Z1.2 anstatt Z.1.1 bzw. Verfüll-Kategorie C1 anstatt B.

Abfallschlüssel 170106
Bauschutt, als gefährlicher Abfall

Hinweis: Es wird die entsprechende jeweilige vor beschriebene Grundposition Abbrucharbeiten, sowie diese Position für die Entsorgungskosten vergütet.

Vergütung nur nach Vorlage entsprechender Entsorgungsnachweise nach Gewicht.
Menge: 2,000 t

**14.7 Entsorgungskosten für Bauschutt, gefährlicher Abfall, AVV 170106, Z2 / C2**
Vergütung zu vor beschriebenen Abbrucharbeiten Mauerwerk/Stahlbeton und Böden / Fliesen / Estrich für die Entsorgungskosten.

Abfallrechtliche Einordnung:
mineralischer Bauschutt, als belasteter (gefährlicher) Abfall,

Abfallrechtliche Zuordnung: Laga Z2 anstatt Z.1.1 bzw. Verfüll-Kategorie C2 anstatt B.

Abfallschlüssel 170106
Bauschutt, als gefährlicher Abfall

Hinweis: Es wird die entsprechende jeweilige vor beschriebene Grundposition Abbrucharbeiten, sowie diese Position für die Entsorgungskosten vergütet.

Vergütung nur nach Vorlage entsprechender Entsorgungsnachweise nach Gewicht.
Menge: 2,000 t

### 15 Entsorgung Bauabfall

**15.1 Entsorgungskosten für Sperrmüll, AVV 20 03 07**
Vergütung zu vor beschriebenen Abbrucharbeiten für anfallende Entsorgungskosten, soweit diese nicht bereits in der jeweiligen Abbruchposition beinhaltet sind.

Abfallrechtliche Einordnung:
andere Siedlungsabfälle

Material: Möbel (Schränke, Tische, Stühle), Sofas und Sessel, Matratzen, Teppiche, und dergleichen

Abfallschlüssel: 20 03 07

Hinweis: Es wird die entsprechende jeweilige vor beschriebene Grundposition Abbrucharbeiten, sowie diese Position für die Entsorgungskosten vergütet.

Vergütung nur nach Vorlage entsprechender Fotodoku des Containerinhalts und des Entsorgungsnachweises nach Gewicht.
Menge: 2,000 t

**15.2 Entsorgungskosten für Altholz, AVV 17 02 01**
Vergütung zu vor beschriebenen Abbrucharbeiten für anfallende Entsorgungskosten, soweit diese nicht bereits in der jeweiligen Abbruchposition beinhaltet sind.

Abfallrechtliche Einordnung:
Bau- und Abbruchabfälle

Material: Holz A I aus unbehandeltem Holz, A II wie Spanplatten, OSB-Platten, Möbelholz, Innentüren und Zargen, Dielen, Parkett, Schalhölzer, Deckenpaneele, beschichtete oder lackierte Holzwerkstoff; Holz A III mit halogenorganischen Beschichtungen (z. B. bestimmte PVC-Beschichtungen), und dergleichen

Abfallschlüssel: 17 02 01

Hinweis: Es wird die entsprechende jeweilige vor beschriebene Grundposition Abbrucharbeiten, sowie diese Position für die Entsorgungskosten vergütet.

Vergütung nur nach Vorlage entsprechender Entsorgungsnachweise nach Gewicht.
Menge: 25,000 t

**15.3 Entsorgungskosten für Bauglas, AVV 17 02 02**
Vergütung zu vor beschriebenen Abbrucharbeiten für anfallende Entsorgungskosten, soweit diese nicht bereits in der jeweiligen Abbruchposition beinhaltet sind.

Abfallrechtliche Einordnung:
Bau- und Abbruchabfälle

Material: Bauglas

Abfallschlüssel: 17 02 02

Hinweis: Es wird die entsprechende jeweilige vor beschriebene Grundposition Abbrucharbeiten, sowie diese Position für die Entsorgungskosten vergütet.

Vergütung nur nach Vorlage entsprechender Entsorgungsnachweise nach Gewicht.
Menge: 3,000 t

**15.4 Entsorgungskosten für Kunststoff, AVV 17 02 03**
Vergütung zu vor beschriebenen Abbrucharbeiten für anfallende Entsorgungskosten, soweit diese nicht bereits in der jeweiligen Abbruchposition beinhaltet sind.

Abfallrechtliche Einordnung:
Bau- und Abbruchabfälle

Material: Kunstoff

Abfallschlüssel: 17 02 03

Hinweis: Es wird die entsprechende jeweilige vor beschriebene Grundposition Abbrucharbeiten, sowie diese Position für die Entsorgungskosten vergütet.

Vergütung nur nach Vorlage entsprechender Entsorgungsnachweise nach Gewicht.
Menge: 1,000 t

**15.5 Entsorgungskosten für Altholz, AVV 17 02 04**
Vergütung zu vor beschriebenen Abbrucharbeiten für anfallende Entsorgungskosten, soweit diese nicht bereits in der jeweiligen Abbruchposition beinhaltet sind.

Abfallrechtliche Einordnung:
Bau- und Abbruchabfälle

Material: Holz mit gefährlichen Holzschutzmitteln belastet,
 Altholzverordnung A IV, und dergleichen

Abfallschlüssel: 17 02 04

Hinweis: Es wird die entsprechende jeweilige vor beschriebene Grundposition Abbrucharbeiten, sowie diese Position für die Entsorgungskosten vergütet.

Vergütung nur nach Vorlage entsprechender Fotodoku des Containerinhalts und des Entsorgungsnachweises nach Gewicht.
Menge: 0,500 t

**15.6 Entsorgungskosten für PCB-Altholz**
Vergütung zu vor beschriebenen Abbrucharbeiten für anfallende Entsorgungskosten, soweit diese nicht bereits in der jeweiligen Abbruchposition beinhaltet sind.

Abfallrechtliche Einordnung:
Bau- und Abbruchabfälle

Material: PCB-haltiges Holz

Hinweis: Es wird die entsprechende jeweilige vor beschriebene Grundposition Abbrucharbeiten, sowie diese Position für die Entsorgungskosten vergütet.

Vergütung nur nach Vorlage entsprechender Fotodoku des Containerinhalts und des Entsorgungsnachweises nach Gewicht.
Menge: 0,500 t

**15.7 Entsorgungskosten für Aluminium, AVV 17 04 02**
Vergütung zu vor beschriebenen Abbrucharbeiten für anfallende Entsorgungskosten, soweit diese nicht bereits in der jeweiligen Abbruchposition beinhaltet sind.

Abfallrechtliche Einordnung:
Bau- und Abbruchabfälle

Material: Aluminium

Abfallschlüssel: 17 04 02

Hinweis: Es wird die entsprechende jeweilige vor beschriebene Grundposition Abbrucharbeiten, sowie diese Position für die Entsorgungskosten vergütet.

Vergütung nur nach Vorlage entsprechender Entsorgungsnachweise nach Gewicht.
Menge: 1,250 t

**15.8 Entsorgungskosten für Stahl/Eisen, AVV 17 04 05**
Vergütung zu vor beschriebenen Abbrucharbeiten für anfallende Entsorgungskosten, soweit diese nicht bereits in der jeweiligen Abbruchposition beinhaltet sind.

Abfallrechtliche Einordnung:
Bau- und Abbruchabfälle

Material: Stahl / Eisen

Abfallschlüssel: 17 04 05

Hinweis: Es wird die entsprechende jeweilige vor beschriebene Grundposition Abbrucharbeiten, sowie diese Position für die Entsorgungskosten vergütet..

Vergütung nur nach Vorlage entsprechender Entsorgungsnachweise nach Gewicht.
Menge: 2,000 t

**15.9 Entsorgungskosten für gemischte Metalle, AVV 17 04 07**
Vergütung zu vor beschriebenen Abbrucharbeiten für anfallende Entsorgungskosten, soweit diese nicht bereits in der jeweiligen Abbruchposition beinhaltet sind.

Abfallrechtliche Einordnung:
Bau- und Abbruchabfälle

Material: Stahl / Eisen / sonstige Metalle

Abfallschlüssel: 17 04 07 gemischte Metalle

Hinweis: Es wird die entsprechende jeweilige vor beschriebene Grundposition Abbrucharbeiten, sowie diese Position für die Entsorgungskosten vergütet.

Vergütung nur nach Vorlage entsprechender Fotodoku des Containerinhalts und des Entsorgungsnachweises nach Gewicht.
Menge: 0,500 t

**15.10 Entsorgungskosten für Bitumengemische, AVV 170302**
Vergütung zu vor beschriebenen Abbrucharbeiten für anfallende Entsorgungskosten, soweit diese nicht bereits in der jeweiligen Abbruchposition beinhaltet sind.

Abfallrechtliche Einordnung:
Bau- und Abbruchabfälle

Material: Bitumengemische mit Ausnahme derjenigen, die unter 170301 fallen
Abfallschlüssel: 170302

Hinweis: Es wird die entsprechende jeweilige vor beschriebene Grundposition Abbrucharbeiten, sowie diese Position für die Entsorgungskosten vergütet.

Vergütung nur nach Vorlage entsprechender Entsorgungsnachweise nach Gewicht.
Menge: 0,050 t

**15.11 Entsorgungskosten für Baustoffe auf Gipsbasis, verunreinigt, AVV 170801**
Vergütung zu vor beschriebenen Abbrucharbeiten für anfallende Entsorgungskosten, soweit diese nicht bereits in der jeweiligen Abbruchposition beinhaltet sind.

Abfallrechtliche Einordnung:
sonstige Bau- und Abbruchabfälle, die gefährliche Stoffe enthalten

Abfallschlüssel 170801 Baustoffe auf Gipsbasis, die durch gefährliche Baustoffe verunreinigt sind

Hinweis: Es wird die entsprechende jeweilige vor beschriebene Grundposition Abbrucharbeiten, sowie diese Position für die Entsorgungskosten vergütet.

Vergütung nur nach Vorlage entsprechender Entsorgungsnachweise nach Gewicht.
Menge: 0,100 t

**15.12 Entsorgungskosten für Baustoffe auf Gipsbasis, AVV 170802**
Vergütung zu vor beschriebenen Abbrucharbeiten für anfallende Entsorgungskosten, soweit diese nicht bereits in der jeweiligen Abbruchposition beinhaltet sind.

Abfallrechtliche Einordnung:
sonstige Bau- und Abbruchabfälle, die gefährliche Stoffe enthalten

Abfallschlüssel 170802 Baustoffe auf Gipsbasis, mit Ausnahme derjenige, die unter 170801 fallen

Hinweis: Es wird die entsprechende jeweilige vor beschriebene Grundposition Abbrucharbeiten, sowie diese Position für die Entsorgungskosten vergütet.

Vergütung nur nach Vorlage entsprechender Entsorgungsnachweise nach Gewicht.
Menge: 0,450 t

**15.13 Entsorgungskosten für gefährliche Bau- und Abbruchabfälle, AVV 170903**
Vergütung zu vor beschriebenen Abbrucharbeiten für anfallende Entsorgungskosten, soweit diese nicht bereits in der jeweiligen Abbruchposition beinhaltet sind.

Abfallrechtliche Einordnung:
sonstige Bau- und Abbruchabfälle

Abfallschlüssel 170903 sonstige Bau- und Abbruchabfälle (einschließlich gemischt Abfälle), die gefährliche Stoffe enthalten

Hinweis: Es wird die entsprechende jeweilige vor beschriebene Grundposition Abbrucharbeiten, sowie diese Position für die Entsorgungskosten vergütet.

Vergütung nur nach Vorlage entsprechender Fotodoku des Containerinhalts und des Entsorgungsnachweises nach Gewicht.
Menge: 0,500 t

**15.14 Entsorgungskosten für gemischte Bau- und Abbruchabfälle, AVV 170904**
Vergütung zu vor beschriebenen Abbrucharbeiten für anfallende Entsorgungskosten, soweit diese nicht bereits in der jeweiligen Abbruchposition beinhaltet sind.

Abfallrechtliche Einordnung:
gemischte Bau- und Abbruchabfälle

Abfallschlüssel 170904, gemischte Bau- und Abbruchabfälle mit Ausnahme derjenigen, die unter 170901, 170902 und 170903 fallen

Hinweis: Es wird die entsprechende jeweilige vor beschriebene Grundposition Abbrucharbeiten, sowie diese Position für die Entsorgungskosten vergütet.

Vergütung nur nach Vorlage entsprechender Fotodoku des Containerinhalts und des Entsorgungsnachweises nach Gewicht.
Menge: 2,000 t

### 16 Freischalten und Demontage

**16.1 Demontagen ELT**
Demontagen ELT

Im Zuge der Entkernung des Gebäudes sind folgende Elektrokomponenten zu demontieren und fachgerecht zu entsorgen:

ca. 90 Leuchten von 1x60W AGL bis 2x58W LL
ca. 55 Starkstromgeräte wie z.B. Steckdosen und Schalter
ca. 50 Schwachstromgeräte wie z.B. Telefondosen,
Datendosen, Lautsprecher, Regler usw.

ca. 2 Elektroverteiler bis BxHxT 50 cm x 100 cm x 20 cm
ca. 100 Klemmdosen aP / uP
ca. 300 m Bergmannrohre und Kabeltrassen bis 200 mm
ca. 2500 m Kabelleitungen bis 5x4 qmm

kompl. inkl. Demontage und fachgerechter Entsorgung, einschließlich Entsorgungsgebühren.

Massenmehrungen nur gegen Einzelnachweis.
Menge: 1,000 psch

**16.2 Einhausung von Elektoverteiler und MSR-Verteiler**
Einhausung von Elektoverteiler und MSR-Verteiler
am Hausübergabepunkt mit 3-seitiger Verkleidung durch OSB-Platten und Folie zum Schutz während der Bauezeit.

Maße ca. BxHxT: 100 cm x 2000 cm x 70 cm

Komplt. mit Montage und Befestiung an Wand.
Menge: 2,000 St

### 17 Demontage Lüftung

**17.1 Demontage Lüftung**
Demontage Lüftung

1. Demontage Lüftungsgerät
Abmessungen des Lüftungsgerätes max.
Länge: ca. 2800 mm
Breite: ca. 1450 mm
Höhe:  ca. 1300 mm

bestehend aus:
- Ventilator Zuluft
- Ventilator Abluft
- Filter Zuluft F7
- Filter Abluft F5
- Rotationswärmetauscher
- Absperrklappe mit Motor
- Umluftklappe mit Motor

Alle Bauteile sind zu zerlegen und zu entsorgen
Bestehende Tür Technikzentrale:
ca. 2000 x 2000 mm
Anzahl: 1 Stk.

2. Demontage Schalldämpfer
Abmessungen der Schalldämpfer max.
Breite: ca. 1200 mm
Höhe:  ca. 600 mm
Länge: ca. 1500 mm
Inkl. Abtransport und fachgerechte Entsorgung mit Entsorgungsnachweis einschließlich aller Nebenarbeiten.
Anzahl: 5 Stk.

3. Demontage Lufterhitzer
Abmessungen der Heizregister max.
Breite: ca. 1000 mm
Höhe:  ca. 600 mm
Länge: ca. 350 mm
Inkl. Entleerung des Wärmeregisters und Trennung der Versorgungsleitungen Heizung
Inkl. Abtransport und fachgerechte Entsorgung mit Entsorgungsnachweis einschließlich aller Nebenarbeiten.
Anzahl: 2 Stk.

4. Demontage Absperrklappen mit Motor
Abmessungen der Absperrklappen max.
Breite: ca. 1000 mm
Höhe:  ca. 600 mm
Länge: ca. 300 mm
Inkl. Abklemmen der Motoren von Elektroleitungen.
Inkl. Abtransport und fachgerechte Entsorgung mit Entsorgungsnachweis einschließlich aller Nebenarbeiten.
Anzahl: 2 Stk.

5. Demontage Wetterschutzgitter
Abmessungen des Wetterschutzgitters max.
Breite: ca. 650 mm
Höhe:  ca. 500 mm
Wetterschutzgitter ist auszustemmen und zu entsorgen.
Anzahl: 1 Stk.

6. Demontage Deflektorhaube rund DN 400
Abmessungen der Deflektorhaube
Durchmesser: DN400
Höhe:  ca. 500 mm
Inklusive Dachdurchführung und Befestigungskonstruktion.
Anzahl: 1 Stk.

7. Demontage Lüftungsgitter in Abhangdecken
einschließlich Anschlusskasten und
Anschlussleitungen bis 0,3 m
Abmessungen: max. 1230 x 300 mm
Inklusive Befestigungskonstruktion und Gittereinsatz
Anzahl ca. 24 Stk.

8. Demontage Tellerventile in Abhangdecken
einschließlich Anschlussleitungen bis 0,3 m
Abmessungen: max. DN150
Inklusive Befestigungskonstruktion
Anzahl ca. 7 Stk.

9. Demontage Luftleitung Kanten - L 500 bis 1000 mm
rechteckig Stahl verzinkt einschließlich Verbindung mit Winkelflansch, Tragekonstruktionen, Befestigungen und Dämmung.
Menge: ca. 22 m²

10. Entsorgung Luftleitung Kanten - L 500 bis 1000 mm
Abtransport und fachgerechte Entsorgung mit Entsorgungsnachweis einschließlich aller Nebenarbeiten.
Menge: ca. 22 m²

11. Demontage Luftleitung Kanten - L 1000 bis 1500 mm
rechteckig Stahl verzinkt einschließlich Verbindung mit Winkelflansch, Tragekonstruktionen, Befestigungen und Dämmung.
Menge: ca. 90 m²

12. Entsorgung Luftleitung Kanten - L 1000 bis 1500 mm
Abtransport und fachgerechte Entsorgung mit Entsorgungsnachweis einschließlich aller Nebenarbeiten.
Menge: ca. 90 m²

13. Demontage Luftleitung Kanten - L 1500 bis 2000 mm
rechteckig Stahl verzinkt einschließlich Verbindung mit Winkelflansch, Tragekonstruktionen, Befestigungen und Dämmung.
Menge: ca. 70 m²

14. Entsorgung Luftleitung Kanten - L 1500 bis 2000 mm
Abtransport und fachgerechte Entsorgung mit Entsorgungsnachweis einschließlich aller Nebenarbeiten.
Menge: ca. 70 m²

15. Demontage Formstücke Kanten - L 500 bis 1000 mm
rechteckig Stahl verzinkt einschließlich Verbindung mit Winkelflansch, Tragekonstruktionen, Befestigungen und Dämmung.
Menge: ca. 4 m²

16. Entsorgung Formstücke Kanten - L 500 bis 1000 mm
Abtransport und fachgerechte Entsorgung mit Entsorgungsnachweis einschließlich aller Nebenarbeiten.
Menge: ca. 4 m²

17. Demontage Formstücke Kanten - L 1000 bis 1500 mm
rechteckig Stahl verzinkt einschließlich Verbindung mit Winkelflansch, Tragekonstruktionen, Befestigungen und Dämmung.
Menge: ca. 83 m²

18. Entsorgung Formstücke Kanten - L 1000 bis 1500 mm
Abtransport und fachgerechte Entsorgung mit Entsorgungsnachweis einschließlich aller Nebenarbeiten.
Menge: ca. 83 m²

19. Demontage Formstücke Kanten - L 1500 bis 2000 mm
rechteckig Stahl verzinkt einschließlich Verbindung mit Winkelflansch, Tragekonstruktionen, Befestigungen und Dämmung.
Menge: ca. 61 m²

20. Entsorgung Formstücke Kanten - L 1500 bis 2000 mm
Abtransport und fachgerechte Entsorgung mit Entsorgungsnachweis einschließlich aller Nebenarbeiten.
Menge: ca. 61 m²

21. Demontage Luftleitung Kanten - L 500 bis 1000 mm in Wänden
rechteckig Stahl verzinkt einschließlich Verbindung mit Winkelflansch und verpresstem Material.
Beidseitig im Abstand von 15 cm abtrennen und ausstemmen.
Menge: ca. 12 m²

22. Entsorgung Luftleitung Kanten - L 500 bis 1000 mm
Abtransport und fachgerechte Entsorgung mit Entsorgungsnachweis einschließlich aller Nebenarbeiten.
Menge: ca. 12 m²

23. Demontage Luftleitung Kanten - L 1000 bis 1500 mm in Wänden rechteckig Stahl verzinkt einschließlich Verbindung mit Winkelflansch und verpresstem Material.
Beidseitig im Abstand von 15cm abtrennen und ausstemmen.
Menge: ca. 4 m²

24. Entsorgung Luftleitung Kanten - L 1000 bis 1500 mm in Wänden
Abtransport und fachgerechte Entsorgung mit Entsorgungsnachweis einschließlich aller Nebenarbeiten.
Menge: ca. 4 m²

25. Demontage Wickelfalzrohre, Formstücke bis DN 200
Demontage Wickelfalzrohre und Formstücketeile bis DN 200 inkl. aller Abhängungen.
Menge: ca. 30 m

26. Entsorgung Wickelfalzrohre, Formstücke bis DN 200
Abtransport und fachgerechte Entsorgung mit Entsorgungsnachweis einschließlich aller Nebenarbeiten.
Menge: ca. 30 m

27. Demontage Wickelfalzrohre bis DN 200 in Wänden
Demontage Wickelfalzrohre und Formstücketeile bis DN 200.
Beidseitig im Abstand von 15cm abtrennen und ausstemmen.
Menge: ca. 3,00 m

28. Entsorgung Wickelfalzrohre bis DN 200 in Wänden
Abtransport und fachgerechte Entsorgung mit Entsorgungsnachweis einschließlich aller Nebenarbeiten.
Menge: ca. 3,00 m

29. Demontage Flexschläuche bis DN 200
Demontage Flexschläuche bis DN 200
Menge: ca. 10 m

30. Entsorgung Flexschläuche bis DN 200
Abtransport und fachgerechte Entsorgung mit Entsorgungsnachweis einschließlich aller Nebenarbeiten.
Menge: ca. 10 m

31. Provisorischer Verschluss der Fortluftöffnung im Dach mit Blechdeckel, wasserdicht erstellen.
Abmessungen ca. 1,0 x 1,0 m in der Technikzentrale.

32. Provisorischer Verschluss der Außenluftöffnung in der Außenwand Westseite zum Geräteraum mit Blechdeckel.
Abmessungen ca. 1,0 x 1,0 m.
Menge: 1,000 psch

### 18 Demontage Sanitär

**18.1 Demontage Sanitär**
Demontage Sanitär
Die Demontagen sind komplett einschließlich Entfernung der Dämmung und Montagekonstruktion durchzuführen.
In die Einzelpositionen der Demontage ist das Entfernen von Haltekronstruktionen bzw. Abhängungen und Formstücke einzukalkulieren.
Das zu demontierende Material ist zu abzutransportieren und zu entsorgen.
Die entsprechenden Entsorgungsnachweise sind dem Auftraggeber unaufgefordert zu übergeben. Die Demontage ist von Fachpersonal durchzuführen.
Alle Bauteile sind zu zerlegen und zu entsorgen.
Hinweise:
In Teilen des Gebäudes sind KMF-haltige Isolierstoffe verabreitet.
Der AN muss 2 Wochen vor Ausführungsbeginn eine Gefährdungsanalyse für die erforderlichen Arbeiten sowie eine Rückbauanleitung vorlegen (gesammelt in einer Dokumentenmappe). In der vorzulegenden Dokumentenmappe für die Sanierung von Schadstoffen gemäß TRGS 521 sind die Gefährdungsanalysen, die Betriebsanweisungen und die Nachweise der Unterweisung der Mitarbeiter sowie die Prüfunterlagen der verwendeten Gerätschaften zu hinterlegen.

In dem jeweiligen Arbeitsbereich werden die KMF-Materialien entweder vor Ort oder in einem separaten abgeschotteten Bereich ausgebaut.

Für jeden Bereich ist ein Zugang über eine Zweikammer-Personenschleuse und eine Einkammer-Materialschleuse vorgesehen. Für die Demontagearbeiten ist eine Arbeitsfläche, eine Hebevorrichtung, Wasser- und Stromanschluss, Big-Bags für KMF-Dämmung sowie mindestens 2 Sauger der Kategorie M einzuplanen.

Den Mitarbeitern sind Einweganzüge und Einwegüberschuhe, Handschuhe und Atemschutzmasken der Klasse P3 zur Verfügung zu stellen. Vor Abschluss der Demontagezeit (2 Stunden) werden alle Oberflächen im Bereich mittels M-Sauger abgesaugt und nach einem 30-fachen Luftwechsel im Bereich können die Metallteile und die vollen KMF Big-Bags ausgeschleust und in die bereitgestellten Container verbracht werden.

Die Kosten für die persönliche Schutzausrüstung der Mitarbeiter, für die Materialtrennung, die entsorgungsrechtliche Aufbereitung (u. a. Ablängen der Bauteile nach Vorgabe der Beseitigungs- bzw. Verwertungsstelle), das Verpacken und Sammeln der Materialien in geeignete Big-Bags / Container (einschließlich Kosten für die Big-Bags / Container und deren Reinigung), die Kennzeichnung sowie die Kosten für den Transport zur Deponie bzw. Verwertungsstelle, das Abladen und die Kosten für die Erstellung und Einholung der erforderlichen Nachweise, z. B. Begleitscheine, etc. sowie die Deponiegebühren sind einzurechnen.

Erschwerte Bedingungen des Ausbaus unter den Umständen:

- Materialtrennung
- Bereitstellung eines Containers
- Die KMF-Dämmung sind vom AN vor dem Umbau getrennt auszubauen. Dabei ist für die KMF-Dämmung die TRGS 521 zu beachten.
- Die Arbeiten an den KMF-Dämmungen sind in einem geschlossenen bzw. abgeschotteten Bereich auszuführen.
- Die Kosten für den Transport in geeigneten Behältnissen zu einem externen Schwarz-Weiß-Bereich außerhalb des Grundstückes der Schule nach Wahl des AN sind in die Einheitspreise mit einzukalkulieren.
- Die sicherheitstechnischen Randbedingungen in den jeweiligen Arbeitsbereichen richten sich nach dem Umfang der Arbeiten, z. B. Expositionskategorie 1 gemäß Tabelle 1b zur TRGS 521 bis zu maximal 3 m2 der KMF-Dämmung.
- Darüber hinaus sind die Arbeiten gemäß der Expositionskategorie 2 auszuführen.
- Generell sind staubfreie Arbeitsverfahren zu verwenden und den Arbeitnehmern sind persönliche Schutzausrüstungen zur Verfügung zu stellen.
- Die Deponierung bzw. der Recyclingweg ist mit der zuständigen Abfallbehörde abzustimmen.

Rohrleitungen und Einbauteile
1. Demontage Trinkwassererwärmer
inkl. Dämmung und Zirkulationspumpe DN 20
Oertli-Warmwasser-Boiler 325 l Innhalt
Leistung: 34 kW mit eingebauten
atmosphärischem Brenner

Durchmesser ca. 500 mm
Höhe: ca. 1600 mm
Inhalt: ca. 325 l

Anzahl: ca. 1 Stück
1. Kaltwassernetz bei Hauptabsperrung absperren
In dieser Position sind folgende Dienstleistungen zu kalkulieren:
- Absperren von Absperrventilen / Schieber bis DN 65

Anzahl: ca. 1 Stück

1. Trennen bestehender Rohrverbindungen bis DN 65
Abtrennen der abgängigen Installation vom zu schützenden Bestand und Einbauteilen

- Wärmedämmung entfernen gemäß TRGS 521 Expositionskategorie 1- Trennen
- Leitung fachgerecht verschließen

Folgende Leistungen:
- Gewinde auf Rohrende schneiden und mit Stopfen abdichten bzw. verschließen mit Flanschen.
- Leistung: einschließlich Werkzeug und Dichtungsmaterial und die Stopfen / Flansche sind in diese Arbeit einzurechnen
- Zusätzlicher Koordinationsaufwand mit dem Architekten und dem Nutzer ist in die Kalkulation mit einzurechnen.
Anzahl: ca. 1

1. Vollständiges Entleeren der Trinkwasseranlage

Menge: ca. 2 m³

1. Demontage / Entsorgung Stahlrohr DN 15 - 25 mit
Mineralfaser Kunststoff- bzw Papiermantel
Freiliegende verzinkte Stahlrohrleitungen mit Mineralfaserdämmung einschließlich Kunststoff- bzw. Papiermantel; Leitung heraustrennen und entsorgen einschließlich Befestigung und Formstücken. An den beiden Trennstreifen den Kunststoff- bzw. Papiermantel ohne Faserfreisetzung abnehmen und die KMF-Dämmung gemäß TRGS 521 Expositionskategorie 1 ausbauen und verpacken.

Es ist mit bis zu zwei Befestigungskonstruktionen pro Meter Rohrinstallation zu kalkulieren. Abtransport der Fraktionen KMF-Dämmung, Kunststoffmantel und Stahlrohr sowie fachgerechte Entsorgung mit Entsorgungsnachweis einschließlich aller Nebenarbeiten.

Menge: ca. 105 m

1. Demontage / Entsorgung Stahlrohr DN 32 - 40 mit
Mineralfaser Kunststoff- bzw Papiermantel
Freiliegende verzinkte Stahlrohrleitungen mit Mineralfaserdämmung einschließlich Kunststoff- bzw. Papiermantel; Leitung heraustrennen und entsorgen einschließlich Befestigung und Formstücken. An den beiden Trennstreifen den Kunststoff- bzw. Papiermantel ohne Faserfreisetzung abnehmen und die KMF-Dämmung gemäß TRGS 521 Expositionskategorie 1 ausbauen und verpacken.

Es ist mit bis zu zwei Befestigungskonstruktionen pro Meter Rohrinstallation zu kalkulieren. Abtransport der Fraktionen KMF-Dämmung, Kunststoffmantel und Stahlrohr sowie fachgerechte Entsorgung mit Entsorgungsnachweis einschließlich aller Nebenarbeiten.
Menge: ca. 55 m
1. Demontage / Entsorgung Stahlrohr DN 15 - 25 mit Mineralfaser Kunststoffmantel
Freiliegende verzinkte Stahlrohrleitungen mit Mineralfaserdämmung einschließlich Kunststoff- bzw. Papiermantel; Leitung heraustrennen und entsorgen einschließlich Befestigung und Formstücken.
Es ist mit bis zu zwei Befestigungskonstruktionen pro Meter Rohrinstallation zu kalkulieren. Abtransport der Fraktionen Dämmung, Kunststoffmantel und Stahlrohr sowie fachgerechte Entsorgung mit Entsorgungsnachweis einschließlich aller Nebenarbeiten.
Menge: ca. 18 m
1. Demontage / Entsorgung DN 32 - 50 mit Mineralfaser Kunststoffmantel
Freiliegende verzinkte Stahlrohrleitungen mit Mineralfaserdämmung einschließlich Kunststoff- bzw. Papiermantel; Leitung heraustrennen und entsorgen einschließlich Befestigung und Formstücken.
Es ist mit bis zu zwei Befestigungskonstruktionen pro Meter Rohrinstallation zu kalkulieren. Abtransport der Fraktionen Dämmung, Kunststoffmantel und Stahlrohr sowie fachgerechte Entsorgung mit Entsorgungsnachweis einschließlich aller Nebenarbeiten.

Menge: ca. 15 m
1. Demontage / Entsorgung Absperreinrichtungen DN15-32 mit Dämmkappen
Demontage, Abtransport und fachgerechte Entsorgung mit Entsorgungsnachweis einschließlich aller Nebenarbeiten.
Anzahl: ca. 10 Stück
Einrichtungsgegenstände
1. Demontage / Entsorgung der Waschtische / Schulwaschbecken
bis ca. 1800 x 60 cm mit 6 Armaturen bzw. Blindrosetten
je Waschbecken und Tragekonstruktion.

Demontage, Abtransport und fachgerechte Entsorgung mit Entsorgungsnachweis einschließlich aller Nebenarbeiten wie Abtrennen der Trinkwasserleitungen bis 2 cm in die Wand.
Anzahl: ca. 8 Stück
1. Demontage / Entsorgung Handwaschbecken
ca. 50 x 40 cm mit Armatur und Tragekonstruktion
Demontage, Abtransport und fachgerechte Entsorgung mit Entsorgungsnachweis einschließlich aller Nebenarbeiten wie Abtrennen der Trinkwasserleitungen bis 2 cm in die Wand.
Anzahl: ca. 3 Stück
1. Demontage / Entsorgung Ausgussanlage
ca. 45 x 35 cm mit Armatur und Tragekonstruktionen.
Demontage, Abtransport und fachgerechte Entsorgung mit Entsorgungsnachweis einschließlich aller Nebenarbeiten wie Abtrennen der Trinkwasserleitungen bis 2 cm in die Wand.
Anzahl: ca. 3 Stück
1. Demontage / Entsorgung WC-Anlagen
mit Druckspüler einschließlich Anschlussverrohrung

Demontage, Abtransport und fachgerechte Entsorgung mit Entsorgungsnachweis einschließlich aller Nebenarbeiten wie Abtrennen der Trinkwasserleitungen bis 2 cm in die Wand.
Anzahl: ca. 3 Stück
1. Demontage / Entsorgung Bidet-Anlagen mit Armatur
Demontage, Abtransport und fachgerechte Entsorgung mit Entsorgungsnachweis einschließlich aller Nebenarbeiten wie Abtrennen der Trinkwasserleitungen bis 2 cm in die Wand.
Anzahl: ca. 2 Stück
1. Demontage RLT-Anschluss
Demontage, Abtransport und fachgerechte Entsorgung mit Entsorgungsnachweis von RLT-Anschluss 1 1/2"
Anzahl: ca. 1 Stück
1. Demontage / Entsorgung der Urinal-Anlagen
mit Spülauslösung einschließlich Anschlussverrohrung
Demontage, Abtransport und fachgerechte Entsorgung mit Entsorgungsnachweis einschließlich aller Nebenarbeiten wie Abtrennen der Trinkwasserleitungen bis 2 cm in die Wand.
Anzahl: ca. 2 Stück
1. Demontage / Entsorgung von Einrichtungen
Demontieren von Keramikablagen, Seifenschalen, Glashaltern, Handtuchhaken / Stangen, Bürstengarnituren, Spiegeln, Seifenspendern und Papierhandtuchspender, Mülleimer, inklusive Befestigungen.

Abtransport und fachgerechte Entsorgung mit Entsorgungsnachweis einschließlich aller Nebenarbeiten.
Anzahl: ca. 17 Stück
1. Demontage / Entsorgung Auslaufhahn DN 15 - 20
einschließlich Abdeckrosette und Auslaufverschraubung.

Fachgerechte Entsorgung mit Entsorgungsnachweis einschließlich aller Nebenarbeiten wie Abtrennen der Trinkwasserleitungen bis 2 cm in die Wand.
Anzahl: ca. 2 Stück
1. Demontage / Entsorgung UP-Duscharmaturen und
UP- Duschköpfen einschließlich Abdeckrosette

Fachgerechte Entsorgung mit Entsorgungsnachweis einschließlich aller Nebenarbeiten wie Abtrennen der Trinkwasserleitungen bis 2 cm in die Wand.
Anzahl: ca. 10 Stück
1. Demontage / Entsorgung von thermischer Temerpaturregel UP für Reihenduschanlage
Maße: ca. 50 x 50 xm
Fachgerechte Entsorgung mit Entsorgungsnachweis einschließlich aller Nebenarbeiten wie Abtrennen der Trinkwasserleitungen bis 2 cm in die Wand.
Anzahl: ca. 2 Stück
Menge: 1,000 psch

**18.2 Demontage Sanitär in Wandschlitzen**
Demontage Sanitär in Wandschlitzen

1. Demontage / Entsorgung DN 15 - 25 in Wandschlitzen
Demontage und Entsorgung von verzinkten Stahlrohrleitungen in freigelegten Wandschlitzen und Durchbrüchen mit Wärmedämmung; Leitung heraustrennen einschließlich Befestigung. An den beiden Trennstellen die KMF-Dämmung gemäß TRGS 521 Expositionskategorie 1 ausbauen und verpacken.

Abtransport der Fraktionen KMF-Dämmung und Stahlrohr sowie fachgerechte Entsorgung mit Entsorgungsnachweis einschließlich aller Nebenarbeiten. Ausführung der Leistung auf Veranlassung der örtlichen Fachobjektüberwachung.

Menge: ca. 28 m

1. Demontage / Entsorgung DN 50 - 70 Abwasser PP und Guss in Schlitzen
Demontage und Entsorgung von PP- und Guss Abwasserleitungen mit Formstücken in freigelegten
Wandschlitzen und Durchbrüchen gemäß TRGS 551 bzw. Bereitstellung geeigneter Handschuhe und Atemschutzmaske mindestens P2. Leitungen staubarm heraustrennen, Demontage einschließlich Befestigung und Rohrverbindung.

Abtransport und fachgerechte Entsorgung mit Entsorgungsnachweis einschließlich aller Nebenarbeiten. Ausführung der Leistung auf Veranlassung der örtlichen Fachobjektüberwachung.

Menge: ca. 18 m

1. Demontage / Entsorgung DN 100 Abwasser PP und Guss in Schlitzen
Demontage und Entsorgung von PP- und Guss-Abwasserleitungen mit Formstücken in freigelegten Wandschlitzen und Durchbrüchen gemäß TRGS 551 bzw. Bereitstellung geeigneter Handschuhe und Atemschutzmaske mindestens P2. Leitungen staubarm heraustrennen, Demontage einschließlich Befestigung und Rohrverbindung.

Abtransport und fachgerechte Entsorgung mit Entsorgungsnachweis einschließlich aller Nebenarbeiten. Ausführung der Leistung auf Veranlassung der örtlichen Fachobjektüberwachung.

Menge: ca. 5 m
Menge: 1,000 psch

**18.3 Demontage Gasanlage**
Demontage Gasanlage

Die bestehende Gasleitung DN 40 im Erdreich wird im Vorfeld stillgelegt und evakuiert,
vor Beginn der Arbeiten ist der Status der Stilllegung bei der örtlichen Objektüberwachung zu erfragen.

1. Demontage Gasanlagen Stahlrohr DN 15 - DN 20 einschließlich sämtlicher Befestigungskonstruktionen. Einschließlich Abtransport und Entsorgung

Menge: ca. 4 m

1. Demontage Gasanlagen Stahlrohr DN 40-50 einschließlich sämtlicher Befestigungskonstruktionen. Einschließlich Abtransport und fachgerechte Entsorgung mit Entsorgungsnachweis einschließlich aller Nebenarbeiten wie Abtrennen der Gasleitung bis 3 cm in die Wand.

Menge: ca. 5 m

1. Demontage Gasanlagen Stahlrohr DN 80 einschließlich sämtlicher Befestigungskonstruktionen. Einschließlich Abtransport und fachgerechte Entsorgung mit Entsorgungsnachweis einschließlich aller Nebenarbeiten wie Abtrennen der Gasleitung bis 3 cm in die Wand.

Menge: ca. 3 m

1. Verschließen bestehender Gasrohrleitung Stahl DN 40-80 mit Endkappe
- Leitung fachgerecht verschließen

Folgende Leistungen:
- Verschließen der Rohrenden mit Endkappe mittels Gasschmelzschweißen
- Leistung: einschließlich Werkzeug und Dichtungsmaterial und Endkappe sind in diese Arbeit einzurechnen

Anzahl: ca. 3

1. Demontage der Kaminanalge des direktbeheizten Warmwasserboilers
  Lamin Selkirk Fertigschornstein DN 200 aus Edelstahhl
  DPB.

Menge: ca. 3 m
Menge: 1,000 psch

**18.4 Demontage / Entsorgung Bodenabläufe bis DN 100**
Demontage / Entsorgung Bodenabläufe bis DN 100
Ausbau der Deckenkonstruktion, Abtransport und fachgerechte Entsorgung mit Entsorgungsnachweis einschließlich aller Nebenarbeiten wie Abdecken der geöffneten Deckendurchdringung.

Anzahl: 10 Stück
Menge: 1,000 psch

**18.5 Demontage / Entsorgung DN 50-150 Abwasser**
Demontage / Entsorgung DN 50-150 Abwasser
PP und Guss unter der Bodenplatte

Demontage und Entsorgung von PP- und Guss Abwasserleitungen mit Formstücken im Aushubbereich der Bodenplatte. Leitungen heraustrennen, Demontage einschließlich Befestigung und Rohrverbindung.

Abtransport und fachgerechte Entsorgung mit Entsorgungsnachweis einschließlich aller Nebenarbeiten. Ausführung der Leistung auf Veranlassung der örtlichen Fachobjektüberwachung.
Menge: 10,000 m

**18.6 Demontage / Entsorgung DN 50-150 Regenwasser**
Demontage / Entsorgung DN 50-150 Regenwasser
PP und Guss unter der Bodenplatte

Demontage und Entsorgung von PP- und Guss Abwasserleitungen mit Formstücken im Aushubbereich der Bodenplatte. Leitungen heraustrennen, Demontage einschließlich Befestigung und Rohrverbindung.

Abtransport und fachgerechte Entsorgung mit Entsorgungsnachweis einschließlich aller Nebenarbeiten. Ausführung der Leistung auf Veranlassung der örtlichen Fachobjektüberwachung.
Menge: 8,000 m

### 19 Demontage Heizung

*Hinweis: Heizung*

**19.1 Demontage Heizung**
Demontage Heizung

1. Vollständiges Entleeren der Heizungsanlage
ggf. mittels Entleerungspumpe zur Vorbereitung für die Demontage der heizungsanlagentechnischen Bauteile.

Menge: ca. 0,5 m³

1. Trennen bestehender Rohrleitungen DN 65
Abtrennen der abgängigen Installation vom zu schützenden Bestand und Einbauteilen

- Wärmedämmung entfernen
- Trennen
- Leitung fachgerecht verschließen

Folgende Leistungen:
- Einklemmabsperrklappe mittels Blindflansch während der Bauphase verschließen
- Leistung: einschließlich Werkzeug und Dichtungsmaterial und Flansche sind in diese Arbeit einzurechnen

Menge: ca. 2 Stück

1. Demontage / Entsorgung Stahlrohr DN 15 - 40 Mineralfaser PVC-Mantel aufgebracht.
Freiliegende Stahlrohrleitungen mit Formstücken und Mineralfaserdämmung einschließlich PVC-Mantel heraustrennen, einschließlich Befestigungen.
Es ist mit bis zu zwei Befestigungskonstruktionen pro Meter Rohrinstallation zu kalkulieren. Abtransport der Fraktionen Dämmung, PVC-Mantel und Stahlrohr sowie fachgerechte Entsorgung mit Entsorgungsnachweis einschließlich aller Nebenarbeiten.

Menge: ca. 25 m

1. Demontage / Entsorgung DN 15 - 25 Armaturen + Regelventile einschließlich Dämmung und Blechmantel mit Flansche und Verschraubungen.
2.
Abtransport der Fraktionen Flanschdichtungen, Dämmung und Stahlrohr sowie fachgerechte Entsorgung mit Entsorgungsnachweis einschließlich aller Nebenarbeiten.

Anzahl: ca. 10 St

1. Demontage Verteiler
Demontage Vertieler bestehend aus Zuleitung DN 65 und 4 Abgängen bis DN 40 inkl. aller am Verteiler verbauten Armaturen, Pumpen und Dämmungen mit PVC-Mantel.

Leistung:
- Demontage 2 Verteilerbalken DN 65
- Demontage von 8 Kugelhähnen bis DN 40
- Demontage von 2 Pumpen bis DN 40
- Demontage von 2 Regulierventilen bis DN 40
- Demontage von 4 Maschinenthermometern

Abtransport der Fraktionen Flanschdichtungen, Dämmung, Armaturen und Stahlrohr sowie fachgerechte Entsorgung mit Entsorgungsnachweis einschließlich aller Nebenarbeiten.

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
Anzahl: 1 St

1. Demontage / Entsorgung DN 15 - 40 Armaturen + Regelventile einschließlich Dämmung und Blechmantel mit Flansche und Verschraubungen.

Abtransport der Fraktionen Flanschdichtungen, Dämmung und Stahlrohr sowie fachgerechte Entsorgung mit Entsorgungsnachweis einschließlich aller Nebenarbeiten.

Anzahl: ca. 8 St
Menge: 1,000 psch

### 20 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**20.1 Bauleiter**
Für evtl. erforderliche Arbeiten, die nicht in der Leistungsbeschreibung erfaßt sind und nur auf ausdrückliche Anordnung und gegen Nachweis zur Ausführung kommen, werden verrechnet für: Fachbauleiter
Menge: 3,000 Std

**20.2 Meister-/Polierstunde**
Für evtl. erforderliche Arbeiten, die nicht in der Leistungsbeschreibung erfasst sind und nur auf ausdrückliche Anordnung und gegen Nachweis zur Ausführung kommen, werden verrechnet für: Meister / Werkpolier
Lohngruppe 6 gemäß §5 BRTV
Menge: 5,000 Std

**20.3 Vorarbeiterstunden**
wie vor beschrieben, jedoch Vorarbeiter
Lohngruppe 5 gemäß §5 BRTV
Menge: 5,000 Std

**20.4 Spezialfacharbeiterstunden**
wie vor beschrieben, jedoch Spezialfacharbeiter
Lohngruppe 4 gemäß §5 BRTV
Menge: 5,000 Std

**20.5 Facharbeiterstunden**
wie vor beschrieben, jedoch Facharbeiter
Lohngruppe 3 gemäß §5 BRTV
Menge: 10,000 Std

**20.6 Fachwerkerstunden**
wie vor beschrieben, jedoch Fachwerker
Lohngruppe 2 gemäß §5 BRTV
Menge: 5,000 Std

**20.7 Bauwerkerstunden**
wie vor beschreiben, jedoch Bauwerker
Lohngruppe 1 gemäß §5 BRTV
Menge: 5,000 Std

**20.8 Azubistunden**
wie vor beschreiben, jedoch Auszubildender
Menge: 5,000 Std

**20.9 Boschhammer**
wie vor beschrieben, jedoch Boschhammer ohne Bedienung
Menge: 10,000 Std

**20.10 Motorsäge**
wie vor beschrieben, jedoch Motorsäge ohne Bedienung
Menge: 5,000 Std

**20.11 Kompressor**
wie vor beschrieben, jedoch Kompressor ohne Bedienung
Menge: 5,000 Std

**20.12 Trennschleifer**
wie vor beschrieben, jedoch Trennschleifer, handgeführt, (Flex) ohne Bedienung
Menge: 5,000 Std

**20.13 Wasserpumpe**
wie vor beschrieben, jedoch Wasserpumpe ohne Bedienung
Menge: 2,000 Std

**20.14 Betreiben Wasserpumpe**
wie vor beschrieben, jedoch Wasserpumpe aus Vorposition betreiben
Menge: 2,000 Std

**20.15 LKW 20 to. mit Fahrer**
wie vor beschreiben, jedoch LKW mit Fahrer
Tonnage: bis 20 Tonnen, Zweiachser
Menge: 5,000 Std

**20.16 Kleintransporter mit Fahrer**
wie vor beschreiben, jedoch Kleintransporter mit Fahrer
Menge: 5,000 Std

**20.17 Radlader bis 3,0 m³ einschließlich Bedienung**
wie vor beschreiben, jedoch Radlader einschl. Fahrer
Menge: 3,000 Std

**20.18 OSB/1**
OBS/1-Platten liefern
stumpf, ungeschliffen, E1
Dicke: 12 mm
Menge: 5,000 m2

**20.19 OSB/3**
OBS/3-Platten liefern
stumpf, ungeschliffen, E1
Dicke: 19 mm
Menge: 5,000 m2

**20.20 Kantholz, 30 x 50 mm**
Kantholz liefern
Material: Nadelholz, sägerau
Abmessungen: 30 x 50 mm
Menge: 20,000 m

**20.21 Kantholz, 40 x 80 mm**
Kantholz liefern
Material: Nadelholz
Abmessungen: 40 x 80 mm
Menge: 10,000 m

**20.22 Holzbohlen, 270 x 40 mm**
Holzbohlen liefern
Material: Nadelholz
Abmessungen: 270 x 40 mm
Menge: 10,000 m
